# Vorplanung Freianlagen, Studie Verwaltungsbau, Allg.Nutzerb
Angebotsaufforderung (GAEB DA XML 3.3, DA83)
Projekt: 07118
Währung: EUR
Bieterkommentare zugelassen: ja
Nebenangebote zugelassen: ja
Vergabeart: Öffentliche Ausschreibung
Ausführungsbeginn: 01.04.2026
Ausführungsende: 01.12.2026
Auftraggeber: BBR Dienstsitz Berlin, Bundesamt für Bauwesen und Raumordnung, Straße des 17. Juni 112, 10623 Berlin, D, Telefon 030-18 401 0; Vergabenummer: 98-26
Erstellt mit: GXML Toolbox V3.3 R20230829, iTWO_64 V25.0.650, 02.02.2026

## 1. Allgemeine Baubeschreibung
1.1 Allgemeine Beschreibung
Das Grundstück befindet sich in der Scharnhorststraße zwischen den Wohngebäuden Nr. 29 und Nr. 30 in Berlin Mitte und liegt ca. 400 m nördlich der Hauptliegenschaft des Bundesministeriums für Wirtschaft und Energie (BMWE) in der Scharnhorststraße 34-37 und wurde seitens des Ministeriums bis Mai 2025 als außenliegender Parkplatz genutzt. Auf der Nord- und Südseite wird die Liegenschaft durch Wohnbebauung flankiert. Nach Westen schließt der Invalidenfriedhof (Gartendenkmal) an. Die herzurichtende Liegenschaft ist nicht denkmalgeschützt.

1.2 Lage/ Umfahrt/ Zufahrt
Die Erschließung des Grundstücks erfolgt von der Ostseite über die Scharnhorststraße. Bei der Scharnhorststraße handelt es sich um eine zweispurige, asphaltierte Wohnstraße. Sie liegt in unmittelbarer Nähe zu den wichtigen Verkehrsachsen Invalidenstraße und Chausseestraße und ist gut in das übergeordnete Straßennetz eingebunden. Die unmittelbare Anbindung an die B96 am Berliner Hauptbahnhof stellt sicher, dass die Scharnhorststraße auch für den Fernverkehr problemlos erreichbar ist.

1.3 Beschreibung des Grundstücks
Das Grundstück umfasst eine Größe von ca. 3.490 m2. Im Rahmen einer städtebaulichen Vereinbarung zum Besucher- und Informationszentrum (BIZ) des Deutschen Bundestages zwischen BImA und dem Land Berlin im Jahr 2023 wird das Grundstück geteilt. Ein Drittel des Grundstücks verbleibt im Bundesbesitz. Die übrige Fläche soll gem. Eingriffsgutachten zum B-Plan 1-94 vom 24.05.2023 als naturschutzrechtliche Ausgleichsfläche für den Bezirk Berlin-Mitte in eine öffentliche Grünfläche umgewandelt werden.

1.4 Historie
Bis Mitte der 1950er Jahre war das Grundstück Teil des Invalidenfriedhofs. Auf der gesamten Friedhofsfläche fanden Bestattungen statt, es wurden jedoch nur wenige Gräber auf dem Teilabschnitt kartiert. Auf der nun herzurichtenden Fläche sind ein Kriegerdenkmal von 1866 mit Massengrab sowie Einzelgräber dokumentiert. Noch zu DDR-Zeiten wurde der Friedhof geschlossen. Der Bereich der Liegenschaft wurde vom ehemaligen Friedhof getrennt und in den 1970er Jahren mit Garagen und einer Waschhalle bebaut und flächig betoniert. Vermutlich wurden bei diesen Arbeiten keine Gräber geborgen oder umgebettet, sodass bei künftigen Arbeiten mit dem Fund von Gebeinen oder Gräbern gerechnet werden muss. Die Arbeiten mit Eingriff ins Erdreich werden daher durch einen vom AG beauftragten Archäologen begleitet. Vgl. hierzu Punkt 2.9 der zusätzlichen technischen Vorbemerkungen.
Die Garagen, die Grenzmauer zum Invalidenfriedhof sowie die befestigten Flächen und Infrastruktureinrichtungen wurden in einer vorgezogenen Maßnahme 2025 abgebrochen.

1.5 Bodenverhältnisse
Es liegt ein Bodengutachten für die Fläche vom 17.07.2024 vor. Die Unterlagen sind dem LV als Anlagen beigefügt.

Der Boden weist zwei Homogenbereiche auf. Der Homogenbereich I ([SE] A) wird durch eine sandige Auffüllung charakterisiert und ist der Bodenklasse BK 3 zuzuordnen. Der darunter anstehende Homogenbereich II ([SE]) wird durch anstehende Sande charakterisiert und ist ebenfalls der Bodenklasse BK 3 zuzuordnen.

Der Boden weist einen guten Versickerungswert von ca. 1,5 bis 1,7 *10E-4 kf-Wert nach Hazen auf.

In den Mischproben gab es keine Auffälligkeiten. Der beprobte Bodenaushub wurde gemäß EBV als unbedenklich eingestuft (Klasse BM-0 Sand).

Die Beprobung des Bodens sowie das Abfallmanagement erfolgt durch ein durch den AG beauftragtes Ingenieurbüro. Der AN hat hierzu alle erforderlichen Zuarbeiten zu erbringen.

1.6 Hydrologische Werte
Der zu erwartende höchste Grundwasserstand (zeHGW) liegt bei ca. 7,5 bis 5,8 m unter GOK (+31,50 m NHN). Der aktuelle Grundwasserstand des Hauptgrundwasserleiters liegt bei +30,50 bis +31,00 m NHN (Stand Mai 2020).

1.7 Baubeschreibung Freianlagen
Die Bundesanstalt für Immobilienaufgaben (BImA) beabsichtigt in der Scharnhorststraße die Gestaltung einer öffentlichen Grünfläche als naturschutzrechtliche Ausgleichsfläche. Die Bearbeitungsfläche ist in zwei Lose aufgeteilt die aber parallel bearbeitet werden und umfasst folgende Bereiche:

LOS 1:
- Gestaltung einer öffentlichen Grünfläche als naturschutzrechtliche Ausgleichsfläche, ca.2.320 m2.
- Wegeverbindung zwischen Grünfläche und Wegenetz des angrenzenden Invalidenfriedhofes, ca. 55 m2
- Arbeiten im Bereich des öffentlichen Gehweges und Herstellung von einer Gehwegüberfahrt, ca. 50 m2

LOS 2:
- Provisorische Herrichtung einer Fläche als Vorhaltung für einen Neubau im Bundesbesitz, ca. 1.170 m2
- Arbeiten im Bereich des öffentlichen Gehweges sowie Rückbau und Herstellung von je einer Gehwegüberfahrt, ca. 60 m2

Objektbeschreibung
Die Grünfläche Scharnhorststraße erfüllt die Aufgabenstellung einer Verbindungsfunktion zwischen dem Grünzug an der Südpanke sowie dem Spandauer Schifffahrtskanal. Angrenzend an das Gartendenkmal Invalidenfriedhof entsteht ein kontemplativer Ort mit einer Wegeverbindung, die an das Bestandswegenetz des Invalidenfriedhofes anschließt.

Das Gelände weist einen Höhensprung von ca. 1,60 m zwischen Scharnhorststraße und Invalidenfriedhof auf. Die Neugestaltung orientiert sich am bestehenden Höhenverlauf mit einem Geländesprung in Richtung Scharnhorststraße von ca. 1 m. Der 2 m breite Weg in wassergebundener Wegedecke erfolgt als barrierefreie Erschließung durch einen Einschnitt in das Gelände. Bodenindikatoren leiten zu den Aufenthaltsflächen mit Bewegungsflächen für Rollstuhlfahrer aus gesägtem Natursteinpflaster. Die befestigten Flächen werden so hergestellt, dass sie von Pflegefahrzeugen befahren werden können (BK 0,3).

Die Artenvielfalt wird mittels verschiedener Strukturbereiche mit dichteren Gehölzpflanzungen, Staudensäumen und offenen Bereichen erhöht. Ergänzt wird die Gestaltung durch 23 Baumneupflanzungen sowie ergänzenden Maßnahmen für den Artenschutz wie Vogelhäuser, Insektenhotels und Totholzbereiche.

Zugänglichkeit
Das Gelände soll zukünftig (nachts) an der Scharnhorststraße abgeschlossen werden können. Dazu wird die Fläche mit einer hochwertigen Zaunanlage auf einem Klinkermäuerchen abgegrenzt, in die zwei Toranlagen integriert werden. Der Zugang zur öffentlichen Grünfläche dient für FußgängerInnen und Pflegefahrzeuge. Eine zweite Pflegezufahrt führt auf die im Eigentum der BImA verbleibende Fläche.

Entwässerung
Für das Gelände ist eine örtliche und flächige Versickerung vorgesehen. Diese erfolgt durch die Entsiegelung des gesamten Geländes und einen geringen Anteil an befestigten Wegeflächen mit versickerungsfähigen Oberflächen. Tiefer gelegte Bereiche dienen zusätzlich der Speicherung von oberflächigen Niederschlagswasser und der Anreicherung des Grundwassers.

## 2. Zusätzliche technische Vorbemerkungen
2.1 Ausschreibungsinhalt
Grundlage für die Ausführung und Abrechnung der Arbeiten ist die VOB in der neuesten Fassung in allen Teilen und es gelten die entsprechenden ATVs der VOB Teil C in der aktuellsten Fassung sowie die Zusätzlichen Technischen Vertragsbedingungen (ZTV). Darüber hinaus gelten alle zum Ausführungszeitpunkt gültigen EN- und DIN-Normen, Arbeitsstättenrichtlinien, Unfallverhütungsvorschriften, behördlichen Erlasse und Gesetze, Auflagen der Feuerwehr sowie die anerkannten Regeln der Technik.

Sofern in den Leistungspositionen nicht gesondert beschrieben, gelten die allgemein anerkannten Regeln der Baukunst und Technik, der gesetzlichen und behördlichen Bestimmungen und Ausführungsbestimmungen nach den DIN-Normen der ATV-VOB, Teil C, als beschrieben und sind auch ohne besondere Erwähnung in der Kalkulation zu berücksichtigen.

Soweit in der Leistungsbeschreibung auf Technische Spezifikationen, z. B. nationale Normen, mit denen Europäische Normen umgesetzt werden, europäisch technische Bewertungen, gemeinsame technische Spezifikationen, Internationale Normen, Bezug genommen wird, werden auch ohne den ausdrücklichen Zusatz: "oder gleichwertig" immer gleichwertige Technische Spezifikationen in Bezug genommen.

2.2 Maße
Maßangaben sind den beigefügten Planunterlagen zu entnehmen. Maßangaben in der Leistungsbeschreibung sowie in Ausführungs- und Detailzeichnungen sind vor Ort zu prüfen.

2.3 Baustrom- und Wasseranschlüsse
Ein Stromanschluss steht nicht zur Verfügung. Die Versorgung der Baustelle mit Strom ist durch den AN zu organisieren. Die Vergütung erfolgt in den entsprechenden LV-Positionen.

Ein Hausanschluss für Wasser steht am Anfang der Bauphase noch zur Verfügung. Dieser kann kostenfrei vom AN genutzt werden und wird im Zuge der Arbeiten rückgebaut. Nach dem Rückbau ist durch den AN ein Bauwasseranschluss herzustellen. Die Vergütung erfolgt in den entsprechenden LV-Positionen.

2.4 Zugänglichkeit
Der Zugang zum Grundstück erfolgt über die bestehende Gehwegüberfahrt in gebundener Bauweise über die Scharnhorststraße. Es wird empfohlen, die Örtlichkeiten vor der Angebotsabgabe zu besichtigen.

2.5 Arbeitszeiten
Das Grundstück liegt in einem allgemeinen Wohngebiet. Bei den Ausführungen ist die AVV Baulärm zu beachten. Als Regelarbeitszeit auf der Baustelle gilt werktags 07:00 bis 20:00 Uhr.

Die tatsächliche arbeitstägliche Regelarbeitszeit richtet sich nach dem Bedarf der Baumaßnahme.

Eine Abweichung von der Regelarbeitszeit ist nur in begründeten Ausnahmefällen möglich, die dem AG mind. 6 WT im Voraus schriftlich mitzuteilen ist. Der AG kann das Abweichen von der Regelarbeitszeit begründet ablehnen, ohne dass den AN dadurch Ansprüche (Nachträge, Behinderung etc.) entstehen. Die Anordnung der Abweichung von der Regelarbeitszeit durch den AG bleibt von dieser Regelung unberührt.

Die Einholung behördlicher Erlaubnisse für Sonn- und Feiertagsarbeit sowie Ausnahmezulassungen gem. § 10 LImSchG Bln für Bauarbeiten während der gesetzlich geschützten Ruhezeiten (Sonn- und Feiertage oder zwischen 22:00 Uhr und 06:00 Uhr) erfolgt durch den AN.

2.6 Baustelleneinrichtung
Sanitäre Anlagen für die eigenen Arbeitnehmer sind durch den AN zu stellen. Eine gesonderte Vergütung hierfür erfolgt nicht.

Die Aufteilung der Flächen für die Aufstellung von Material- und Personalcontainern sowie Containern für das Abbruchmaterial ist durch den AN in Abstimmung mit der Objektüberwachung des AG zu planen.

Sämtliche Zugangswege sind frei von Material zu halten und vor Verschmutzungen zu schützen bzw. arbeitstäglich zu säubern.

Lieferungen etc. durch Fremdfirmen dürfen nur erfolgen, wenn der AN selbst vor Ort ist.

Werden durch den AN nachweislich Flächen im öffentlichen Straßenland benötigt, sind diese eigenverantwortlich zu beantragen (VRAO), herzustellen, vorzuhalten und zurückzubauen. Die Vergütung erfolgt in den entsprechenden LV-Positionen.

Gerüststellungen, Hebezeuge und sonstige Arbeitshilfen, soweit nicht in Positionen gesondert beschrieben, sind in die Einheitspreise einzukalkulieren.

2.7 Arbeiten im Öffentlichen Straßenland
Zur Ausführung der Arbeiten im Bereich öffentlicher Gehweg (Straßen- und Tiefbauarbeiten) muss der AN eine entsprechende Zulassung ULV-Nummer des Landes Berlin besitzen. Der Nachweis über die Zulassung bzw. die Nennung eines geeigneten Nachunternehmers sind bei Angebotsabgabe einzureichen.

Die Arbeiten umfassen den Rückbau einer Gehwegüberfahrt, die Herstellung von zwei neuen Gehwegüberfahrten sowie Wiederherstellungs- und Anarbeitungsarbeiten im Bereich der Gehwegüberfahrten und des Mauerfundaments an der Grundstücksgrenze.

2.8 Kampfmittel
Für die Fläche besteht ein potenzieller Kampfmittelverdacht. Es ist daher erforderlich, dass die Arbeiten kampfmitteltechnisch begleitet werden.

Eine Gefährdungsabschätzung sowie ein Räumkonzept vom 01.11.2025 liegt vor. Die Unterlagen sind dem LV als Anlagen beigefügt. Die Arbeiten mit Eingriff ins Erdreich werden durch einen vom AN beauftragten Feuerwerker begleitet. Alle vor Ort tätigen Mitarbeiter des AN sind entsprechend einzuweisen und zu belehren, wie im Falle eines Fundes zu handeln ist. Es ist damit zu rechnen, dass es zu Verzögerungen im Bauablauf kommen kann. Die Arbeiten in den jeweiligen Bereichen können erst nach Vorliegen einer ordnungsgemäßen Freigabe durchgeführt werden.

Die Leistung ist durch den AN, ggf. mit Hilfe eines Subunternehmers, der die Genehmigung nach §7 SprengG besitzt, anzubieten. Entsprechend den örtlichen Verhältnissen der Räumstelle gilt ein Verhältnis von einem Befähigungsscheininhaber gem. §20 SprengG zu 1 Arbeitskraft (Sondierer, Helfer). Der Nachweis über die Zulassung bzw. die Nennung eines geeigneten Nachunternehmers sind bei Angebotsabfrage einzureichen. Die Kampmittelberäumung bzw. -begleitung erfolgt parallel zu den Arbeiten der Archäologie. Die Bagger sind gemäß DGUV-I 201-027 zu sichern.

Alle für die Arbeiten erforderlichen Genehmigungen sind durch den AN einzuholen. Des Weiteren ist die Ausführungsbeschreibung des LV-Titels 1. 3. "Hinweise Kampfmittelberäumung" vollumfänglich zu berücksichtigen.

2.9 Archäologische Funde
In tieferen Bodenbereichen ist möglicherweise mit archäologischen Funden zu rechnen. Ein Grabungskonzept für die Maßnahme von Juli 2025 liegt vor. Die Unterlagen sind dem LV als Anlagen beigefügt. Die Arbeiten mit Eingriff ins Erdreich werden durch einen vom AG beauftragten Archäologen begleitet. Alle vor Ort tätigen Mitarbeiter des AN sind entsprechend einzuweisen und zu belehren, wie im Falle eines Fundes zu handeln ist. Es ist damit zu rechnen, dass es zu Verzögerungen im Bauablauf kommen kann.

2.10 Herstellung Wasseranschluss
Zur Bewässerung der zukünftigen öffentlichen Fläche sollen zwei Unterflurhydranten hergestellt und an das bestehende Trinkwassernetz des Invalidenfriedhofes angeschlossen werden. Im Baubereich an den Bestandsbäumen und der Einfriedungsmauer erfolgt die Rohrverlegung in grabenloser Bauweise als HDD-Verfahren gemäß dem Arbeitsblatt DVGW GW 304 / DWA A-125 Punkt 6.1.3.3. Die Leistung ist durch den AN, ggf. mit Hilfe eines Subunternehmers, der die Genehmigung nach DVGW GW302, GN2(A) besitzt, anzubieten. Für die Herstellung in offener Bauweise ist die Zertifizierung nach DVGW GW301, Gruppe W3 für den Werkstoff PE erforderlich. Der Nachweis über die Zulassung bzw. die Nennung eines geeigneten Nachunternehmers sind bei Angebotsabgabe einzureichen.

2.11 Immissionsschutz
2.11.1 Lärmschutz
Die Baustelle liegt in einem innerstädtischen, allgemeinen Wohngebiet, das im Wesentlichen durch Wohngebäude geprägt ist. Bedingt durch die Wohnnutzung in unmittelbarer Nähe, sind auf der Baustelle die Bestimmungen des Bundesimmissionsschutzgesetzes (BImSchG) und der Allgemeinen Verwaltungsvorschrift gegen Baulärm des Landes Berlin (AVV- Baulärm) anzuwenden.

Die zulässigen Geräuschimmissionswerte betragen: 55 dB(A) tagsüber und 40 dB(A) in der Nacht. Als Nachtzeit gilt die Zeit von 20.00 Uhr bis 7.00 Uhr. Der Einsatz lärmarmer Maschinen gemäß RAL-UZ53 oder Arbeitstechniken sowie die Planung von lärmintensiven Arbeiten unter Berücksichtigung von Schutzzeiten ist zu beachten.

2.11.2 Vermeidung und Verminderung von Staubemissionen
Der AN hat sicherzustellen, dass die gesetzlichen Anforderungen im Hinblick auf die Staubbelastung der Baustelle eingehalten werden. Das Entstehen und die Ausbreitung von Staub bei den Arbeiten, Umlade- und Transportprozessen ist auf ein Minimum zu begrenzen. Es ist ein Staubschutzkonzept zu erstellen.

2.11.3 Boden- und Grundwasserschutz
Es wird ausdrücklich darauf hingewiesen, dass gewachsene Bodenschichten besonders schützenswert sind. Der Schutz auf dem Baugrund vorhandener wertvoller Böden oder Biotope kann beispielsweise durch nicht befahrbare, eingezäunte Schutzflächen erfolgen. Wertvolle Oberböden sollten unter Berücksichtigung der DIN 19639 und DIN 19731 abgeschoben und die Mieten (Bodenaushub) für die Bauphase begrünt werden. Der Boden und das Grundwasser sind durch geeignete Maßnahmen vor Stoffeinträgen und mechanischen Schäden zu schützen. Es ist sicherzustellen, dass der Boden sowie das Grundwasser nicht durch chemische Verunreinigungen kontaminiert werden. Mit dem Gefahrensymbol "Umweltgefährlich" gekennzeichnete Stoffe dürfen nicht in Kontakt mit der Umwelt kommen. Umweltgefährliche Baumaterialien sollten vermieden werden. Der AN muss seine Mitarbeiter auf der Baustelle hinsichtlich der Maßnahmen zum Boden- und Gewässerschutz schulen und dies dokumentieren (Protokolle).

2.11.4 Schutzumfang von Vegetation, Flächen und Objekten:
Im rückwertigen Bereich entlang der Grenze zum Invalidenfriedhof befinden sich zu schützende Bestandsbäume. Die Herstellung der Wegeverbindung zum angrenzenden Invalidenfriedhof muss im Kronentraufbereich in Handschachtung erfolgen.

Zu erhaltene Bäume und Vegetationsflächen sind fachgerecht gemäß Leistungsbeschreibung vor Aufnahme der Arbeiten zu schützen. Alle durch den Bau entstandenen Schäden an den Anlagen und an der vorhandenen Vegetation sind vom AN kostenlos zu beseitigen. Auf die Einhaltung der Richtlinien zum "Schutz von Bäumen und Vegetationsbeständen bei Baumaßnahmen" (R SBB, neueste Fassung) sowie auf die Beachtung der DIN 18920 zum "Schutz von Bäumen, Pflanzenbeständen und Vegetationsflächen bei Baumaßnahmen" wird besondere Wert gelegt und diese sind Vertragsbestandteil.

2.12 Bauabfälle
siehe LV-Titel 2. Abbrucharbeiten, Bauabfälle "Hinweis Abbruch, Bauabfälle"

2.13 Baulogistik
Das Bestandsgelände weist im vorderen Drittel der Fläche einen Höhenversprung von ca. 1 m auf. Das gesamte Grundstück fällt ca. 1,60 m in Richtung Straße ab. Die Baustelle ist ausschließlich über die Scharnhorststraße andienbar und verfügt über keine Baustelleneinrichtungsflächen. Die Herstellung und Beantragung der für die Baustelleneinrichtung notwendigen Flächen im öffentlichen Straßenland inkl. den erforderlichen Sicherungsmaßnahmen soll über den AN erfolgen. Die bestehende Gehwegüberfahrt befindet sich mittig zum Grundstück und kann als Baustellenzufahrt genutzt werden.

Das Gelände wird an der Grundstücksgrenze zur Scharnhorststraße derzeit durch einen Mauersockel abgefangen. Mit dem Rückbau des Sockels, dem darauf montierten Zaun sowie des integrierten Schiebetors ist eine Abbruchfirma beauftragt. Der Zeitpunkt des Abbruches erfolgt unter Berücksichtigung des Bauablaufs vsl. im Juni 2026. Nach dem Abbruch ist es erforderlich die Baustelle zur Scharnhorststraße zu sichern und das Gelände zur Grenze hin abzuböschen. Die Fundamente der Bestandsmauer werden durch den AN zurückgebaut. Für den Rückbau sowie die Herstellung der neuen Mauerfundamente ist ein Verbau sowie die Errichtung von BE Flächen im Bereich des Gehweges erforderlich. Die Vergütung erfolgt in den entsprechenden LV-Positionen.

Die notwendigen Haufwerke (das Aushubsvolumen beträgt ca. 1.000 m3) können auf der im Besitz der BImA verbleibenden Teilfläche gebildet werden. Auf der Teilfläche ist lediglich eine temporäre Rasenansaat geplant. Gemäß Bodengutachten ist der Boden nicht belastet. Die Beprobung des Bodens, das Schadstoffmanagement sowie das SiGeKo erfolgt durch ein durch den AG beauftragtes Ingenieurbüro.

2.14 Grobablaufplanung
Der detaillierte Ablauf Baumaßnahme ist durch den AN in Abstimmung mit der Objektüberwachung des AG zu planen.

## 98-1-26 LOS 1: Landschaftsbauarbeiten-Öffentl. Grünfläche - Freianlagen
Datum: 02.02.2026

### Abschnitt 1 Baustelleneinrichtung

*Hinweis: Standardbesch Baustelleneinrichtungsplan*
Der AN legt innerhalb von 14 Kalendertagen nach Auftragserteilung einen detaillierten Baustelleneinrichtungsplan vor, dieser wird entsprechend bei für den Baustelleneinrichtungsplan relevanten Änderungen vom AN fortgeschrieben, Übergabe digital im Datenformat PDF, analog (Papierform) in 2-facher Ausfertigung.

#### Titel 1.1 Baustelleneinrichtung

**1.1.10 Verkehrszeichenplan erstellen**
STLB-Bau 2024-10 000
Verkehrszeichenplan erstellen.
Menge: 1,000 St
Leistungsbereichkatalog: 000
DIN276_18: 591

**1.1.20 Verkehrsrechtl.Anordnung einholen**
STLB-Bau 2024-10 000
Verkehrsrechtliche Anordnung einholen, die Gebühren werden auf Nachweis gesondert vergütet.
Menge: 1,000 St
Leistungsbereichkatalog: 000
DIN276_18: 591

**1.1.30 Baustelle einrichten, räumen und vorhalten**
STLB-Bau 2024-10 000
Baustelle für sämtliche aufgeführte Leistungen, einrichten, herstellen der dazu erforderlichen Lager- und Arbeitsplätze, Flächen sind im Lageplan ausgewiesen.
Menge: 1,000 St
Leistungsbereichkatalog: 000
DIN276_18: 591

**1.1.40 Bauzaun aufstellen räumen auf Gehweg**
STLB-Bau 2024-10 000
Bauzaun, auf befestigtem Untergrund, ohne Befestigung im Untergrund, aus Einzelelementen mit verzinktem Stahlrohrrahmen und Vergitterung, mit Standfüßen, Zaunoberkante über Oberfläche Gelände 2 m, aufstellen und räumen, Ausführung gemäß Einzelbeschreibung,
Einzelbeschreibungs-Nr 'auf öffentlichem Gehweg'
.
Menge: 70,000 m
Leistungsbereichkatalog: 000
DIN276_18: 591

**1.1.50 Bauzaun aufstellen räumen zum Nachbargrundstück**
STLB-Bau 2025-04 000
Bauzaun, auf befestigtem Untergrund, ohne Befestigung im Untergrund, aus Einzelelementen mit verzinktem Stahlrohrrahmen und Vergitterung, mit Standfüßen, Zaunoberkante über Oberfläche Gelände 2 m, aufstellen und räumen.
Menge: 70,000 m
Leistungsbereichkatalog: 000
DIN276-1_08: 391
DIN276_18: 591

**1.1.60 Bauzaun aufstellen räumen auf Friedhof**
STLB-Bau 2024-10 000
Bauzaun, auf befestigtem Untergrund, ohne Befestigung im Untergrund, aus Einzelelementen mit verzinktem Stahlrohrrahmen und Vergitterung, mit Standfüßen, Zaunoberkante über Oberfläche Gelände 2 m, aufstellen und räumen, Ausführung gemäß Einzelbeschreibung,
Einzelbeschreibungs-Nr 'auf Friedhof'
.
Menge: 70,000 m
Leistungsbereichkatalog: 000
DIN276_18: 591

**1.1.70 Bauzaun Stahlrohrrahmen verz Vergitterung H 2m vorhalten**
STLB-Bau 2025-04 000
Bauzaun, auf befestigtem Untergrund, ohne Befestigung im Untergrund, aus Einzelelementen mit verzinktem Stahlrohrrahmen und Vergitterung, mit Standfüßen, Zaunoberkante über Oberfläche Gelände 2 m, vorhalten,
Positionsmenge = Produkt aus '210'
(Vorhaltemenge)
mal '10'
(Vorhaltedauer).
Menge: 2100,000 mMt
Leistungsbereichkatalog: 000
DIN276-1_08: 391
DIN276_18: 591

**1.1.80 Tor abschließbar, Zahlenschloss einbauen ausbauen**
STLB-Bau 2024-10 000
Behelfsmäßiges Tor, abschließbar, 2-flügelig, aus Metallgitter, vorgefertigt, im Bauzaun, Breite über 3,75 bis 4 m, Höhe über 2 bis 2,25 m, einbauen und ausbauen.
Menge: 1,000 St
Leistungsbereichkatalog: 000
DIN276_18: 591

**1.1.90 Tor abschließbar Metallgitter B 3,75-4m H 2-2,25m vorhalten**
STLB-Bau 2025-04 000
Behelfsmäßiges Tor, abschließbar, 2-flügelig, aus Metallgitter, vorgefertigt, im Bauzaun, Breite über 3,75 bis 4 m, Höhe über 2 bis 2,25 m, vorhalten,
Positionsmenge = Produkt aus '1'
(Vorhaltemenge)
mal '5'
(Vorhaltedauer).
Menge: 5,000 StMt
Leistungsbereichkatalog: 000
DIN276-1_08: 391
DIN276_18: 591

**1.1.100 Chemie-Toilette aufstellen räumen**
STLB-Bau 2024-10 000
Chemie-Toilette aufstellen und räumen, Ausführung gemäß Einzelbeschreibung,
Einzelbeschreibungs-Nr 'für Fremdpersonen'
.
Menge: 1,000 St
Leistungsbereichkatalog: 000
DIN276_18: 591

**1.1.110 Chemie-Toilette vorhalten**
STLB-Bau 2025-04 000
Chemie-Toilette vorhalten, einschl. wöchentlicher Leerung und Reinigung,
Positionsmenge = Produkt aus '1'
(Vorhaltemenge)
mal '5'
(Vorhaltedauer)
Ausführung gemäß Einzelbeschreibung,
Einzelbeschreibungs-Nr 'für Fremdpersonen'
.
Menge: 5,000 StMt
Leistungsbereichkatalog: 000
DIN276-1_08: 391
DIN276_18: 591

**1.1.120 Bauwasseranschluss Hausanschluss einrichten räumen**
STLB-Bau 2024-10 000
Bauwasseranschluss am Hausanschluss einrichten und räumen.
Menge: 1,000 St
Leistungsbereichkatalog: 000
DIN276_18: 591

**1.1.130 Bauwasseranschluss öffentlicher Gehweg einrichten räumen**
STLB-Bau 2025-04 000
Bauwasseranschluss am Hydranten DN 32, einrichten und räumen.
Menge: 1,000 St
Leistungsbereichkatalog: 000
DIN276-1_08: 391
DIN276_18: 591

**1.1.140 Bauwasseranschluss vorhalten**
STLB-Bau 2025-04 000
Bauwasseranschluss am Hausanschluss DN 32, vorhalten,
Positionsmenge = Produkt aus '1'
(Vorhaltemenge)
mal '10'
(Vorhaltedauer).
Menge: 10,000 StMt
Leistungsbereichkatalog: 000
DIN276-1_08: 391
DIN276_18: 591

**1.1.150 Anschlussltg Wasser DN32 verlegen räumen**
STLB-Bau 2024-10 000
Anschlussleitungen auf der Baustelle für die Wasserversorgung der Baulichkeiten der Baustelle, DN 32, verlegen und räumen.
Menge: 20,000 m
Leistungsbereichkatalog: 000
DIN276_18: 591

**1.1.160 Anschlussltg Wasser DN32 vorhalten**
STLB-Bau 2025-04 000
Anschlussleitungen auf der Baustelle für die Wasserversorgung der Baulichkeiten der Baustelle, DN 32, vorhalten,
Positionsmenge = Produkt aus '20'
(Vorhaltemenge)
mal '10'
(Vorhaltedauer).
Menge: 200,000 mMt
Leistungsbereichkatalog: 000
DIN276-1_08: 391
DIN276_18: 591

**1.1.170 Wasserzähler einbauen ausbauen**
STLB-Bau 2024-10 000
Wasserzähler, konformitätsbewertet gemäß MessEV, Dauerdurchfluss Q3 4 m3/h, mit Gewindeanschluss, DN 32, einschl. Anschlussverschraubung aus Messing, einbauen und ausbauen.
Menge: 3,000 St
Leistungsbereichkatalog: 000
DIN276_18: 591

**1.1.180 Wasserzähler vorhalten**
STLB-Bau 2025-04 000
Wasserzähler, konformitätsbewertet gemäß MessEV, Dauerdurchfluss Q3 4 m3/h, mit Gewindeanschluss, DN 32, einschl. Anschlussverschraubung aus Messing, vorhalten,
Positionsmenge = Produkt aus '3'
(Vorhaltemenge)
mal '10'
(Vorhaltedauer).
Menge: 30,000 StMt
Leistungsbereichkatalog: 000
DIN276-1_08: 391
DIN276_18: 591

**1.1.190 Baustromanschluss herstellen räumen**
STLB-Bau 2025-04 000
Anschluss innerhalb der Baustelleneinrichtung für die Baustromversorgung der Baulichkeiten der Baustelle, herstellen und räumen, Ausführung gemäß Einzelbeschreibung,
Einzelbeschreibungs-Nr 'Die nächstgelegene Anschlussmöglichkeit im öffentlichen Straßenland liegt auf der gegenüberliegenden Straßenseite. Die Überbrückung erfolgt mittels Traverse. Die Herstellung der Traverse ist einzukalkulieren.'
.
Menge: 1,000 St
Leistungsbereichkatalog: 000
DIN276-1_08: 391
DIN276_18: 591

**1.1.200 Baustromanschluss vorhalten**
STLB-Bau 2025-04 000
Anschluss innerhalb der Baustelleneinrichtung für die Baustromversorgung der Baulichkeiten der Baustelle, vorhalten,
Positionsmenge = Produkt aus '1'
(Vorhaltemenge)
mal '10'
(Vorhaltedauer).
Menge: 10,000 StMt
Leistungsbereichkatalog: 000
DIN276-1_08: 391
DIN276_18: 591

**1.1.210 Baustromverteiler Anschlussschrank aufbauen**
STLB-Bau 2025-04 054
Baustromverteiler DIN EN 61439-4 (VDE 0660-600-4), als Anschlussschrank, Bedienung durch elektrotechnischen Laien, mit Berührungsschutzabdeckung DIN EN 50274 (VDE 0660-514), Zählerplatz nach den technischen Anschlussbedingungen des zuständigen EVU,
Anzahl der Zählerfelder '1' St, Gehäuse aus verzinktem Stahl, pulverbeschichtet, Schutzklasse I,
Bemessungsstrom I Index nA tiefgestellt '63' A, Bemessungsbetriebsspannung 230/400 V AC,
Bemessungsbelastungsfaktor '0.8'
, Freiluftaufstellung ungeschützt, Schutzart IP 44 DIN EN 60529 (VDE 0470-1), Schutzart IK10 DIN EN 62262 (VDE 0470-100),
min. Umgebungstemperatur '-20' Grad C,
max. Umgebungstemperatur '40' Grad C,
max. Umgebungstemperatur täglicher Mittelwert '35' Grad C,
max. relative Luftfeuchte bei einer Temperatur von 40 Grad C '50' %, Verschmutzungsgrad 3 (schwer) DIN EN 61010-1 (VDE 0411-1),
Höhe über NN '100' m, EMV-Umgebung B Wohnbereiche, geschlossene Bauform, generelle Erweiterung der Verteil- und Endstromkreise nach Abschaltung, Anlage ortsveränderbar, Standmontage, einschl. Rohrgestell, aufbauen, Ausführung gemäß Einzelbeschreibung.
Menge: 1,000 St
Leistungsbereichkatalog: 054
DIN276-1_08: 391
DIN276_18: 591

**1.1.220 Baustromverteiler Anschlussschrank betreiben**
STLB-Bau 2025-04 054
Baustromverteiler DIN EN 61439-4 (VDE 0660-600-4), als Anschlussschrank, Bedienung durch elektrotechnischen Laien, mit Berührungsschutzabdeckung DIN EN 50274 (VDE 0660-514), Zählerplatz nach den technischen Anschlussbedingungen des zuständigen EVU,
Anzahl der Zählerfelder '1' St, Gehäuse aus verzinktem Stahl, pulverbeschichtet, Schutzklasse I,
Bemessungsstrom I Index nA tiefgestellt '63' A, Bemessungsbetriebsspannung 230/400 V AC,
Bemessungsbelastungsfaktor '0.8'
, Freiluftaufstellung ungeschützt, Schutzart IP 44 DIN EN 60529 (VDE 0470-1), Schutzart IK10 DIN EN 62262 (VDE 0470-100),
min. Umgebungstemperatur '-20' Grad C,
max. Umgebungstemperatur '40' Grad C,
max. Umgebungstemperatur täglicher Mittelwert '35' Grad C,
max. relative Luftfeuchte bei einer Temperatur von 40 Grad C '50' %, Verschmutzungsgrad 3 (schwer) DIN EN 61010-1 (VDE 0411-1),
Höhe über NN '100' m, EMV-Umgebung B Wohnbereiche, geschlossene Bauform, generelle Erweiterung der Verteil- und Endstromkreise nach Abschaltung, Anlage ortsveränderbar, Standmontage, einschl. Rohrgestell, betreiben,
Positionsmenge = Produkt aus '1'
(Betriebsmenge)
mal '10'
(Betriebsdauer).
Menge: 10,000 StMt
Leistungsbereichkatalog: 054
DIN276-1_08: 391
DIN276_18: 591

**1.1.230 Verkehrszeichen temporär aufbauen abbauen**
STLB-Bau 2024-10 000
Verkehrszeichen nach StVO, temporär, spezifischer Rückstrahlwert RA1 DIN EN 12899-1, Größe 1 nach Verkehrszeichenkatalog, mit Aufstellvorrichtung, mit Standsicherheitsnachweis, neben der Fahrbahn, TL Aufstellvorrichtungen, aufbauen und abbauen.
Menge: 10,000 St
Leistungsbereichkatalog: 000
DIN276_18: 591

**1.1.240 Verkehrszeichen temporär RA1 Gr.1 vorhalten**
STLB-Bau 2025-04 000
Verkehrszeichen nach StVO, temporär, spezifischer Rückstrahlwert RA1 DIN EN 12899-1, Größe 1 nach Verkehrszeichenkatalog, mit Aufstellvorrichtung, mit Standsicherheitsnachweis, neben der Fahrbahn, TL Aufstellvorrichtungen, vorhalten,
Positionsmenge = Produkt aus '10'
(Vorhaltemenge)
mal '5'
(Vorhaltedauer).
Menge: 50,000 StMt
Leistungsbereichkatalog: 000
DIN276-1_08: 391
DIN276_18: 591

**1.1.250 Verkehrseinr. temporär Absperrschrankengitter aufbauen abbauen**
STLB-Bau 2024-10 000
Verkehrseinrichtung nach StVO, temporär, Absperrschrankengitter, TL Absperrschranken, spezifischer Rückstrahlwert RA2 DIN EN 12899-1, Länge 2000 mm, aufbauen und abbauen.
Menge: 6,000 St
Leistungsbereichkatalog: 000
DIN276_18: 591

**1.1.260 Verkehrseinr. temporär Absperrschrankengitter RA2 L 2000mm vorhalten**
STLB-Bau 2025-04 000
Verkehrseinrichtung nach StVO, temporär, Absperrschrankengitter, TL Absperrschranken, spezifischer Rückstrahlwert RA2 DIN EN 12899-1, Länge 2000 mm, vorhalten,
Positionsmenge = Produkt aus '6'
(Vorhaltemenge)
mal '5'
(Vorhaltedauer).
Menge: 30,000 StMt
Leistungsbereichkatalog: 000
DIN276-1_08: 391
DIN276_18: 591

**1.1.270 Verkehrseinr. temporär Leitbake aufbauen abbauen**
STLB-Bau 2024-10 000
Verkehrseinrichtung nach StVO, temporär, Leitbake, TL Leitbaken, spezifischer Rückstrahlwert RA2 DIN EN 12899-1, als Schraffenbake, einseitig, aufbauen und abbauen.
Menge: 6,000 St
Leistungsbereichkatalog: 000
DIN276_18: 591

**1.1.280 Verkehrseinr. temporär Leitbake RA2 Schraffenbake vorhalten**
STLB-Bau 2025-04 000
Verkehrseinrichtung nach StVO, temporär, Leitbake, TL Leitbaken, spezifischer Rückstrahlwert RA2 DIN EN 12899-1, als Schraffenbake, einseitig, vorhalten,
Positionsmenge = Produkt aus '6'
(Vorhaltemenge)
mal '5'
(Vorhaltedauer).
Menge: 30,000 StMt
Leistungsbereichkatalog: 000
DIN276-1_08: 391
DIN276_18: 591

**1.1.290 Warnleuchte WL1 aufbauen abbauen**
STLB-Bau 2024-10 000
Warnleuchte, temporär, TL Warnleuchten, Warnleuchte Typ WL1, aufbauen und abbauen.
Menge: 20,000 St
Leistungsbereichkatalog: 000
DIN276_18: 591

**1.1.300 Warnleuchte WL1 vorhalten**
STLB-Bau 2025-04 000
Warnleuchte, temporär, TL Warnleuchten, Warnleuchte Typ WL1, vorhalten,
Positionsmenge = Produkt aus '5'
(Vorhaltemenge)
mal '20'
(Vorhaltedauer).
Menge: 100,000 StMt
Leistungsbereichkatalog: 000
DIN276-1_08: 391
DIN276_18: 591

*Hinweis: Hinweis Winterdienst zu Pos. 1.1.330-350*
Der Winterdienst ist für den Zeitraum von Anfang Oktober 2026 bis zur Abnahme des Gehweges (vsl. Ende Dezember) einzuplanen.
Grundsätzlich ist Schnee nach Beendigung des Schneefalls, ggf. auch mehrfach täglich, zu räumen.
Schnee- und Eisglätte ist unverzüglich nach ihrem Entstehen zu begegnen. Dauert der Schneefall über 20:00 Uhr hinaus an oder tritt nach dieser Zeit Schneefall oder Glättebildung ein, so ist der Winterdienst bis 07:00 Uhr (Sonn- und Feiertags bis 09:00 Uhr) des folgenden Tages durchzuführen.

**1.1.310 Winterdienst Schnee räumen aufnehmen streuen**
Winterdienst auf öffentlichem Gehweg, außerhalb der Baustelle, auf befestigter begehbarer Fläche, Schnee aufnehmen und auf Flächen des AG lagern, Transportweg bis 1 km, streuen mit abstumpfenden Streustoffen zur Verringerung der Rutschgefahr, beseitigen von Eisbildungen, denen nicht durch Streuen entgegengewirkt werden kann, Fläche ca. 200 m2, abgerechnet wird nach Arbeitseinsatz, inkl. Streumittel, einschl. Streugutbeseitigung.
Der Einsatz von Auftaumittel jeglicher Art ist untersagt.
Menge: 20,000 St
DIN276_18: 591

**1.1.320 Bereitschaftsgeld**
Bereitschaftsgeld für Ausführung des Winterdienstes außerhalb der Zeiten der Baustellenbesetzung.
Abrechnung je Einsatz.
Menge: 10,000 St
DIN276_18: 591

**1.1.330 An- und Abfahrt**
An- und Abfahrt für Ausführung des Winterdienstes außerhalb der Zeiten der Baustellenbesetzung.
Abrechnung je Einsatz.
Menge: 10,000 St
DIN276_18: 591

#### Titel 1.2 Sicherungsmaßnahmen

**1.2.10 Lastverteilerplatten Stahl auf- u. abbauen**
STLB-Bau 2025-04 000
Behelfsüberfahrt, für nichtöffentlichen Verkehr, Länge bis 2 m, Breite bis 3 m, Abdeckung mit Stahl, herstellen und räumen.
Menge: 40,000 m2
Leistungsbereichkatalog: 000
DIN276-1_08: 391
DIN276_18: 593

**1.2.20 Stammschutz Ummantelung herstellen räumen**
STLB-Bau 2025-04 000
Stammschutz durch 40 mm dicken Bohlenmantel einschl. Polsterung gegen den Baum, Stammumfang in 1 m Höhe gemessen über 1 bis 1,5 m, Abstand vom Stamm mind. 25 cm, Höhe mind. 3 m, herstellen und räumen.
Menge: 8,000 St
Leistungsbereichkatalog: 000
DIN276-1_08: 591
DIN276_18: 593

**1.2.30 Stammschutz Ummantelung vorhanden abbauen**
STLB-Bau 2025-04 000
Stammschutz durch 40 mm dicken Bohlenmantel einschl. Polsterung gegen den Baum, Stammumfang in 1 m Höhe gemessen über 1 bis 1,5 m, Abstand vom Stamm mind. 25 cm, Höhe mind. 3 m, abbauen und auf der Baustelle geordnet lagern.
Menge: 6,000 St
Leistungsbereichkatalog: 000
DIN276-1_08: 591
DIN276_18: 593

**1.2.40 Stammschutz Ummantelung vorhalten**
STLB-Bau 2025-04 000
Stammschutz durch 40 mm dicken Bohlenmantel einschl. Polsterung gegen den Baum, Stammumfang in 1 m Höhe gemessen über 1 bis 1,5 m, Abstand vom Stamm mind. 25 cm, Höhe mind. 3 m, vorhalten,
Positionsmenge = Produkt aus '14'
(Vorhaltemenge)
mal '10'
(Vorhaltedauer).
Menge: 110,000 StMt
Leistungsbereichkatalog: 000
DIN276-1_08: 591
DIN276_18: 591

*Hinweis: Hinweise Kampfmittelberäumung*
1. Kampfmittelräumung (KMR)

Im Rahmen der Maßnahme erforderliche Bodeneingriffe werden archäologisch begleitet. Da es einen potenziellen Kampfmittelverdacht gibt, müssen diese Arbeiten auch kampfmitteltechnisch begleitet werden.

Die Leistung ist durch den AN, ggf. mit Hilfe eines Subunternehmers, der die Genehmigung nach §7 SprengG besitzt, anzubieten. Die KMR bzw. Begleitung erfolgt parallel zu den Arbeiten der Archäologie.

Entsprechend den örtlichen Verhältnissen der Räumstelle wird ein Verhältnis von einem Befähigungsscheininhaber, gem. § 20 SprengG, zu 1 Arbeitskraft (Sondierer, Helfer).
Alle zur Dokumentation der Leistungen notwendigen Bestandsvermessungen des AN müssen vor dem Beginn der Arbeiten durchgeführt werden.
Alle für die Arbeiten erforderlichen Genehmigungen sind durch den AN einzuholen.
Die Kampfmittelräumung erfolgt entsprechend den Regeln der Baufachlichen Richtlinie Kampfmittelräumung des Bundes und unter Einhaltung der im Land Berlin geltenden technischen Regeln zur Kampfmittelräumung.
Vom AN dürfen Kampfmittel zur Identifizierung zunächst nur freigelegt werden. Durch Befähigungsscheininhaber nach §20 SprengG ist über den weiteren Umgang mit den gefundenen Kampfmitteln zu entscheiden. Wenn Zweifel an der Transportfähigkeit bestehen, ist die Entscheidung des KTI 242 des LKA Berlin einzuholen, ggf. erfolgt eine Sprengung vor Ort durch die selbige. Es ist dem AN verboten, Munition oder Munitionsteile zu vernichten, zu delaborieren und zu entschärfen.
Alle gefundenen Kampfmittelteile sind dem LKA KTI 242 zu übergeben.
Das Tageslager ist durch den AN im Bereich der BE einzurichten, vorzuhalten und zu sichern (einzäunen). Es dürfen nur diebstahlsichere Aufbewahrungsbehälter mit Bauartzulassung gem. BAM verwendet werden. Kampfmittel sind nach Kaliber und Herkunft getrennt und gegen Verrutschen gesichert, aufzubewahren. Für den Betrieb des Tageslagers ist eine Betriebsanweisung zu erstellen, in der u.a. die Aufbewahrungsmenge, die Zutrittsberechtigungen und andere sicherheitsrelevante Bestimmungen in Abstimmung mit dem AG festgelegt werden.
Vor dem Einsatz von Baggern sind die entsprechenden Flächen mit Kabelsuchgeräten abzusuchen und die entsprechenden Stellen vorzuschachten. Die Bagger sind gemäß DGUV-I 201-027 zu sichern.

#### Titel 1.3 Kampfmittelbegleitung

**1.3.10 Räumstelleinrichtung KMR herstellen und räumen**
*** Pauschalposition
Räumstelleneinrichtung für Kampfmittelräumung (KMR) herstellen und räumen. Einschl. Beschaffen von geeigneten Flächen für die Räumstelleneinrichtung.

Geräte, Werkzeuge und sonstige Betriebsmittel anfahren und betriebsfertig aufstellen.

Lagerplatz Bereitstellung Kampfmittel, einschließlich Sortierplatz zur Separation von Kampfmitteln einrichten, sichern, räumen.
Es dürfen nur Aufbewahrungsbehälter mit Bauartzulassung gem. Bundesanstalt für Materialforschung (BAM) verwendet werden.

Zusatzausrüstung für in der KMR eingesetzte Geräte (Bagger, Radlader) gem. DGUV-Information 201-027 für Geräte und Personal vorhalten, betreiben und unterhalten.
Menge: 1,000 psch
DIN276_18: 597

**1.3.20 Räumstelleinrichtung KMR vorhalten**
Vorhalten der Räumstelleneinrichtung für die Dauer der Sondier- und Räumarbeiten.

Einschl. Mieten, Pacht, Gebühren und dergleichen gehören zum Leistungsumfang.

Stillstandzeiten werden nur vergütet, wenn die Ursachen vom AG zu vertreten sind.

Die Dauer des Vorhaltens wird nach vollständigen Monaten abgerechnet. Teilzeiten werden nach Kalendertagen zu 1/30 des Einheitspreises abgerechnet.
Menge: 6,000 Wo
DIN276_18: 597

**1.3.30 Unterweisung/Belehrung Baustellenpersonal**
*** Pauschalposition
Unterweisung zu "Arbeiten in kampfmittelbelasteten Bereichen" des gesamten Personals auf der Baustelle  vor Beginn
der Arbeiten durch einen weisungsbefugten FTA Befähigungsscheininhaber nach §20 SprengG.

Wiederholungen der Einweisung/Belehrung bei Personalwechsel sind einzukalkulieren. Die Unterweisung ist schriftlich zu dokumentieren.
Menge: 1,000 psch
DIN276_18: 597

**1.3.40 Gestellung Personal kampfmitteltechn. Baubegleitung Tagessatz**
Kampfmitteltechnische Baubegleitung der archäologischen Grabungen mit Gestellung Personal (Befähigungsscheininhabers nach § 20 SprengG, Helfer) inkl. aller notwendigen Sonden, Geräte, Werkzeuge und Sicherheits- ausrüstung für Baubegleitung, optische Kontrolle von Aushubgut, Identifizieren, Freilegen und Bergen von Kampfmitteln.

Arbeitstag: bis 9 h Einsatzzeit vor Ort
Abruf der Leistungen mit 2 AT Vorlauf

Die Abrechnung erfolgt nach Aufmaß des AN und
Bestätigung des AG.
Menge: 20,000 d
DIN276_18: 597

**1.3.50 Gestellung Personal kampfmitteltechn. Baubegleitung Halbtagessatz**
kampfmitteltechnische Baubegleitung der archäologischen Grabungen mit Gestellung Personal (Befähigungsscheininhabers nach § 20 SprengG, Helfer) inkl. aller notwendigen Sonden, Geräte, Werkzeuge und Sicherheitsausrüstung für Baubegleitung, optische Kontrolle von Aushubgut, Identifizieren, Freilegen und Bergen von Kampfmitteln
1/2 Arbeitstag: bis 4,5 h Einsatzzeit vor Ort
Abruf der Leistungen mit 2 AT Vorlauf

Die Abrechnung erfolgt nach Aufmaß des AN und
Bestätigung des AG.
Menge: 8,000 d
DIN276_18: 597

**1.3.60 Sprengen/Entschärfen, Vor- und Nachbereitung**
Alle Aufwendungen zur technischen, personellen und materiellen Vorbereitung und Nachbereitung einer Entschärfung oder Sprengvorbereitung, Sprengdurchführung. Nachbereitung inkl. Sammeln von Splittern.
Die Sprengung bzw. Entschärfung selbst erfolgt durch das
LKA KTI 242.
Arbeitsunterbrechungen für das Personal von bis zu 6h sind einzukalkulieren.
Menge: 1,000 St
DIN276_18: 597

**1.3.70 Dokumentation der Räumergebnisse, Teilfreigaben**
*** Pauschalposition
Aufwendungen der An- und Abmeldung der Räumstelle, der täglichen Dokumentation nach BFR KMR TS A-9.4.10. und KMRDOC während der Räummaßnahme sowie tabellarische Darstellung des Munitions- und Kampfmittelaufkommens und Teilfreigaben der Haufwerke und beräumten Flächen als Lagepläne.
Die Übergabe an die BÜ erfolgt fortlaufend digital und analog (Papierform/Digital).
Menge: 1,000 psch
DIN276_18: 597

**1.3.80 Abschlussbericht KMR**
Dokumentation der Kampfmittelräumung als Abschlussbericht, Übergabeformat analog (Papierform) und digital, (pdf) gemäß Baufachlichen Richtlinien Kampfmittelräumung (BFR KMR) und KMRDOC sowie der im Land Berlin gültigen Richtlinien.
Menge: 1,000 St
Leistungsbereichkatalog: 019
DIN276-1_08: 213
DIN276_18: 597

### Abschnitt 2 Abbrucharbeiten, Bauabfälle

*Hinweis: Hinweis Abbruch, Bauabfälle*
Hinweis Abbruch, Bauabfälle
Anfallendes Verpackungsmaterial und überschüssiges Baumaterial bleibt Eigentum des AN und ist ordnungsgemäß in eigener Regie gemäß den Anforderungen der Gewerbeabfallverordnung (GewAbfV) zu entsorgen.

Verpackungsmaterial, überschüssiges Baumaterial und Baustellenabfälle des AN sind auf der Baustelle in gesonderten verschließbaren Containern zu sammeln. Das Verbringen oben genannter Abfälle in die Sammelbehälter für Bauabfälle des Auftraggebers ist untersagt. Gefüllte Container sind ohne Aufforderung und unverzüglich abzufahren.

Die Zwischenlagerung auf dem Gelände darf nur nach Genehmigung durch die Bauleitung und nur in geschlossenen Containern erfolgen.

Die anfallenden Kosten für das Aufstellen, Vorhalten und Beseitigen der Container ist eine Nebenleistung und in die Einheitspreise der entsprechenden Positionen einzurechnen.

Alle Abfallarten
Es ist das Kreislaufwirtschafts- und Abfallgesetz vom 24.02.2012 und Änderung vom 02.03.2023 in der jeweils gültigen Fassung mit allen Rechtsgrundlagen, Verordnungen und Merkblättern zur Vermeidung, Wiederverwendung, Recycling, Verwertung und Beseitigung von Abfällen anzuwenden.

Daneben ist das gültige Berliner Landesabfallrecht bei der Entsorgung zugrunde zu legen.

Die Regelungen und Erläuterungen zum Landesabfallrecht und zum behördlichen Vollzug in Berlin sind in der jeweils aktuellen Fassung zu beachten:

- Merkblatt 1 "Bauherrenpflichten im Land Berlin - Anforderungen der Abfallwirtschaftsbehörde" von der Senatsverwaltung für Umwelt/ Abfallbehörde (vgl. letzte Aktualisierung 07/23)
- Merkblatt 2 "Hinweise zur Entsorgung von Gefährlichen Abfällen, die bei Baumaßnahmen im Land Berlin anfallen" von der Senatsverwaltung für Umwelt/ Abfallbehörde (vgl. letzte Aktualisierung 07/23)
- Merkblatt 4 "Hinweise zur Entsorgung von mineralischen Bauabfällen, die bei Baumaßnahmen im Land Berlin anfallen" von der Senatsverwaltung für Umwelt/ Abfallbehörde (vgl. letzte Aktualisierung 09/24)

Die Deklarationsanalytik und die verbindliche Abfalldeklaration erfolgen grundsätzlich über den Auftraggeber und seinen hierfür Bevollmächtigten.

Eigenständig durch den AN genommene Proben und Analysen werden grundsätzlich nicht anerkannt.

Jeder auf der Baustelle anfallende Abfall ist je Abfallschlüsselnummer getrennt in verschließbaren Containern zu sammeln. Von der Regelung der artenspezifischen Trennung der Bauabfälle kann nur abgewichen werden, wenn der Auftraggeber in einer entsprechenden Position des Leistungsverzeichnisses festlegt hat, dass die Entsorgung der gemischten Bau- und Abbruchabfälle über eine Abfallsortieranlage oder der mineralischen Gemische über eine Abfallaufbereitungsanlage oder direkt zur Deponierung zu erfolgen hat.

Gefüllte Container sind unverzüglich abzufahren.
Vor dem Abtransport der Bauabfälle ist die abzurechnende Menge durch Unterschrift/ Signatur auf dem Übernahmeschein/ Begleitschein zu bestätigen.

Grundsätzlich sind in die Abbruch- und Entsorgungspositionen folgende Punkte einzukalkulieren, wenn es keine besonderen Leistungen nach der VOB sind:

- Aufschütten der Haufwerke
- Transport der Abfälle zum Container bzw. zu Haufwerksfläche
- sortenreine Demontage
- Kosten für das jeweilige Nachweisverfahren

Die Entsorgungskosten werden bei einem Einzelentsorgungsnachweis für gefährlichen Abfall zur Beseitigung bzw. zur Verwertung unmittelbar vom AG an den Deponiebetreiber bzw. an die Verwertungs-/ Behandlungsanlage gezahlt und in der Regel vorab gesondert ausgeschrieben.

Die Entsorgungsgebühren der SBB werden ebenfalls vom AG direkt übernommen.

Bei allen weiteren Entsorgungs- und Verwertungspositionen sind die Deponie- bzw. Annahmegebühren in die Entsorgungspositionen einzukalkulieren.

Der Nachweis über die erfolgte Verwertung/ Beseitigung ist der Bauleitung unverzüglich und unaufgefordert zuzuleiten.

Grundlage für die Abrechnung bilden die ordnungsgemäß ausgefüllten Nachweisbelege, das Aufmaß und die Belege der Annahmestelle über die erfolgte Verwertung/ Beseitigung (Wiegekarten und Eintrag der Annahmestelle auf dem Übernahmeschein/ Begleitschein).
Die Übernahmescheine in Papierform sind durch den AN bereitzustellen und einzukalkulieren

Allgemeiner Hinweis:
In Abhängigkeit von den bei der Durchführung der Baumaßnahme anfallenden Abfallarten werden nachfolgende Vorbemerkungen ganz oder in Teilen Vertragsbestandteil:

a) nicht gefährlicher Abfall
Bei der Entsorgung nicht gefährlicher mineralischer Bauabfälle ist die in §6 KrWG geregelte fünfstufige Abfallhierarchie zu beachten, mit der eine grundsätzliche Rangfolge für Maßnahmen der Vermeidung von Abfällen sowie der Vorbereitung zur Wiederverwendung, des Recyclings, der sonstigen (insbesondere energetischen) Verwertung und der Beseitigung von Abfällen festgelegt ist.
In diesem Sinne sind die Ziele der ErsatzbaustoffV durch eine bestmögliche Verwertung von mineralischen Abfällen zu gewährleisten. Die vom AN vorgesehenen Entsorgungsanlagen sind in tabellarischer Form je Abfallschlüssel und Fraktion spätestens zur Anlaufberatung der Objektüberwachung vorzulegen.

Für den Transport der nicht gefährlichen Abfälle ist eine gültige Anzeige von Sammlern, Beförderern, Händlern und Maklern von Abfällen an die zuständige Behörde erforderlich. Diese ist nach Aufforderung der Vergabestelle unverzüglich vorzulegen, jedoch spätestens vor Auftragserteilung.
Die Fahrzeuge sind während des Transports von nicht gefährlichen Abfällen auf öffentlichen Straßen mit der Warntafel "A" zu kennzeichnen.

Ein vereinfachter Entsorgungsnachweis im Sinne der Verordnung über Verwertungs- und Beseitigungsnachweise ist für die Entsorgung von nicht gefährlichem Abfall in der Regel nicht erforderlich, sofern dieser nicht von der Objektüberwachung oder vom Entsorger für spezielle Fraktionen gefordert wird.

Als Beleg über die Abfuhr und die Annahme des nicht gefährlichen Abfalls ist das Übernahmescheinformular in Papierform als rechnungsbegründende Unterlage zu verwenden, auszufüllen und vor Abfahrt durch die örtliche Bauleitung gegenzeichnen zu lassen.
Bei Abrechnung von mineralischen Abfällen nach Materialklassen (z.B. gemäß ErsatzbaustoffV: RC1, RC2, RC3 oder BMF1, BMF2, BMF3 etc.) sind diese oder die entsprechenden LV-Positionen im Feld Vermerke zu notieren. Daneben ist im Feld Vermerke die Anfallstelle (Ort der Baustelle) zu vermerken.

Alternativ können nach Prüfung eines vom AN vorzulegenden Musters und Freigabe seitens der Objektüberwachung im Einzelfall geeignete vergleichbare Dokumente wie Wiegescheine oder Lieferscheine zur Dokumentation und als rechnungsbegründende Unterlage verwendet werden.

Auf diesen Dokumenten müssen folgende Angaben enthalten sein:

- Name und Anschrift des Abfallerzeugers
- Anfallstelle
- Abfallart, Abfallschlüssel und Abfallmenge, Materialklasse
- Name und Anschrift des Transporteurs
- Name und Anschrift der Verwertungs-/ Beseitigungsanlage

Der AN ist für die sortengerechte Demontage und die fachtechnisch richtige Verwertung aller recyclingfähigen nicht gefährlichen Abfälle in zugelassenen Entsorgungsanlagen gemäß den Regelungen der Gewerbeabfallverordnung (GewAbfV) verantwortlich, sofern der Auftraggeber als Abfallerzeuger gilt.

Sollten im Bauverlauf zusätzliche, aus technischen oder wirtschaftlichen Gründen nicht vermeidbare Gemische bezüglich gemischtem Bauschuttes (AVV 170707) und gemischten Baustellenabfällen (AVV 170904) anfallen, sind diese vom AN gemäß den Anforderungen der Gewerbeabfallverordnung (GewAbfV) zu begründen und zu dokumentieren.

Vom AN ist eine Dokumentation der Erfassung und Entsorgung von Bau- und Abbruchabfällen nach §8 Abs. 3 GewAbfV nach Abschluss der Entsorgungsvorgänge vorzulegen.

b) gefährlicher Abfall
Gefährlicher Abfall zur Beseitigung unterliegt der Andienungspflicht bzw. gefährlicher Abfall zur Verwertung der Anzeigepflicht an die Sonderabfallgesellschaft Brandenburg Berlin (SBB).

Das Merkblatt 2 "Hinweise zur Entsorgung von gefährlichen Abfällen, die bei Baumaßnahmen im Land Berlin anfallen" von der Senatsverwaltung für Umwelt/ Abfallbehörde ist in der jeweils aktuellen Fassung (vgl. letzte Aktualisierung 07/23) zu beachten.

Für den Transport der Abfälle ist eine gültige Transportgenehmigung bzw. Erlaubnis für Sammler, Beförderer, Händler und Makler von gefährlichen Abfällen oder eine Anzeige von Sammlern, Beförderern, Händlern und Maklern von Abfällen erforderlich. Diese ist nach Aufforderung der Vergabestelle unverzüglich vorzulegen, jedoch spätestens vor Auftragserteilung. Die Fahrzeuge sind während des Transports von gefährlichen Abfällen auf öffentlichen Straßen mit der Warntafel "A" zu kennzeichnen.

Grundlage des Nachweisverfahrens bildet die Verordnung über Verwertungs- und Beseitigungsnachweise (Nachweisverordnung) vom 20.10.2006, geändert am 28.04.2022. Ab dem 01.04.2010 ist das elektronische Nachweisverfahren bei gefährlichen Abfällen anzuwenden.

Im BBR wird für die Online-Dienste das Software-Programm "ZEDAL" von der ZEDAL AG in Recklinghausen eingesetzt.

Die Entsorgung gefährlicher Abfälle erfolgt über Einzelentsorgungsnachweise.

Nur in Ausnahmefällen ist nach vorheriger Beantragung und Freigabe seitens des BBR-Abfallbeauftragten eine Entsorgung über Sammelentsorgungsnachweise zulässig.

Bei einer Entsorgung der gefährlichen Abfälle über einen Sammelentsorgungsnachweis sind ein gültiger Sammelentsorgungsnachweis und ein Zuweisungsbescheid notwendig. Diese sind nach Aufforderung der Vergabestelle unverzüglich vorzulegen, jedoch spätestens zur Anlaufberatung.

Als Beleg der Entsorgung ist bei Sammelentsorgung der Übernahmeschein in Papierform oder digital zu verwenden. Der Übernahmeschein ist vor Abfuhr vom Einsammler zur Unterschrift bzw. Signatur an den Beauftragten des AG zu übersenden

Der AN hat neben dem Übernahmeschein eine Kopie des dazugehörigen Begleitscheins aus dem elektronischen Register des Einsammlers bei der Abrechnung als rechnungsbegründende Unterlage zu übergeben.

Bei Entsorgung von gefährlichen Abfällen über ein freiwilliges oder gesetzlich vorgeschriebenes Rücknahmesystem ist die Zulässigkeit der vorgesehenen Annahmestelle vom AN vorab zu belegen.

Es ist ein baustellenbezogener Verbleibnachweis gemäß den Anforderungen der gesetzlichen Regelungen bzw. der individuellen genehmigungsrechtlichen Anforderungen als rechnungsbegründende Unterlage vorzulegen.

#### Titel 2.1 Abbruchmaßnahmen

**2.1.10 Rückbau Natursteinplatten granit (Charlottenburger Platte), Wiederverwendung, Gehweg**
STLB-Bau 2025-04 084
Rückbau des Plattenbelages außen, aus Natursteinplatten, Dicke 12 cm, einschl. Bettung aus Kiessand, Dicke 5 cm, in Gehwegen, nicht schadstoffbelastet,
Abfall ist nicht gefährlich, ohne Festlegung eines Zuordnungskriteriums LAGA/DepVO/EBV/RuVA, Wichte des Abbruchstoffes DIN EN 1991-1-1 28 kN/m3, Geräteeinsatz ist möglich, max. Gesamtgewicht bis 3,5 t, Ausführung staubarm TRGS 559,
aufgenommene Stoffe zur Wiederverwendung sortieren, sammeln, wiederverwendbare Stoffe seitlich lagern, nicht wiederverwendbare Stoffe sammeln, und auf der Baustelle lagern.
Menge: 9,000 m2
Leistungsbereichkatalog: 084
DIN276-1_08: 594
DIN276_18: 594

**2.1.20 Rückbau Mosaikpflaster ungebunden, Wiederverwendung, Gehweg**
STLB-Bau 2025-04 084
Rückbau des Pflasterbelages außen, aus Naturstein-Mosaikpflaster, Dicke 50 mm, einschl. Bettung aus Kiessand, Bettungsdicke 5 cm, in Gehwegen, nicht schadstoffbelastet,
Abfall ist nicht gefährlich, ohne Festlegung eines Zuordnungskriteriums LAGA/DepVO/EBV/RuVA, Wichte des Abbruchstoffes DIN EN 1991-1-1 28 kN/m3, Geräteeinsatz ist möglich, max. Gesamtgewicht bis 3,5 t, Ausführung staubarm TRGS 559,
aufgenommene Stoffe zur Wiederverwendung sortieren, sammeln, wiederverwendbare Stoffe seitlich lagern, nicht wiederverwendbare Stoffe sammeln, und auf der Baustelle lagern.
Menge: 37,000 m2
Leistungsbereichkatalog: 084
DIN276-1_08: 594
DIN276_18: 594

**2.1.30 Rückbau Bordstein Naturstein A1, Wiederverwendung, Gehweg/Straße**
STLB-Bau 2025-04 084
Rückbau des Bordsteins aus Naturstein, nicht schadstoffbelastet,
Abfall ist nicht gefährlich, ohne Festlegung eines Zuordnungskriteriums LAGA/DepVO/EBV/RuVA, Form A 1, einschl. Fundament aus Beton, Bettungsdicke 20 cm, Wichte des Abbruchstoffes DIN EN 1991-1-1 28 kN/m3, Geräteeinsatz ist möglich, max. Gesamtgewicht der Geräte ohne Beschränkung, Ausführung staubarm TRGS 559,
aufgenommene Stoffe zur Wiederverwendung sortieren, sammeln, wiederverwendbare Stoffe seitlich lagern, nicht wiederverwendbare Stoffe sammeln, und auf der Baustelle lagern.
Menge: 9,000 m
Leistungsbereichkatalog: 084
DIN276-1_08: 594
DIN276_18: 594

**2.1.40 Trag- / Frostschutzschicht lösen u. laden**
STLB-Bau 2025-04 084
Rückbau der Befestigung ohne Bindemittel, aus Schotter-Splitt-Brechsand-Gemisch, nicht schadstoffbelastet,
Abfall ist nicht gefährlich, ohne Festlegung eines Zuordnungskriteriums LAGA/DepVO/EBV/RuVA, Wichte des Abbruchstoffes DIN EN 1991-1-1 19 kN/m3, Dicke über 30 bis 40 cm,
Geräteeinsatz ist möglich, max. Gesamtgewicht bis 10 t, Ausführung staubarm TRGS 559, aufgenommene Stoffe zur Entsorgung sortieren, sammeln, im Behälter des AN lagern, Behältergröße nach Wahl des AN, auf LKW des AN laden,
die Entsorgung wird gesondert vergütet.
Menge: 50,000 m3
Leistungsbereichkatalog: 084
DIN276_18: 594

**2.1.50 Schacht Beton DN800 T 2-3m abbrechen nicht schadstoffbelastet 24kN/m3 Geräteeinsatz mgl. laden LKW AN ges.Vergüt.Entsorg.**
STLB-Bau 2024-10 084
Abbruch des Schachtes aus unbewehrtem Beton, Normalbeton, Betonfestigkeitsklasse nach Prüfung,
Betonfestigkeitsklasse 'C40/50'

Durchmesser 800 mm, Tiefe über 2 bis 3 m, im Rahmen einer Totalabbruchmaßnahme, nicht schadstoffbelastet,
Abfall ist nicht gefährlich, Werte gemäß Ersatzbaustoffverordnung 2023 sind eingehalten, gemischter Bauschutt Klasse RC-1 nach EBV 2023, Anlage 1, Tabelle 1, Wichte des Abbruchstoffes DIN EN 1991-1-1 24 kN/m3,
Geräteeinsatz ist möglich, max. Gesamtgewicht bis 10 t, Ausführung erschütterungsarm DIN 4150, staubarm TRGS 559,
aufgenommene Stoffe sammeln, ohne Zerkleinerung, auf LKW des AN laden,
die Entsorgung wird gesondert vergütet.
Menge: 1,000 St
Leistungsbereichkatalog: 084
DIN276_18: 594

**2.1.60 Schacht verfüllen, anschütten u. verdichten**
STLB-Bau 2025-04 002
Schächte profilgerecht verfüllen und anschütten einschl. Stoffe verdichten, Arbeiten mit Gerät, Schichtdicke über 150 bis 200 cm, Breite der Sohle über 0,6 bis 0,7 m, Schotter, liefern.
Menge: 10,000 m3
Leistungsbereichkatalog: 002
DIN276_18: 594

**2.1.70 Bodenhindernis Mauerwerk abbrechen sammeln laden LKW AN**
STLB-Bau 2025-04 002
Hindernis im Boden aus Mauerwerk, abbrechen und im Behälter des AN sammeln, auf LKW des AN laden, Entsorgung wird gesondert vergütet, Abfall ist nicht gefährlich, nicht schadstoffbelastet, Behältergröße nach Wahl des AN.
Menge: 11,000 m3
Leistungsbereichkatalog: 002
DIN276-1_08: 212
DIN276_18: 594

**2.1.80 Bodenhindernis Mauerwerk/Beton abbrechen sammeln laden LKW AN**
STLB-Bau 2025-04 002
Hindernis im Boden aus Mauerwerk und Beton, abbrechen und im Behälter des AN sammeln, auf LKW des AN laden, Entsorgung wird gesondert vergütet, Abfall ist nicht gefährlich, nicht schadstoffbelastet, Behältergröße nach Wahl des AN.
Menge: 5,000 m3
Leistungsbereichkatalog: 002
DIN276-1_08: 212
DIN276_18: 594

**2.1.90 Bodenhindernis Beton abbrechen sammeln laden LKW AN**
STLB-Bau 2025-04 002
Hindernis im Boden aus Beton, abbrechen und im Behälter des AN sammeln, auf LKW des AN laden, Entsorgung wird gesondert vergütet, Abfall ist nicht gefährlich, nicht schadstoffbelastet, Behältergröße nach Wahl des AN.
Menge: 5,000 m3
Leistungsbereichkatalog: 002
DIN276-1_08: 212
DIN276_18: 594

**2.1.100 Bodenhindernis Stahlbeton abbrechen sammeln laden LKW AN**
STLB-Bau 2025-04 002
Hindernis im Boden aus Stahlbeton, abbrechen und im Behälter des AN sammeln, auf LKW des AN laden, Entsorgung wird gesondert vergütet, Abfall ist nicht gefährlich, nicht schadstoffbelastet, Behältergröße nach Wahl des AN.
Menge: 5,000 m3
Leistungsbereichkatalog: 002
DIN276-1_08: 212
DIN276_18: 594

**2.1.110 Bodenhindernis Stahl abbrechen sammeln laden LKW AN**
STLB-Bau 2025-04 002
Hindernis im Boden aus Stahl, abbrechen und im Behälter des AN sammeln, auf LKW des AN laden, Entsorgung wird gesondert vergütet, Abfall ist nicht gefährlich, nicht schadstoffbelastet, Behältergröße nach Wahl des AN.
Menge: 5,000 m3
Leistungsbereichkatalog: 002
DIN276-1_08: 212
DIN276_18: 594

**2.1.120 Restmüll bzw. Mischmüll aufnehmen u. laden**
Restmüll bzw. Mischmüll auf dem Baugelände lagernd und bei den Boden- und Abbrucharbeiten anfallendes Material nicht brennbar, sammeln, separieren u. auf LKW des AN laden.

Der Anfall von gemischten Baustellenabfällen (AVV 170904) ist vom Auftragnehmer gemäß den Anforderungen der Gewerbeabfallverordnung zu begründen und zu dokumentieren.

Entsorgung wird gesondert vergütet.
Menge: 10,000 m3
DIN276_18: 594

**2.1.130 Pflanzl. Bodendecke abräumen aufnehmen u. laden**
STLB-Bau 2025-04 003
Pflanzliche Bodendecke abräumen, aufnehmen, fördern und auf LKW AN laden, Entsorgung wird gesondert vergütet, Schichtdicke bis 3 cm, Bewuchs Gras-Kraut-Aufwuchs, Wuchshöhe bis 15 cm.
Menge: 50,000 m2
Leistungsbereichkatalog: 003
DIN276-1_08: 214
DIN276_18: 594

#### Titel 2.2 Materialentsorgung

*Hinweis: Standardbesch Übernahmeschein*
STLB-Bau 2024-10 087
Der Übernahmeschein ist vom AN vorzubereiten.

*Hinweis: Standardbesch Abfallbegleitschein*
STLB-Bau 2024-10 087
Der Abfallbegleitschein ist vom AN vorzubereiten.

**2.2.10 Abfall AVV170504 Boden/Stein EBV 2023 BM-0 bis 100km, nicht schadstoffbelastet**
*** Bezugsbeschreibung
STLB-Bau 2025-04 087
Bau- und Abbruchabfälle, Boden, Steine und Baggergut,
nicht gefährlich, Abfallschlüssel nach AVV (Abfallverzeichnis-Verordnung) 170504 Boden/Stein,
nicht schadstoffbelastet, Werte gemäß Ersatzbaustoffverordnung 2023 sind eingehalten,
Charakterisierung Bodenmaterial Klasse BM-0 Sand nach EBV 2023, Anlage 1, Tabelle 3,
auf Fahrzeug lagernd, mit LKW des AN transportieren, entsorgen, max. Gesamtgewicht bis 25 t, zur Verwertungsanlage, Transportweg bis 100 km, Vergütung der Entsorgung gegen Nachweis.
Menge: 2110,000 t
Leistungsbereichkatalog: 087
DIN276-1_08: 396
DIN276_18: 596

**2.2.20 Wie vor, jedoch Boden BM-F1 nach EBV 2023, nicht schadstoffbelastet**
*** wie Position 2.2.10
STLB-Bau 2025-04 087
Charakterisierung Bodenmaterial Klasse BM-F1 nach EBV 2023, Anlage 1, Tabelle 3
schadstoffbelastet
Menge: 100,000 t
Leistungsbereichkatalog: 087
DIN276-1_08: 396
DIN276_18: 596

**2.2.30 Wie vor, jedoch Boden BM-F2 nach EBV 2023, nicht schadstoffbelastet**
*** wie Position 2.2.10
STLB-Bau 2025-04 087
Charakterisierung Bodenmaterial Klasse BM-F2 nach EBV 2023, Anlage 1, Tabelle 3
schadstoffbelastet
Menge: 50,000 t
Leistungsbereichkatalog: 087
DIN276-1_08: 396
DIN276_18: 596

**2.2.40 Wie vor, jedoch Boden BM-F3 nach EBV 2023, nicht schadstoffbelastet**
*** wie Position 2.2.10
STLB-Bau 2025-04 087
Charakterisierung Bodenmaterial Klasse BM-F3 nach EBV 2023, Anlage 1, Tabelle 3
schadstoffbelastet
Menge: 10,000 t
Leistungsbereichkatalog: 087
DIN276-1_08: 396
DIN276_18: 596

**2.2.50 Abfall AVV170101 Beton EBV RC-1 bis 50km, nicht schadstoffbelastet**
STLB-Bau 2025-04 087
Bau- und Abbruchabfälle, Beton, Ziegel, Fliesen und Keramik,
nicht gefährlich, Abfallschlüssel nach AVV (Abfallverzeichnis-Verordnung) 170101 Beton,
nicht schadstoffbelastet, Werte gemäß Ersatzbaustoffverordnung 2023 sind eingehalten,
Charakterisierung gemischter Bauschutt Klasse RC-1 nach EBV 2023, Anlage 1, Tabelle 1,
auf Baustelle lagernd, laden, mit LKW des AN transportieren, entsorgen, max. Gesamtgewicht ohne Beschränkung, zur Verwertungsanlage, Transportweg bis 50 km, Vergütung der Entsorgung übernimmt AN.
Menge: 50,000 t
Leistungsbereichkatalog: 087
DIN276-1_08: 396
DIN276_18: 596

**2.2.60 Abfall AVV170102 Ziegel EBV RC-1 bis 50km, nicht schadstoffbelastet**
STLB-Bau 2025-04 087
Bau- und Abbruchabfälle, Beton, Ziegel, Fliesen und Keramik,
nicht gefährlich, Abfallschlüssel nach AVV (Abfallverzeichnis-Verordnung) 170102 Ziegel,
nicht schadstoffbelastet, Werte gemäß Ersatzbaustoffverordnung 2023 sind eingehalten,
Charakterisierung gemischter Bauschutt Klasse RC-1 nach EBV 2023, Anlage 1, Tabelle 1,
auf Baustelle lagernd, laden, mit LKW des AN transportieren, entsorgen, max. Gesamtgewicht ohne Beschränkung, zur Verwertungsanlage, Transportweg bis 50 km, Vergütung der Entsorgung übernimmt AN.
Menge: 20,000 t
Leistungsbereichkatalog: 087
DIN276-1_08: 396
DIN276_18: 596

**2.2.70 Abfall AVV170102 Ziegel/Beton EBV RC-1 bis 50km, nicht schadstoffbelastet**
STLB-Bau 2025-04 087
Bau- und Abbruchabfälle, Beton, Ziegel, Fliesen und Keramik,
nicht gefährlich, Abfallschlüssel nach AVV (Abfallverzeichnis-Verordnung) 170107 Gemische aus Beton, Ziegel, Fliesen und Keramik,
nicht schadstoffbelastet, Werte gemäß Ersatzbaustoffverordnung 2023 sind eingehalten,
Charakterisierung gemischter Bauschutt Klasse RC-1 nach EBV 2023, Anlage 1, Tabelle 1,
auf Baustelle lagernd, laden, mit LKW des AN transportieren, entsorgen, max. Gesamtgewicht ohne Beschränkung, zur Verwertungsanlage, Transportweg bis 50 km, Vergütung der Entsorgung übernimmt AN.
Menge: 9,000 t
Leistungsbereichkatalog: 087
DIN276-1_08: 396
DIN276_18: 596

**2.2.80 Abfall AVV170904 gem. Bau- und Abbruchabfälle bis 50km, nicht schadstoffbelastet**
STLB-Bau 2025-04 087
Sonstige Bau- und Abbruchabfälle,
nicht gefährlich, Abfallschlüssel nach AVV (Abfallverzeichnis-Verordnung) 170904 gemischte Bau- und Abbruchabfälle,
nicht schadstoffbelastet,
auf Baustelle lagernd, laden, mit LKW des AN transportieren, entsorgen, max. Gesamtgewicht ohne Beschränkung, zur Beseitigungsanlage, Transportweg bis 50 km, Vergütung der Entsorgung übernimmt AN, Mengenermittlung nach Wiegekarte.
Menge: 9,000 t
Leistungsbereichkatalog: 087
DIN276-1_08: 396
DIN276_18: 596

**2.2.90 Abfall AVV170405 Eisen/Stahl bis 50km, nicht schadstoffbelastet**
STLB-Bau 2025-04 087
Bau- und Abbruchabfälle, Metalle,
nicht gefährlich, Abfallschlüssel nach AVV (Abfallverzeichnis-Verordnung) 170405 Eisen/Stahl,
nicht schadstoffbelastet,
auf Baustelle lagernd, laden, mit LKW des AN transportieren, entsorgen, max. Gesamtgewicht ohne Beschränkung, zur Verwertungsanlage, Transportweg bis 50 km, Vergütung der Entsorgung übernimmt AN, Mengenermittlung nach Wiegekarte.
Menge: 39,250 kg
Leistungsbereichkatalog: 087
DIN276-1_08: 396
DIN276_18: 596

**2.2.100 Abfall AVV200201 Garten- und Parkabfälle bis 50km, nicht schadstoffbelastet**
STLB-Bau 2025-04 087
Siedlungsabfälle, Garten- und Parkabfälle,
nicht gefährlich, Abfallschlüssel nach AVV (Abfallverzeichnis-Verordnung) 200201 biologisch abbaubare Abfälle,
nicht schadstoffbelastet,
auf Baustelle lagernd, laden, mit LKW des AN transportieren, entsorgen, max. Gesamtgewicht ohne Beschränkung, zur Verwertungsanlage, Transportweg bis 50 km, Vergütung der Entsorgung übernimmt AN.
Menge: 10,000 t
Leistungsbereichkatalog: 087
DIN276-1_08: 596
DIN276_18: 596

**2.2.110 Abfall gefährlich AVV170106* schadstoffbelastet bis 50km Vergüt.Entsorg. AG**
STLB-Bau 2024-10 087
Bau- und Abbruchabfälle, Beton, Ziegel, Fliesen und Keramik,
gefährlich, Abfallschlüssel nach AVV (Abfallverzeichnis-Verordnung) 170106* Gemische aus oder getrennte Fraktionen von Beton, Ziegel, Fliesen und Keramik,
schadstoffbelastet, Zuordnung nach Haufwerksbeprobung, gemäß Analyse, Schadstoff 2 Quecksilber, Schadstoff PAK TRGS 524, DGUV-Regel 101-004, TRGS 551,
auf Baustelle lagernd, in staubdichten, geschlossenen Behälter des AN laden, mit LKW des AN transportieren, entsorgen, max. Gesamtgewicht ohne Beschränkung, Behältergröße nach Wahl des AN, zur Beseitigungsanlage, Transportweg bis 50 km, Entsorgungsnachweis gemäß Nachweisverordnung ist erforderlich, Vergütung der Entsorgung übernimmt AG.
Menge: 20,000 t
Leistungsbereichkatalog: 087
DIN276_18: 596

**2.2.120 Abfall gefährlich AVV170106* Gemisch Beton, Ziegel schadstoffbelastet bis 50km**
STLB-Bau 2025-04 087
Bau- und Abbruchabfälle, Beton, Ziegel, Fliesen und Keramik,
gefährlich, Abfallschlüssel nach AVV (Abfallverzeichnis-Verordnung) 170106* Gemische aus oder getrennte Fraktionen von Beton, Ziegel, Fliesen und Keramik,
schadstoffbelastet, Zuordnung nach Haufwerksbeprobung, gemäß Analyse, Schadstoff 2 Quecksilber, Schadstoff PAK TRGS 524, DGUV-Regel 101-004, TRGS 551,
auf Baustelle lagernd, in staubdichten, geschlossenen Behälter des AN laden, mit LKW des AN transportieren, entsorgen, max. Gesamtgewicht ohne Beschränkung, Behältergröße nach Wahl des AN, zur Beseitigungsanlage, Transportweg bis 50 km, Entsorgungsnachweis gemäß Nachweisverordnung ist erforderlich, Vergütung der Entsorgung übernimmt AG.
Menge: 10,000 t
Leistungsbereichkatalog: 087
DIN276_18: 596

**2.2.130 Abfall gefährlich AVV170503* Boden und Steine schadstoffbelastet bis 50km**
STLB-Bau 2025-04 087
Bau- und Abbruchabfälle, Boden, Steine und Baggergut,
gefährlich, Abfallschlüssel nach AVV (Abfallverzeichnis-Verordnung) 170503* Boden und Steine,
schadstoffbelastet, ohne Festlegung eines Zuordnungskriteriums LAGA/DepVO/EBV/RuVA,
auf Fahrzeug lagernd, mit LKW des AN transportieren, entsorgen, max. Gesamtgewicht bis 25 t, zur Verwertungsanlage, Transportweg bis 50 km, Entsorgungsnachweis gemäß Nachweisverordnung ist erforderlich, Vergütung der Entsorgung gegen Nachweis.
Menge: 20,000 t
Leistungsbereichkatalog: 087
DIN276_18: 596

**2.2.140 Behälter bereitstellen Deckel abschließbar 8-10m3, 1 Monat**
*** Bezugsbeschreibung
STLB-Bau 2025-04 087
Behälter bereitstellen, mit Deckel, abschließbar, Behältergröße über 8 bis 10 m3, Schadstoffabfall, sortenrein, Bereitstellung für einen Monat.
Menge: 5,000 St
Leistungsbereichkatalog: 087
DIN276_18: 596

**2.2.150 Wie vor, jedoch umsetzen**
*** wie Position 2.2.140
STLB-Bau 2025-04 087
umsetzen
Menge: 2,000 St
Leistungsbereichkatalog: 087
DIN276_18: 596

### Abschnitt 3 Übergeordnete Leistungen

#### Titel 3.1 Dokumentation und Nachweise

**3.1.10 Örtliche Feststellungen /Beweissicherung**
*** Pauschalposition
Vor Beginn der Bauarbeiten hat der AN gemeinsam mit dem AG bzw. der Objektüberwachung alle an das Grundstück angrenzende baulichen Anlagen zu begehen und visuell mit Bezug auf VOB/B §3 Nr. 4 zu prüfen.
Der bestehende Zustand ist festzustellen sowie schriftlich und fotografisch zu dokumentieren. Eine entsprechende Niederschrift ist dem AG zu übergeben. Einzubeziehen sind auch Flächen außerhalb des Baustellenbereichs, wenn sie für den Baustellenbetrieb und -verkehr benutzt werden.

Sofern kein Protokoll angefertigt wird, erkennt der AN den einwandfreien Zustand an.

Unterlässt der AN die sofortige schriftliche Anzeige erkennbarer Schäden, so ist er für alle Nachteile, die dem AG daraus entstehen haftbar.
Menge: 1,000 psch
DIN276_18: 599

**3.1.20 Schlussdokumentation, Bestandsunterlagen**
*** Pauschalposition
Dokumentation unter Zugrundelegung des
- Allgemeinen Anhangs- Kennzeichnungs-, Strukturierungs- und CAD- Vorgaben.

Die Anforderungen an die vom AN zu erstellende Dokumentation zu Art und Umfang der Kennzeichnung, zur Anwendung des AKS sowie zu CAD- Vorgaben werden nach Auftragserteilung entsprechend der Kapitel 1, 2 und 3 und den zugehörigen Anhängen/ Formatvorlagen in Kapitel 6 der Dokumentationsrichtlinie des BBR konkretisiert.

Die vollständige Dokumentationsrichtlinie steht im Internet auf der Homepage des BBR unter www.bbr.bund.de > Service > baufachliche Regelungen > Dokumentationsrichtlinie zu Einsichtnahme und als Download zur Verfügung.
Umfang und Format:
Die Zeichnungen sind in Papierform farbig 2-fach und in
schwarz/ weiß 1-fach zu übergeben, die restlichen Unterlagen
in Papierform schwarz/ weiß 3-fach.
Neben der Papierform sind alle genannten, durch den AN
erstellten Unterlagen als Dateien in einem Austauschformat
(digital, gemäß Dokumentationsrichtlinie) dem AG zur Verfügung zu stellen.
Der Dokumentationsschein ist zu verwenden.
Die Dokumentation ist parallel zur Ausführung der Bauleistung
zu erstellen und fortzuschreiben.

Die Bestandsdokumentation ist spätestens zur Schlussrechnung komplett vom Auftragnehmer an
den Auftraggeber zu übergeben.

Für fertiggestellte Bauteile/ -bereiche, die in Nutzung/ Betrieb
genommen werden können, hat der Auftragnehmer 10 Tage
nach Aufforderung durch den Auftraggeber diesen Teil der
Dokumentation zu übergeben.

Hinweis:
Diese Position beinhaltet auch Grund- und Nebenleistungen
nach der VOB/ Teil C, die bei der Bildung des EP entsprechend
zu berücksichtigen sind.
Menge: 1,000 psch
DIN276_18: 599

#### Titel 3.2 Werk- und Montageplanung

**3.2.10 Werkplanung und statische Berechnung Mauersockel**
*** Pauschalposition
Erstellung einer Werk- und Montageplanung für Mauerwerk EN 1996, freistehenden Wand als Klinkersichtmauerwerk vollfugig im Kreuzverband gemauert in allen Teilen inkl. erforderlicher Detaillierung zur Freigabe durch den AG, einschl. der erforderlichen Berechnungen zum statischen Nachweis (Werkstatik) auf Grundlage der vorliegenden Ausführungspläne.

Zur Werk- und Montageplanung gehören insbesondere auch die Detailpläne, die erforderlichen bauphysikalischen und statischen Nachweise sowie die Einhaltung der freigegebenen Ausführungspläne.

inkl. Erstellung eines Schal- und Bewehrungsplans für das Mauerfundament.

Die Werkplanung ist vor Herstellung der Bauüberwachung unter Berücksichtigung der Fertigungsfrist und der Vorleistung dem Auftraggeber zur Prüfung und Freigabe vorzulegen.
- Pläne 1-fach, gefaltet und gelocht
- Pläne 1-fach, als pdf-Datei.

Nur durch den Auftraggeber freigezeichnete Pläne sind zur Ausführung freigegeben.

Ausführung Mauer gemäß Detailplan D10115GSMAUA500_DT005
Menge: 1,000 psch
DIN276_18: 599

**3.2.20 Werk- und Montageplanung Zaun- und Toranlage**
*** Pauschalposition
Erstellung und Übergabe der Werk- und Montageplanung durch den Auftragnehmer nach Aufmaß vor Ort für die folgenden Zaunanlagen inkl. aller zugehörigen Bestandteile:

- Zaunanlage Scharnhorststraße auf Mauersockel inkl. zwei Toranlagen
- Zaunanlage Nördliche Grenze (zum Nachbargrundstück Nr. 29)

Zur Werk- und Montageplanung gehören insbesondere die Detailpläne, die erforderlichen bauphysikalischen Nachweise sowie die Einhaltung der freigegebenen Ausführungspläne.

Die Werkplanung ist vor Herstellung der Bauüberwachung unter Berücksichtigung der Fertigungsfrist und der Vorleistung dem Auftraggeber zur Prüfung und Freigabe vorzulegen.
- Pläne 1-fach, gefaltet und gelocht
- Pläne 1-fach, als pdf-Datei.

Nur durch den Auftraggeber freigezeichnete Pläne sind zur Ausführung freigegeben.
Menge: 1,000 psch
DIN276_18: 599

**3.2.30 Werk- und Montageplanung Randeinfassung Stahlkante**
*** Pauschalposition
Erstellung und Übergabe der Werk- und Montageplanung durch den Auftragnehmer nach Aufmaß vor Ort für die Stahlkante, H ca. 40 cm am Erinnerungshain inkl. aller zugehörigen Bestandteile.

Zur Werk- und Montageplanung gehören insbesondere die Detailpläne, die erforderlichen bauphysikalischen Nachweise sowie die Einhaltung der freigegebenen Ausführungspläne.

Die Werkplanung ist vor Herstellung der Bauüberwachung unter Berücksichtigung der Fertigungsfrist und der Vorleistung dem Auftraggeber zur Prüfung und Freigabe vorzulegen.
- Pläne 1-fach, gefaltet und gelocht
- Pläne 1-fach, als pdf-Datei.

Nur durch den Auftraggeber freigezeichnete Pläne sind zur Ausführung freigegeben.
Menge: 1,000 psch
DIN276_18: 599

#### Titel 3.3 Bemusterungen

**3.3.10 Musterfläche Natursteinpflaster, WWd u. Einfassung herstellen**
*** Bezugsbeschreibung
Musterfläche zur Bemusterung der Natursteinvarietäten und der Wassergebunden Wegedecke auf zu liefernder Schottertragschicht, inkl. dynamischer Schicht gem. Details und Angaben der Bauüberwachung lage-, höhen- und profilgerecht verlegen, verfugen und dem AG/BÜ zur Freigabe vorstellen. Inkl. Einfassung der Fläche.

Größe der Fläche ca. 1,5 x 1,0 m

Die Musterflächen müssen das Verlegemuster, die Farbgebung und die Oberflächen darstellen.

Beispielhafte Aufteilung der Fläche:
- 40 x 100 cm Großsteinpflaster mit grüner Fuge, Gesteinsvarietät 1
- 30 x 100 cm Großsteinpflaster gesägt, Gesteinsvarietät 1 gem. Ausführungsbeschreibung
- 1 m Leitstreifen Großsteinpflaster, Gesteinsvarietät 2 gem. Ausführungsbeschreibung
- 50 x 100 cm Wassergebundene Wegedecke
- 1 m Einfassung Großsteinpflaster, Gesteinsvarietät 1
Menge: 1,000 St
DIN276_18: 599

**3.3.20 wie vor, jedoch Musterfläche aufnehmen**
*** wie Position 3.3.10
Musterfläche der Vorposition aufnehmen, Steine zum späteren Wiedereinbau sorgfältig reinigen und seitlich lagern.

Größe der Fläche 1,5 x 1,0 m

Ausführung der Position bedarf der Freigabe durch die
Bauüberwachung.
Menge: 1,000 St
DIN276_18: 599

**3.3.30 Handmuster Stahlelemente Zaun, Tafeln und Stahlkante**
Anfertigen bzw. liefern von Handmustern der Stahlelemente, die die endständigen Elemente in Form, Farbgebung, Oberflächen, Profilierungen und Querschnitten exakt darstellen. Handmuster in Größe ca. DIN A4. Im Einzelnen sind zu bemustern:

- Zaunanlage Scharnhorststraße + Nachbar Nord
- Stahltafel Eingang Scharnhorststraße
- Gedenktafel Stahl
- Stahlkante Einfassung Erinnerungshain

Die Bestellung der Stahlelemente ist erst nach erfolgreicher Bemusterung mit Freigabe durch den AG möglich.
Menge: 4,000 St
DIN276_18: 599

### Abschnitt 4 Erdbau

*Hinweis: Hinweise Erdarbeiten*
Im Rahmen der Maßnahme erforderliche Bodeneingriffe werden archäologisch begleitet. Da es einen potenziellen Kampfmittelverdacht gibt, müssen diese Arbeiten auch kampfmitteltechnisch begleitet werden. Die zusätzlichen technischen Vorbemerkungen sowie die Positionen des LV-Titels 1. 3. "Kampfmittelbegleitung" sind vollumfänglich bei allen Erdarbeiten zu berücksichtigen.

Die Kampfmittelberäumung bzw. -begleitung erfolgt parallel zu den Arbeiten der Archäologie. Die Erdarbeiten müssen in Abstimmung mit dem Feuerwerker sowie des Archäologen lageweise in einer Stärke von i.d.R. 30 cm erfolgen. Die einzelnen Lagen werden jeweils sondiert sowie archäologisch begutachtet. Es ist damit zu rechnen, dass es zu Verzögerungen im Bauablauf kommen kann.

Besondere Anforderung Kampfmittel
Werden bei den Arbeiten Maschinen (z.B. Bagger) eingesetzt, sind die Sicherheitsanforderungen der DGUV Information 201-207 einzuhalten. Diese beinhalten die Sicherung der Frontscheibe mittels Panzerglasscheibe und einen verstärkten Fußraum. Für den Aushub wird ein Grabenräumlöffel empfohlen.

Eine Gefährdungsabschätzung sowie Räumkonzept in Anlehnung an BFR KMR vom 01.11.2025 liegt vor und wird bei Auftragserteilung zur Verfügung gestellt.

Besondere Anforderung Archäologie
Der Erdaushub hat mit einem zahnlosen Löffel oder Böschungshobel mit rückwärtsfahrendem Bagger zu erfolgen.

Ein Grabungkonzept der Maßnahme 2757_2025 vom 15.06.2024 liegt vor und wird bei Auftragserteilung zur Verfügung gestellt.

Die besonderen Erschwernisse im Hinblick auf die kampfmitteltechnische und archäologische Baubegleitung sofern nicht gesondert beschrieben sind in die nachfolgenden EP Preise einzukalkulieren.

#### Titel 4.1 Herstellung

**4.1.10 Oberboden Lageweise abtragen u. auf Haufwerk setzen, Abtrag-H 20-30cm**
*** Bezugsbeschreibung
STLB-Bau 2025-04 003
Oberboden, profilgerecht abtragen, laden, fördern und auf Miete setzen, Bodengruppe 1 DIN 18915 (organisch), eine Bodengruppe, Bodengruppe 1 SE DIN 18196 (enggestufter Sand), Abtragshöhe über 20 bis 30 cm.
Menge: 938,000 m3
Leistungsbereichkatalog: 003
DIN276-1_08: 511
DIN276_18: 511

**4.1.20 Wie vor, jedoch in Handarbeit;**
*** wie Position 4.1.10
STLB-Bau 2025-04 003
in Handarbeit
Menge: 90,000 m3
Leistungsbereichkatalog: 003
DIN276-1_08: 511
DIN276_18: 511

**4.1.30 wie vor, jedoch im Böschungsbereich**
STLB-Bau 2025-04 003
Oberboden, profilgerecht abtragen, laden, fördern und auf Miete setzen, Bodengruppe 1 DIN 18915 (organisch), eine Bodengruppe, Bodengruppe 1 SE DIN 18196 (enggestufter Sand), Neigung Abtragfläche 1:3 bis 1:2, Abtragshöhe über 20 bis 30 cm.
Menge: 175,000 m3
Leistungsbereichkatalog: 003
DIN276-1_08: 511
DIN276_18: 511

**4.1.40 Füllboden liefern auftragen, D 35-40cm**
STLB-Bau 2025-04 003
Unterboden, liefern, profilgerecht auftragen, Bodengruppe 2a DIN 18915 (nicht bindig, sandig), eine Bodengruppe, Bodengruppe 1 SE DIN 18196 (enggestufter Sand), Auftragsdicke über 35 bis 40 cm.
Menge: 100,000 m3
Leistungsbereichkatalog: 003
DIN276-1_08: 512
DIN276_18: 511

**4.1.50 Verbau einbauen rückbauen Graben T bis 1,25m B bis 1m**
STLB-Bau 2025-04 006
Verbau DIN 18303 einbauen, Verbau wieder rückbauen, für Graben, Verbautiefe bis 1,25 m, Breite der Sohle zwischen den Bekleidungen bis 1 m, eine Bodengruppe, Bodengruppe 1 SE DIN 18196 (enggestufter Sand).
Menge: 75,000 m2
Leistungsbereichkatalog: 006
DIN276-1_08: 312
DIN276_18: 511

**4.1.60 Suchgraben in Handvorschachtung, B 0,5-0,6m, T bis 0,8m**
STLB-Bau 2025-04 002
Boden der Gräben, ab Geländeoberfläche, profilgerecht lösen, seitlich lagern, verfüllen, verdichten, Arbeiten von Hand, verdrängten Boden seitlich lagern, Abfall ist nicht gefährlich, ohne Festlegung eines Zuordnungskriteriums LAGA/DepVO/EBV/RuVA, mit Behinderung durch Baumwurzeln DIN 18920, Breite der Sohle über 0,5 bis 0,6 m, Aushubtiefe bis 0,8 m,
Homogenbereich 1, mit einer Bodengruppe, Bodengruppe 1 SE DIN 18196 (enggestufter Sand), Tiefe oberer Horizont des Homogenbereiches von 0 m, Tiefe unterer Horizont des Homogenbereiches bis 2 m,
Baumaßnahme der Geotechnischen Kategorie 1 DIN 4020, Mengenermittlung nach Aufmaß an der Entnahmestelle.
Menge: 5,200 m3
Leistungsbereichkatalog: 002
DIN276-1_08: 549
DIN276_18: 511

**4.1.70 Boden Einzelfundament T 0,5m lösen u. laden**
STLB-Bau 2025-04 002
Boden für Einzelfundament, ab Geländeoberfläche,
profilgerecht lösen, fördern, im Behälter des AN sammeln, auf LKW des AN laden,
die Entsorgung wird gesondert vergütet, Abfall ist nicht gefährlich, nicht schadstoffbelastet, ohne Festlegung eines Zuordnungskriteriums LAGA/DepVO/EBV/RuVA, Behältergröße nach Wahl des AN,
Gesamtbreite über 0,75 bis 1 m,
Gesamtlänge über 0,75 bis 1 m,
Aushubtiefe bis 1 m,
Homogenbereich 1, mit einer Bodengruppe, Bodengruppe 1 SU DIN 18196 (Sand-Schluff-Gemisch), Tiefe oberer Horizont des Homogenbereiches von 0 m, Tiefe unterer Horizont des Homogenbereiches bis 5 m,
Baumaßnahme der Geotechnischen Kategorie 1 DIN 4020, Mengenermittlung nach Aufmaß an der Entnahmestelle.
Menge: 9,000 m3
Leistungsbereichkatalog: 002
DIN276_18: 511

**4.1.80 Boden Streifenfundament T bis 1,25m; Mauer**
STLB-Bau 2025-04 002
Boden für Streifenfundament, ab Geländeoberfläche,
profilgerecht lösen, fördern, lagern, Abfall ist nicht gefährlich, nicht schadstoffbelastet, Zuordnung nach Haufwerksbeprobung,
Verbau wird gesondert vergütet,
Aushubtiefe bis 1,25 m,
Homogenbereich 1, mit einer Bodengruppe, Bodengruppe 1 SE DIN 18196 (enggestufter Sand), Tiefe oberer Horizont des Homogenbereiches von 1 m, Tiefe unterer Horizont des Homogenbereiches bis 2 m,
Baumaßnahme der Geotechnischen Kategorie 1 DIN 4020, Mengenermittlung nach Aufmaß an der Entnahmestelle.
Menge: 22,000 m3
Leistungsbereichkatalog: 002
DIN276-1_08: 322
DIN276_18: 511

### Abschnitt 5 Oberbau, Deckschichten

#### Titel 5.1 Wege

**Ausführungsbeschreibung 1 Ausführungsbeschreibung Naturstein Allgemein ff. Positi**
*Ausführungsbeschreibung Naturstein Allgemein ff. Positionen*
Ausführungshinweise Naturstein Allgemein

Die verwendeten Natursteine und Natursteinprodukte sollten vorzugsweise aus nationalem Abbaugebieten stammen und den für die Gesteinsvarietäten benannten Abbaugebieten entsprechen. Die angebotenen Natursteine inkl. der Prüfgutachten sind zur Angebotsabgabe einzureichen.

Allgemeine Hinweise
Grundlage für die Anforderungen an die zu liefernden Naturwerksteine, sowie für Prüfverfahren, sind die Normen DIN EN 1341, DIN EN 1342, DIN EN 1343, DIN EN 12058 und DIN EN 12059 bzw. die darin berücksichtigten, weiterführenden Normen. Weiterhin sind die Anforderungen auf der Grundlage der TL Pflaster-StB 06 bzw. 06/15 (einschließlich aller relevanten Korrekturen) entsprechend zu berücksichtigen. Bautechnische Informationen und Merkblätter des DNV sind zu beachten. Die in diesen Normen und Merkblättern genannten zulässigen Abweichungen, können je nach Anforderung auch verschärft festgelegt werden. Für Anforderungen sowie für Prüfverfahren, die nicht in diesen Normen geregelt sind, werden ergänzende Regelwerke in Anspruch genommen.

Da derzeit auf europäischer Ebene kein anerkanntes Prüfverfahren für die Bestimmung der Beständigkeit gegen Frost-Tau-Wechsel zusammen mit den Auswirkungen von Tausalzen vorliegt, wird hier als Prüfverfahren das in den deutschen Technischen Lieferbedingungen für Bauprodukte zur Herstellung von Pflasterdecken, Plattenbelägen und Einfassungen (TL Pflaster-StB 06/15, Ausgabe 2006, Fassung 2015 (R1)) genannte Verfahren herangezogen.

Im Vorfeld der Baumaßnahme wurden die Natursteine bemustert/bewertet und die nachfolgenden zwei Gesteinsvarietäten als Qualitätsreferenz festgelegt. Der ZTV-Naturstein ist für sämtliche Natursteinpositionen uneingeschränkt gültig. Die durch den Auftragnehmer zu liefernden Natursteinmaterialien sind in Hinblick auf die Erscheinungsbilder, Farben und Körnungen, sowie die jeweiligen technisch/physikalischen Eigenschaften in den Gesteins- und Anforderungsprofilen beschrieben. Die Herstellung (insbesondere Bearbeitung) und Maßhaltigkeit hat der Beschreibung, sowie den Anforderungen der Ausschreibung zu entsprechen. Es sind die beschriebenen Gesteinsvarietäten mit den dazu aufgeführten technisch-physikalischen und mineralogisch-petrographischen Mindestanforderungen und spezifischen Erscheinungsbildern, entsprechend den Anforderungs- und Gesteinsprofilen anzubieten. Jede Gesteinsvarietät ist von einem Händler bzw. Importeur zu beziehen, um im Zuge seiner Maßnahmen zur Qualitätssicherung, eine einheitliche Material- und Fertigungsqualität zu erreichen. Der Auftragnehmer hat für ausreichende Lieferkapazitäten zu sorgen und durch geeignete Maßnahmen eine termingerechte Fertigstellung sicherzustellen. Es wird darauf hingewiesen, dass der Auftragnehmer für sämtliche Folge-/Mehrkosten aufkommt, sofern durch Lieferschwierigkeiten oder in Bezug auf Qualität mangelhafte Naturwerksteine er dies zu verantworten hat. Der Auftraggeber behält sich das Recht vor, mangelhafte Materialien zurückzuweisen und hierfür Ersatz zu verlangen.

Erfüllen die angebotenen Natursteinmaterialien die Anforderungen und kommt der Bieter für eine Beauftragung in Frage, kann dieser aufgefordert werden, zusätzlich Gesteinsmuster vorzulegen, sofern der AG dies wünscht. Diese Gesteinsmuster werden nicht gesondert vergütet.

Der Bieter hat im Rahmen der Angebotsabgabe die exakte Handelsbezeichnung und Herkunft bzw. den Liefer-Steinbruch des angebotenen Naturwerksteins anzugeben. Mit Angebotsabgabe sind durch den Bieter Prüfungszeugnisse zu folgenden Materialkennwerten des jeweils angebotenen Naturwerksteins vorzulegen:
1. Petrographische Beschreibung gemäß EN 12407
2. Wasseraufnahme gemäß EN 13755: u. a. Angabe Einzelwerte, Mittelwert, Oberer Erwartungswert.
3. Biegefestigkeit gemäß EN 12372: u. a. Angabe Einzelwerte, Mittelwert, Unterer Erwartungswert, Standardabweichung.
4. Druckfestigkeit gemäß EN 1926: u. a. Angabe Einzelwerte, Mittelwert, Unterer Erwartungswert, Standardabweichung.
5. Frost-Tauwechsel-Beständigkeit, Nachweis der Beständigkeit über die Biegefestigkeit gemäß EN 12371/EN 12372: u. a. Angabe Mittlere Biegefestigkeit vor 56 Zyklen Frost-Tau-Wechsel sowie Mittlere Biegefestigkeit nach 56 Zyklen Frost-Tau-Wechsel.
6. Frost-Tauwechsel-Beständigkeit, Nachweis der Beständigkeit über die Druckfestigkeit gemäß EN 12371/EN 1926: u. a. Angabe Mittlere Druckfestigkeit vor 56 Zyklen Frost-Tau-Wechsel sowie Mittlere Druckfestigkeit nach 56 Zyklen Frost-Tau-Wechsel.
7. Widerstand gegen Verschleiß gemäß DIN EN 14157, Verfahren B.
8. Gegebenenfalls Gleitwiderstand gemäß EN 14231 für die Oberfläche von Wegebelägen in Abhängigkeit von der Oberflächenbearbeitung (sofern Oberflächenrauigkeit bei Messung nach EN 13373:2003, 5.3 weniger als 1 mm).
9. Gegebenenfalls Ausflusszeit gemäß EN 13036-3 für die Oberfläche von Wegebelägen in Abhängigkeit von der Oberflächenbearbeitung (sofern Oberflächenrauigkeit bei Messung nach EN 13373:2003, 5.3 weniger als 1 mm).

Anerkannt werden dabei nur Prüfungszeugnisse, die zumindest den folgenden Kriterien entsprechen:
- Abfassung in deutscher Sprache.
- Erstellung durch ein in Europa (Land muss CEN-Mitglied sein) ansässiges, allgemein anerkanntes, vom Lieferanten unabhängiges Prüfinstitut.
- Nicht älter als 2 Jahre (Prüfzeugnisse zu Nr. 2, 3 und 4) sowie bezogen auf die aktuelle Herstellung (Prüfzeugnisse zu Nr. 8 und 9).
- Nicht älter als 10 Jahre (Prüfzeugnisse zu Nr. 1, 5 und 6).
Unabhängig von den eingereichten Prüfungszeugnissen ist durch den Bieter grundsätzlich zu erklären, dass die angebotenen Naturwerksteine die Anforderungen an die mineralogisch-petrographischen und technisch-physikalischen Eigenschaften erfüllen und ausreichende Liefer- und Verarbeitungskapazitäten vorhanden sind.

Leistungserklärung und CE-Kennzeichnung
Bauprodukte, für die eine harmonisierte Norm vorliegt, müssen der Bauprodukte-Verordnung (BauPVO) entsprechen. Gemäß BauPVO ist die CE-Kennzeichnung auf Basis einer Leistungserklärung anzubringen. Relevante Bauprodukte, die ohne entsprechende Kennzeichnung bzw. Begleitdokumente angeliefert werden, werden zurückgewiesen.

**Ausführungsbeschreibung 2 Ausführungsbeschreibung Sandstein (Gesteinsvarietät 1)**
*Ausführungsbeschreibung Sandstein (Gesteinsvarietät 1)*
Die Natursteine der Gesteinsvarietät 1 müssen unter Berücksichtigung der Allgemeinen Hinweise gem. Ausführungsbeschreibung 0003 folgende Anforderungen erfüllen und im Zuge einer Bemusterung durch den AG freigegeben werden. Die Bemusterung wird gesondert vergütet.

Gesteinsvarietät 1
Einsatzort:
- Großsteinpflaster mit Grüner Fuge
- Großsteinpflaster gesägt (barrierefreier Begleitstreifen)

Gesteinsart: Arkose-Sandstein

Aussehen: Feinkörniger, feinporiger Stein
Farbton: warmes mittelgrau

Nachfolgend werden die hier relevanten Gesteinsvarietäten makroskopisch beschrieben sowie deren mineralische Zusammensetzung und das Gefüge polarisationsmikroskopisch charakterisiert. Der zu liefernde Naturwerkstein muss ein vergleichbares Erscheinungsbild (Gesteinsfarbe/-gefüge) wie das bemusterte Gestein aufweisen.

Es handelt sich um einen feinkörnigen und grauen Sandstein. Makroskopisch können Quarz- und Feldspatkörner sowie stark reflektierender, plattig ausgebildeter Muskovit erkannt werden. Durch die Anordnung des Muskovits wird eine undeutliche Schichtung erkennbar. Keine mit Mineralen verheilte Gänge.

Polarisationsmikroskopische Charakterisierung: Das Gestein besteht aus ca. 88 Vol.-% Hauptbestandteile (ca. 65 Vol.-% Quarz, ca. 12 Vol.-% Plagioklas, ca. 11 Vol.-% Alkalifeldspat) sowie ca. 10 Vol.-% Nebenbestandteile (Tonschieferfragmente, Muskovit und Quarzaggregate, bestehend aus polykristallinen Quarzen, feinkörnigem Quarzit und Chert).und ca. 2 Vol.-% Akzessorien (in abnehmenden Gehalten: und Chlorit, Magnetit, Turmalin, Hämatit, Zirkon, Limonit, Apatit, Pyrit, Rutil). Der Porenraum nimmt 6,5 Vol.-% des Gesamtvolumens ein. Das Gestein ist feinporig. Aufgrund enger Verwachsungsverhältnisse und Feinkörnigkeit sind die Anteile der Alterationsprodukte der Feldspäte, Saussurit und Kaolinit, nicht bestimmbar. Die Feldspäte zeigen alle Stufen der Alteration. Die Feldspäte zeigen alle Stufen der Alteration. Es dominieren angulare bis subangulare Kornformen, wobei der Rundungsgrad durch Drucklösung negativ beeinflusst wird. Durch die Einregelung der Längsachsen der Hauptbestandteile und der Muskovittafeln wird eine Schichtung erkennbar. Die Bestandteile zeigen überwiegend kieselige Kornbindungen durch unmittelbare Kornkontakte und Anwachssäume. Darüber hinaus kann untergeordnet ein tonig-ferritisches Bindemittel beobachtet werden. Bei dem hier beschriebenen Gestein handelt es sich um ein Sedimentgestein. Die Zusammensetzung indiziert das Gestein als Arkose. Arkosen sind feldspatführende Sandsteine. Das Gestein ist durch relativ hohe Quarzgehalte ausgezeichnet und enthält gegenüber ihrem Inhalt an Feldspäten nur einen geringen Anteil an Gesteinsbruchstücken.

Nachfolgend sind die Anforderungen an die zu liefernde Naturwerksteine im Hinblick auf die mineralogisch-petrographischen Eigenschaften (unter Beachtung der vorher genannten makroskopischen Beschreibung und der polarisationsmikroskopischen Charakterisierung der mineralischen Zusammensetzung und des Gefüges) und die technisch-physikalischen Eigenschaften und die Anforderungen an die Bearbeitung (insbesondere Oberflächenbearbeitung) und die Maßhaltigkeit unter Berücksichtigung der Verwendung der hier relevanten bautechnischen Produkte dargestellt.

Technisch-physikalische Eigenschaften unter Berücksichtigung der Verwendung als Pflasterstein (EN 1342), mittlere Werte

Wasseraufnahme: ≤ 3,5 M.% nach EN 13755
Gleitwiderstand (USRV): > 55 MPa nach DIN EN 14231 / 1342
Druckfestigkeit: ≥ 90 MPa nach DIN EN 1926 / 1342
Ausflusszeit:  < 40 s nach EN 13036-3

Mittlere Druckfestigkeit vor 56 Zyklen Frost-Tau-Wechsel ≥ 90 MPa sowie Mittlere Druckfestigkeit nach 56 Zyklen Frost-Tau-Wechsel ≥ 90 MPa. Beständig gemäß TL Pflaster-StB 06/15, Ausgabe 2006, Fassung 2015 (R1).

Die Anforderungen gemäß TL Pflaster-StB 06/15, Ausgabe 2006, Fassung 2015 (R1) müssen erfüllt sein.

Die Bestellung der Naturstein ist erst nach erfolgreicher Bemusterung mit Freigabe durch den AG möglich. Die Bemusterung wird gesondert vergütet.

Abbaugebiet: Bad Karlshafen oder gleichwertig

Handelsname/Produkt '...............

.....................................' vom Bieter einzutragen

Ort der Gewinnung '............

........................................' vom Bieter einzutragen

Lieferant '.......................

......................' vom Bieter einzutragen
 .

**Ausführungsbeschreibung 3 Ausführungsbeschreibung Gabbro (Gesteinsvarietät 2)**
*Ausführungsbeschreibung Gabbro (Gesteinsvarietät 2)*
Die Natursteine der Gesteinsvarietät 2 müssen unter Berücksichtigung der Allgemeinen Hinweise gem. Ausführungsbeschreibung 0003 folgende Anforderungen erfüllen und im Zuge einer Bemusterung durch den AG freigegeben werden. Die Bemusterung wird gesondert vergütet.

Gesteinsvarietät 2
Einsatzort: Leitstreifen Ausstattung

Anforderung: Der Naturstein der Gesteinsvarietät 2 dient als Leitstreifen. Der Leuchtdichtekontrast zwischen GV 1 und GV 2 sollte gem. DIN 18040-3 einen Wert von K > 0,40 aufweisen.

Gesteinsart: Olivin-Gabbro

Aussehen: Homogen erscheinendes, holokristallines und dunkelgraues Gestein (Olivin-Gabbro), das einen schwachen Blaustich aufweist.

Makroskopisch lassen sich weißgrauer bis blaugrauer Plagioklas, dunkelgrüngrauer Pyroxen und schwarze Mineralkörner (Magnetit und Biotit) unterscheiden. Das Gestein ist überwiegend fein- bis mittelkörnig ausgebildet. Das Erscheinungsbild des Gesteins ist insgesamt gleichkörnig. Makroskopisch sichtbare Poren, Mineralgänge oder Nebengesteinseinschlüsse können nicht beobachtet werden. Anzeichen einer Verwitterung sind makroskopisch nicht festzustellen.

Die Natursteinvarietät 2 wird gemäß DIN EN 12670:2019-12, bzw. LeMaitre et al. (2002) als Plutonit (Tiefengestein) bzw. genauer als Olivin-Gabbro klassifiziert.

Polarisationsmikroskopische Charakterisierung: Das Gestein besteht aus ca. 91 Vol.-% Hauptbestandteile (ca. 63 Vol.-% Plagioklas, ca. 19 Vol.-% Klinopyroxen und ca. 9 Vol.-% Amphibol), ca. 8 Vol.-% Nebenbestandteile (ca. 3 Vol.-% Magnetit, ca. 3 Vol.-% Olivin, ca. 1 Vol.-% Biotit und ca. 1 Vol.-% Muskovit) sowie ca. 1 Vol.-% Akzessorien (Chlorit, Ilmenit, Pyrit, Apatit, Calcit, Quarz, Zirkon. Die Hauptbestandteile treten im fein- bis mittelkörnigen Korngrößenspektrum auf. Die Nebenbestandteile sowie die Akzessorien sind vorwiegend feinkörnig ausgebildet. Die Korngrenzen sind vorwiegend gerade, bogig, buchtig und gezackt ausgebildet. Die Hauptbestandteile sind insgesamt homogen verteilt. Amphibol, Magnetit und Muskovit treten zumeist in der Umrandung der Klinopyroxen- und Olivinkristalle auf. Chlorit ist mit Amphibol assoziiert. Die Akzessorien Ilmenit, Magnetit und Zirkon sind häufig als Einschlüsse in Biotit zu beobachten. Im Dünnschliff kann keine bevorzugte Orientierung der Bestandteile festgestellt werden.

Technisch-physikalische Eigenschaften (mittlere Werte) Gesteinsvarietät 2:

Wasseraufnahme: ≤ 0,3 M.% nach DIN EN 13755
Gleitwiderstand (USRF): > 55 MPa nach DIN EN 14231
Druckfestigkeit: ≥ 140 MPa nach DIN EN 1926
Rohdichte:  > 2.900 kg/m³ nach DIN EN 1936

Die Bestellung der Naturstein ist erst nach erfolgreicher Bemusterung mit Freigabe durch den AG möglich. Die Bemusterung wird gesondert vergütet.

Abbaugebiet: Hohwald oder gleichwertig

Handelsname/Produkt '....................................................' vom Bieter einzutragen

Ort der Gewinnung '....................................................' vom Bieter einzutragen

Lieferant '....................................................' vom Bieter einzutragen

**5.1.10 Schutzlage Abdichtung Wand Noppenbahn D 5mm**
STLB-Bau 2025-04 018
Schutzlage für Abdichtung erdberührter Wände DIN 18533-1 und DIN 18533-2, aus Noppenbahn mit Gleit-, Schutz- und Lastverteilungsschicht, Schichtdicke 5 mm, lose verlegen, Überlappungsbreite 10 cm.
Menge: 15,000 m2
Leistungsbereichkatalog: 018
DIN276-1_08: 335
DIN276_18: 531

**5.1.20 Planum befestigte Flächen, EV2 45MPa**
STLB-Bau 2025-04 002
Planum herstellen, für Wege, zulässige Abweichung von der Sollhöhe +/- 2 cm, Verformungsmodul mind. EV2 45 MPa, Arbeiten mit Gerät.
Menge: 365,000 m2
Leistungsbereichkatalog: 002
DIN276-1_08: 521
DIN276_18: 531

**5.1.30 Lastplattendruckversuch statisch, Tragschicht**
STLB-Bau 2025-04 080
Kontrollprüfung ZTV SoB-StB auf besondere Anordnung des AG, für Kies-/Schottertragschicht, Prüfung für Verformungsmodul, mit statischem Lastplattendruckversuch DIN 18134.
Menge: 1,000 St
Leistungsbereichkatalog: 080
DIN276_18: 531

**5.1.40 Lastplattendruckversuch dynamisch, Tragschicht**
STLB-Bau 2025-04 080
Kontrollprüfung ZTV SoB-StB auf besondere Anordnung des AG, für Kies-/Schottertragschicht, Prüfung für Verformungsmodul, mit dynamischem Lastplattendruckversuch TP BF-StB.
Menge: 4,000 St
Leistungsbereichkatalog: 080
DIN276-1_08: 522
DIN276_18: 531

**5.1.50 FSS Bk0,3 EV2 100MPa 0/45 D 20cm, WWd**
STLB-Bau 2025-04 080
Frostschutzschicht, Belastungsklasse RStO 12/24 Bk0,3, Verformungsmodul auf der Oberfläche mind. EV2 100 MPa, aus Baustoffgemisch für Frostschutzschicht, natürliche Gesteinskörnung TL Gestein, Körnung 0/45, Schichtdicke 20 cm, Infiltrationsbeiwert ki größer gleich 1 x 10 hoch minus 5 m/s, Arbeiten mit Gerät, abgerechnet wird nach Auftragprofilen.
Menge: 200,000 m2
Leistungsbereichkatalog: 080
DIN276-1_08: 522
DIN276_18: 531

**5.1.60 FSS begehbar, EV2 80MPa 0/45 D 15cm, von Hand, Teilflächen**
STLB-Bau 2025-04 080
Frostschutzschicht, in Parkflächen, Verformungsmodul auf der Oberfläche mind. EV2 100 MPa, aus Baustoffgemisch für Frostschutzschicht, natürliche Gesteinskörnung TL Gestein, Körnung 0/45, Schichtdicke 15 cm, Infiltrationsbeiwert ki größer gleich 1 x 10 hoch minus 5 m/s, Arbeiten von Hand, abgerechnet wird nach Auftragprofilen.
Menge: 37,000 m2
Leistungsbereichkatalog: 080
DIN276-1_08: 524
DIN276_18: 531

**5.1.70 STS Bk0,3 EV2 100MPa 0/32 D 21cm, Bodengitter**
STLB-Bau 2025-04 080
Schottertragschicht, Belastungsklasse RStO 12/24 Bk0,3, Verformungsmodul auf der Oberfläche mind. EV2 100 MPa, aus Baustoffgemisch für Schottertragschicht, natürliche Gesteinskörnung TL Gestein, Körnung 0/32, Schichtdicke 21 cm, wasserdurchlässig, kf größer gleich 5 x 10 hoch minus 5 m/s, abgerechnet wird nach Auftragprofilen.
Menge: 50,000 m2
Leistungsbereichkatalog: 080
DIN276-1_08: 522
DIN276_18: 531

**5.1.80 STS Bk0,3 EV2 120MPa 0/32 D 15cm, WWd**
STLB-Bau 2025-04 080
Schottertragschicht, Belastungsklasse RStO 12/24 Bk0,3, Verformungsmodul auf der Oberfläche mind. EV2 120 MPa, aus Baustoffgemisch für Schottertragschicht, natürliche Gesteinskörnung TL Gestein, Körnung 0/32, Schichtdicke 15 cm, wasserdurchlässig, kf größer gleich 5 x 10 hoch minus 5 m/s, abgerechnet wird nach Auftragprofilen.
Menge: 200,000 m2
Leistungsbereichkatalog: 080
DIN276-1_08: 522
DIN276_18: 531

**5.1.90 STS Bk0,3 EV2 120MPa 0/32 D 26cm, Pflaster**
STLB-Bau 2025-04 080
Schottertragschicht, Belastungsklasse RStO 12/24 Bk0,3, Verformungsmodul auf der Oberfläche mind. EV2 120 MPa, aus Baustoffgemisch für Schottertragschicht, natürliche Gesteinskörnung TL Gestein, Körnung 0/32, Schichtdicke 26 cm, wasserdurchlässig, kf größer gleich 5 x 10 hoch minus 5 m/s, abgerechnet wird nach Auftragprofilen.
Menge: 115,000 m2
Leistungsbereichkatalog: 080
DIN276-1_08: 522
DIN276_18: 531

**5.1.100 Vegetationstragschicht D 15cm, Rasengitter**
STLB-Bau 2025-04 003
Vegetationstragschicht aus Substrat, Schichtdicke 15 cm, Gemisch aus 20 Vol.-% Oberboden, Bodengruppe 2a DIN 18915 (nicht bindig, sandig), Boden liefern, 3 Vol.-% Kompost, gütegesichert, 77 Vol.-% Schotter, Körnung 0/32.
Menge: 50,000 m2
Leistungsbereichkatalog: 003
DIN276-1_08: 572
DIN276_18: 531

**5.1.110 Deckschicht WWD 0/8 D 4cm**
*** Bezugsbeschreibung
STLB-Bau 2025-04 080
Deckschicht ohne Bindemittel FLL Fachbericht wassergebundene Wege, in Geh-/Radwegen, aus Baustoffgemisch für Deckschichten ohne Bindemittel, natürliche Gesteinskörnung TL Gestein, Körnung 0/5,
Farbton 'warmgelb/sierragelb. Die Bestellung ist erst nach erfolgreicher Bemusterung mit Freigabe durch den AG möglich.'

Schichtdicke 4 cm, Verdichtungsgrad und Verformungsmodul müssen den geforderten Werten der Tragschicht entsprechen und nachgewiesen werden, zulässige Abweichung von der Sollhöhe 2 cm, Abweichung von der Ebenheit innerhalb einer 4 m langen Messstrecke bis 1,5 cm, Ausführung gemäß Einzelbeschreibung,
Einzelbeschreibungs-Nr 'Reiner Naturbaustoff aus mehreren verschiedenen hochwertigen Hartgesteinsanteilen mit gleichbleibender Sieblinie / Kornfraktionierung und Produktqualität.
Oberflächenscherfestigkeit > 80 KN/m²
Frostbeständigkeit: Frostklasse F4 gemäß TL Gestein
Verschleißbeständigkeit: = 90 %
Gefälle max. 3%, mind. 2%
Wasserdurchlässigkeit: > 8 x 10 hoch minus 4 cm/s unter
Berücksichtigung der empfohlenen Proctordichte
Wasserspeicherkapazität: ca. 8,0 l/m² bei vorgeschriebener Schichtstärke und trittfester Verdichtung.
Maximale Wasserkapazität: ca. 20 %
Luftgehalt bei max. Wasserkapazität: ca. 25 %
Porenvolumen: ca. 45 %
pH-Wert: > 8,5
Umweltverträglichkeit nach Bundesbodenschutzverordnung und LAGA Z-0

Abrechnung nach Flächenaufmaß.'
.
Menge: 200,000 m2
Leistungsbereichkatalog: 080
DIN276-1_08: 521
DIN276_18: 531

**5.1.120 wie vor jedoch, dynamische Schicht WWD 0/16 D 6cm**
*** wie Position 5.1.110
STLB-Bau 2025-04 080
Dynamische Schicht für wassergebundene Wege
aus Baustoffgemisch für dynamische Schicht für wassergebundene Wege
Körnung 0/16
Schichtdicke 60 mm
zulässige Abweichung von der Nennhöhe +/- 5 mm
Menge: 200,000 m2
Leistungsbereichkatalog: 080
DIN276-1_08: 521
DIN276_18: 531

**5.1.130 wie vor, jedoch Arbeiten in Handarbeit als Zulage**
*** wie Position 5.1.110
Zulage für die Herstellung der Wassergebundenen Wegedecke der Vorpositionen in Handarbeit im Bereich von Wurzeln der Bestandsbäume.

Verortung: Wegeanbindung Invalidenfriedhof
Menge: 50,000 m2
DIN276_18: 531

**5.1.140 Großsteinpflaster Gesteinsvarietät 1 gesägt, Reihe**
*** gemäß Ausführungsbeschreibung 2
Pflasterdecke aus Natursteinpflaster gemäß ZTV-Naturstein und nach Vorgaben der TL Pflaster StB 06/15 sowie DIN EN 1341 barrierefrei nach DIN 18040-3 ungebunden einbauen. Belastungsklasse RStO 12 Bk0,3, befahrbar bis 3,5 t,

Bearbeitung:
Ober- und Unterseite gesägt, geflammt, Seiten bruchrau
Nennflächenmaß: 13-15/15-22 cm (gemäß DIN EN 1341)
Nenndicke: 14-16 cm

Verlegung: Reihenverband mit Versatz

Rutschwiderstand: Griffigkeitskennwert (SRT-Wert) > 60 (45) ist nach Einbau nachzuweisen.

Bettung aus Baustoffgemisch Körnung 0/5 aus natürlichen gebrochenen Gesteinskörnungen (Brechsand-Splitt-Gemisch), TL Pflaster-StB Kategorie GN, Dicke 4 +/- 1 cm

Fugen aus Baustoffgemisch Körnung 0/5 aus natürlichen gebrochenen Gesteinskörnungen (Brechsand-Splitt-Gemisch) einkehren und einschlämmen, Fugenbreite 5 +/- 2 mm.

Tragschicht wird gesondert vergütet, inkl. Bettung.
Menge: 39,000 m2
DIN276_18: 531

**5.1.150 Großsteinpflaster Gesteinsvarietät 1 mit grüner Fuge**
*** gemäß Ausführungsbeschreibung 2
STLB-Bau 2025-04 003
Pflasterdecke nach FLL-Richtlinien für Planung, Bau und Instandhaltung von begrünbaren Flächenbefestigungen, aus Natursteinen DIN EN 1342, Sandstein, Maße L/B/H 160-200/160/160 mm, Nutzungskategorie N 2, Bettung als Vegetationstragschicht, nach FLL-Richtlinie für die Planung, Ausführung und Unterhaltung von begrünbaren Flächenbefestigungen, Dicke 3 bis 5 cm, Pflasterfugen verfüllen bis 20 mm unter Oberkante des Belags mit Bettungsstoff, Fugenbreite 30 mm.
Menge: 44,000 m2
Leistungsbereichkatalog: 003
DIN276-1_08: 521
DIN276_18: 531

**Ausführungsbeschreibung 4 Ausführungsbeschreibung Rasengitter aus Pos. 5.1.160**
*Ausführungsbeschreibung Rasengitter aus Pos. 5.1.160*
Zur Herstellung einer überfahrbaren Pflegezufahrt wird Rasengitter aus Recycling-Kunststoff eingesetzt. Im Lageplan sind die erforderlichen Mindestmaße inkl. der Radien dargestellt. In Abstimmung mit der BÜ werden entsprechend der angebotenen Plattenmaße die rechteckigen Rasengitter entsprechend der Mindestmaße versetzt angeordnet.

Mehrmengen wurden berücksichtigt. Notwendige Schnitte und kleinteiliges Arbeiten sind mit einzukalkulieren.

Vor Bestellung ist ein Datenblatt über das vorgesehene Produkt zur Freigabe vorzulegen.

**5.1.160 Rasengitter Recycling-Kunststoff befahrbar, D 40mm**
*** gemäß Ausführungsbeschreibung 4
STLB-Bau 2025-04 003
Rasenwaben/Rasengitter, aus Kunststoff, UV-stabilisiert, Lochflächenanteil mind. 50 %, Plattendicke mind. 40 mm, mit Plattenverbindung und Schubsicherung, Farbton schwarz, Bettung als Vegetationstragschicht, nach FLL-Richtlinie für die Planung, Ausführung und Unterhaltung von begrünbaren Flächenbefestigungen, Dicke 3 bis 5 cm, Fugen und Kammern verfüllen mit Verfüllstoff nach FLL-Richtlinie für begrünbare Flächenbefestigungen, Ausführung gemäß Zeichnung und Einzelbeschreibung,
Einzelbeschreibungs-Nr 'Vor Bestellung ist ein Datenblatt über das vorgesehene Produkt zur Freigabe vorzulegen.

inkl. Anpassungsarbeiten und Zuschnitte'
.
Menge: 60,000 m2
Leistungsbereichkatalog: 003
DIN276-1_08: 521
DIN276_18: 531

**5.1.170 Bruchsteine, größer 45 D 20cm, Streifen, Erinnerungshain**
Schüttung aus Bruchsteinen, Körnung über 45, Schichtdicke 20 cm, als Flächenschüttung, einschl. Unterlage aus Geotextil. Ausführung als Streifen, Breite 50 cm, Farbe anthrazit, Gabbro (Gesteinsvarietät 2) oder gleichwertig.

Die Bestellung ist erst nach erfolgreicher Bemusterung mit Freigabe durch den AG möglich.

Verortung: Erinnerungshain
Menge: 32,000 m2
Leistungsbereichkatalog: 080
DIN276-1_08: 522
DIN276_18: 531

**5.1.180 Einfassung Großstein Gesteinsvarietät 1, 1-zeilig**
*** gemäß Ausführungsbeschreibung 2
STLB-Bau 2025-04 080
Pflasterstreifen als Randeinfassung als Läuferreihe, aus Steinpflaster FGSV ZTV Pflaster-StB und Ergänzung M RR, gebundene Bauweise, Ausführung der Pflasterstreifen nach Anzahl der Zeilen, einzeilig, Natursteinpflaster, DIN EN 1342, Gesteinsart Sandstein, Maße L/B/H 160-200/160/160 mm, Dickenabweichung Klasse 0, in Parkflächen, Belastungskategorie A, Tragschicht wird gesondert vergütet, Fundament und 2-seitige Rückenstütze aus Beton mit einer Zusammensetzung C 12/15 DIN EN 206 und DIN 1045-2, Dicke 20 +/- 2 cm, Breite der Rückenstütze 10 +/- 2 cm, zementgebundenen Pflasterfugenmörtel einkehren und einschlämmen, Fugenbreite 15 +/- 2 mm, mit Bewegungsfugen im Abstand von 5 bis 6 m.
Menge: 185,000 m
Leistungsbereichkatalog: 080
DIN276-1_08: 524
DIN276_18: 531

**5.1.190 Leitstreifen Großstein Gesteinsvarietät 2, 1-zeilig, dunkel**
*** gemäß Ausführungsbeschreibung 3
STLB-Bau 2025-04 080
Pflasterstreifen als Flächenaufteilung als Läuferreihe, aus Steinpflaster, gebundene Bauweise, Ausführung der Pflasterstreifen nach Anzahl der Zeilen, einzeilig, Natursteinpflaster, DIN EN 1342, Gesteinsart Gabbro, Farbton schwarz, Maße L/B/H 160-200/160/160 mm, Dickenabweichung Klasse 0, in Parkflächen, Tragschicht wird gesondert vergütet, Fundament und 2-seitige Rückenstütze aus Beton mit einer Zusammensetzung C 12/15 DIN EN 206 und DIN 1045-2, Dicke 20 +/- 2 cm, Breite der Rückenstütze 10 +/- 2 cm, zementgebundenen Pflasterfugenmörtel einkehren und einschlämmen, Farbton Fugen anthrazit, Fugenbreite 10 +/- 2 mm, mit Bewegungsfugen im Abstand von 5 bis 6 m.
Menge: 12,000 m
Leistungsbereichkatalog: 080
DIN276-1_08: 524
DIN276_18: 531

**5.1.200 Stahlband H 150mm D 6mm**
*** Bezugsbeschreibung
STLB-Bau 2025-04 003
Einfassung aus nichtrostendem Stahlband, Höhe 150 mm, Dicke 6 mm, in gerader Strecke einbauen mit Erdankern aus Rundstahl, Stabdurchmesser 15 mm, Ankerlänge 40 cm, im Abstand von 100 cm.
Menge: 85,000 m
Leistungsbereichkatalog: 003
DIN276-1_08: 521
DIN276_18: 531

**5.1.210 wie vor, jedoch Stahlband im Bereich Wurzeln ausklinken**
*** wie Position 5.1.200
Stahlband im Bereich von Wurzeln ausklinken und nach Anforderung passgenau zuschneiden.
Menge: 5,000 m
DIN276_18: 531

*Hinweis: Hinweise Arbeiten im öffentlichen Straßenland*
Zur Ausführung der Arbeiten im Bereich öffentlicher Gehweg (Straßen- und Tiefbauarbeiten) der nachfolgenden Positionen muss der AN eine entsprechende Zulassung ULV-Nummer des Landes Berlin besitzen. Der Nachweis über die Zulassung bzw. die Nennung eines geeigneten Nachunternehmers sind bei Angebotsabfrage einzureichen.

Die Positionen beinhalten Anarbeitungsarbeiten von Pflasterflächen im Bereich des öffentlichen Gehweges Scharnhorststraße im Nachgang an die Baumaßnahme sowie der die Herstellung von einer Gehwegüberfahrt.

#### Titel 5.2 Öffentliche Flächen

**5.2.10 Planum befestigte Flächen, EV2 45MPa**
STLB-Bau 2025-04 002
Planum herstellen, für Wege, zulässige Abweichung von der Sollhöhe +/- 2 cm, Verformungsmodul mind. EV2 45 MPa, Arbeiten mit Gerät.
Menge: 27,000 m2
Leistungsbereichkatalog: 002
DIN276-1_08: 521
DIN276_18: 532

**5.2.20 Lastplattendruckversuch statisch, Tragschicht**
STLB-Bau 2025-04 080
Kontrollprüfung ZTV SoB-StB auf besondere Anordnung des AG, für Kies-/Schottertragschicht, Prüfung für Verformungsmodul, mit statischem Lastplattendruckversuch DIN 18134.
Menge: 1,000 St
Leistungsbereichkatalog: 080
DIN276_18: 532

**5.2.30 FSS Bk0,3 EV2 100MPa 0/45 D 20cm, Gehwegüberfahrt**
STLB-Bau 2025-04 080
Frostschutzschicht, Belastungsklasse RStO 12/24 Bk0,3, Verformungsmodul auf der Oberfläche mind. EV2 100 MPa, aus Baustoffgemisch für Frostschutzschicht, natürliche Gesteinskörnung TL Gestein, Körnung 0/45, Schichtdicke 20 cm, wasserdurchlässig, kf größer gleich 5 x 10 hoch minus 5 m/s, Arbeiten mit Gerät.
Menge: 17,000 m2
Leistungsbereichkatalog: 080
DIN276-1_08: 522
DIN276_18: 532

**5.2.40 STS Geh-Radweg EV2 120MPa 0/32 D 20cm mit Gerät**
STLB-Bau 2025-04 080
Schottertragschicht, in Geh- und Radwegen, Verformungsmodul auf der Oberfläche mind. EV2 120 MPa, aus Baustoffgemisch für Schottertragschicht, Körnung 0/32, Schichtdicke 20 cm, wasserdurchlässig, kf größer gleich 5 x 10 hoch minus 5 m/s, Einbau in Teilflächen, abgerechnet wird nach Auftragprofilen, Arbeiten mit Gerät.
Menge: 27,000 m2
Leistungsbereichkatalog: 080
DIN276-1_08: 521
DIN276_18: 532

**5.2.50 Kleinsteinpflaster Naturstein, Gehwegüberfahrt**
STLB-Bau 2025-04 080
Pflasterdecke ZTV Pflaster-StB, aus Natursteinen DIN EN 1342, ungebundene Bauweise, Granit, grau, Maße L/B/H 110/110/110 mm, Dickenabweichung Klasse 0, verlegen in Passe, in Gehwegen, Tragschicht wird gesondert vergütet, Bettung aus Baustoffgemisch Körnung 0/5 aus natürlichen gebrochenen Gesteinskörnungen (Brechsand-Splitt-Gemisch), TL Pflaster-StB Kategorie GN, Dicke 4 +/- 1 cm, Baustoffgemisch für Fugen, Körnung 0/5 aus natürlichen gebrochenen Gesteinskörnungen (Brechsand-Splitt-Gemisch) einkehren und einschlämmen, Fugenbreite 10 +/- 5 mm.
Menge: 17,000 m2
Leistungsbereichkatalog: 080
DIN276-1_08: 521
DIN276_18: 532

**5.2.60 Mosaikpflaster Naturstein, bauseits, Gehweg**
STLB-Bau 2025-04 080
Pflasterdecke ZTV Pflaster-StB, aus Natursteinen DIN EN 1342, ungebundene Bauweise, Granit, Maße L/B/H 50/50/50 mm, gebrauchte Steine, seitlich lagernd, verlegen in Passe, in Gehwegen, Tragschicht wird gesondert vergütet, Bettung aus Baustoffgemisch Körnung 0/5 aus natürlichen gebrochenen Gesteinskörnungen (Brechsand-Splitt-Gemisch), TL Pflaster-StB Kategorie GN, Dicke 4 +/- 1 cm, Baustoffgemisch für Fugen, Körnung 0/5 aus natürlichen gebrochenen Gesteinskörnungen (Brechsand-Splitt-Gemisch) einkehren und einschlämmen, Fugenbreite 5 +/- 2 mm.
Menge: 31,000 m2
Leistungsbereichkatalog: 080
DIN276-1_08: 521
DIN276_18: 532

**5.2.70 Natursteinplatten Granit (Charlottenburger Platte) überarbeiten/anarbeiten**
STLB-Bau 2025-04 080
Plattenbelag aus Platten aus Naturstein, DIN EN 1341, ungebundene Bauweise, als Bahnenware, Dicke 20 cm, Gesteinsart Granit, Kante abgeschrägt, Horizontal-/Vertikalschenkel bis 2 mm, gebrauchte Platten, seitlich lagernd, Tragschicht wird gesondert vergütet, Bettung aus Baustoffgemisch Körnung 0/5 aus natürlichen gebrochenen Gesteinskörnungen (Brechsand-Splitt-Gemisch), TL Pflaster-StB Kategorie GN, Dicke 4 +/- 1 cm, in parallelen Reihen, in Gehwegen, Bettungsstoff als Fugenfüllung einkehren und einschlämmen, Fugenbreite 10 +/- 5 mm, einschl. Verdichten des Plattenbelages.
Menge: 2,000 m2
Leistungsbereichkatalog: 080
DIN276-1_08: 521
DIN276_18: 532

**5.2.80 Naturbord Absenkung Granit Bestand, Gehwegüberfahrt**
STLB-Bau 2025-04 080
Bordstein aus Naturstein, DIN EN 1343, Maße DIN 482, Form A 1, Granit, gebraucht, seitlich lagernd, Ausführung gemäß FGSV ZTV Pflaster-StB und Ergänzung M RR, mit Fundament und einseitiger Rückenstütze aus Beton mit einer Zusammensetzung C 20/25 DIN EN 206 und DIN 1045-2, Bettungsdicke 20 cm, Breite der Rückenstütze 15 cm, Fugen offen.
Menge: 6,000 m
Leistungsbereichkatalog: 080
DIN276-1_08: 522
DIN276_18: 532

**5.2.90 Naturbord Absenkung Abs. A1 links Granit gebraucht Fundament Rückenstütze C20/25 D 20cm B 15cm**
*** Bezugsbeschreibung
STLB-Bau 2025-04 080
Bordstein aus Naturstein als Absenkung, DIN EN 1343, Maße DIN 482, Absenkung zu A1 links, Granit, gebraucht, Ausführung gemäß FGSV ZTV Pflaster-StB und Ergänzung M RR, mit Fundament und einseitiger Rückenstütze aus Beton mit einer Zusammensetzung C 20/25 DIN EN 206 und DIN 1045-2, Bettungsdicke 20 cm, Breite der Rückenstütze 15 cm, Fugen offen.
Menge: 1,000 m
Leistungsbereichkatalog: 080
DIN276-1_08: 522
DIN276_18: 532

**5.2.100 Wie vor, jedoch Absenkung zu A1 rechts;**
*** wie Position 5.2.90
STLB-Bau 2025-04 080
Absenkung zu A1 rechts
Menge: 1,000 m
Leistungsbereichkatalog: 080
DIN276-1_08: 522
DIN276_18: 532

### Abschnitt 6 Baukonstruktion

#### Titel 6.1 Einfriedungen/Wandkonstruktionen

**6.1.10 FSS EV2 80MPa 0/45 D 20cm, Streifenfundament**
STLB-Bau 2025-04 080
Frostschutzschicht ZTV SoB-StB, Verformungsmodul auf der Oberfläche mind. EV2 80 MPa, aus Baustoffgemisch für Frostschutzschicht, natürliche Gesteinskörnung TL Gestein, Körnung 0/45, Schichtdicke 20 cm, Infiltrationsbeiwert ki größer gleich 1 x 10 hoch minus 5 m/s, Arbeiten mit Gerät.
Menge: 22,000 m2
Leistungsbereichkatalog: 080
DIN276-1_08: 521
DIN276_18: 543

**6.1.20 Ortbeton Sauberkeitsschicht Streifenfundament C8/10 D 5cm**
STLB-Bau 2025-04 013
Ortbeton Sauberkeitsschicht, für Streifenfundament, Untergrund waagerecht, obere Betonfläche waagerecht, als unbewehrter Beton, Normalbeton C 8/10 DIN EN 206, DIN 1045-2, natürliche Gesteinskörnung, Dicke 5 cm.
Menge: 22,000 m2
Leistungsbereichkatalog: 013
DIN276-1_08: 326
DIN276_18: 543

**6.1.30 Ortbeton Streifenfundament bewehrt C20/25, B 58cm T 50-75cm**
STLB-Bau 2025-04 013
Ortbeton Streifenfundament, obere Betonfläche waagerecht, aus Stahlbeton, Normalbeton C 20/25 DIN EN 206, DIN 1045-2, natürliche Gesteinskörnung, Querschnittsbreite über 50 bis 75 cm, Querschnittstiefe über 50 bis 75 cm, Ausführung gemäß Zeichnung,
Zeichnungs-Nr 'Detailplan D10115GSMAUA500_DT005, Ausführung gem. statischer Berechnung und des Schal- und Bewehrungsplans. Die Statik erfolgt durch den AN in gesonderter Position.'
.
Menge: 13,000 m3
Leistungsbereichkatalog: 013
DIN276-1_08: 322
DIN276_18: 543

**6.1.40 Ortbeton Einzelfundament Pfosten unbewehrt C20/25**
STLB-Bau 2025-04 013
Ortbeton Einzelfundament, obere Betonfläche waagerecht, aus unbewehrtem Beton, Normalbeton C 20/25 DIN EN 206, DIN 1045-2, natürliche Gesteinskörnung, Einzelvolumen bis 0,25 m3.
Menge: 4,000 m3
Leistungsbereichkatalog: 013
DIN276-1_08: 322
DIN276_18: 543

**6.1.50 Bitumenbahn Sperrschicht gegen aufsteigende Feuchtigkeit**
STLB-Bau 2025-04 013
Trennlage aus Bitumenbahn, nackte Bitumenbahn DIN 52129 - R 500 N, 2-lagig, versetzt verkleben/verschweißen, auf Sauberkeitsschicht, Untergrund Beton.
Menge: 15,000 m2
Leistungsbereichkatalog: 013
DIN276-1_08: 326
DIN276_18: 543

**6.1.60 Bitumenemulsion, Abdichtung gegen seitliche Feuchtigkeit**
STLB-Bau 2025-04 018
Voranstrich für bahnenförmige Abdichtungen, aus Bitumenemulsion, auf Außenwand, Höhe bis 2 m, Arbeitsraumbreite bis 0,5 m, Untergrund geputztes Mauerwerk, Ausführung gemäß Einzelbeschreibung,
Einzelbeschreibungs-Nr 'Abdichtung gegen seitliche Feuchtigkeit, beidseitig,
gem. DIN 4117 auf Mauerwerksflächen
Abdichtung mit dreifachem Kaltdeckanstrich nach
DIN 18337 aus Bitumenemulsion
Anstrichhöhe bis 5 cm unter OK-Gelände'
.
Menge: 6,000 m2
Leistungsbereichkatalog: 018
DIN276-1_08: 335
DIN276_18: 543

**6.1.70 Mauerwerk freistehend, B 36,5cm, H 70cm, Klinker NF**
*** Bezugsbeschreibung
Mauerwerk EN 1996 der freistehenden Wand, obere Wandfläche waagerecht, 2-seitig als Sichtmauerwerk, Fugenglattstrich, Mauerziegel DIN EN 771-1 in Verbindung mit DIN 20000-401 oder nach Zulassung, VMz, Festigkeitsklasse 28, Rohdichteklasse 2, Mauerwerksdicke 36,5 cm, Mauermörtel M 20 DIN 18580 oder DIN 20000-412 in Verbindung mit DIN EN 998-2, NF (240/115/71), Arbeitshöhe bis 3,5 m, Höhe 70 cm. beidseitige Ansichtsfläche.

Maße Klinkerstein: NF 240x115x71 mm
Farbe: hochwertiger Klinker in drei Tönen, keine Changierung der Steine in sich, Farbton: Rot, schwarz, kupfer
Oberfläche/Struktur: glatt, ungefast, Wasserschnitt
Dehnungsfugen: ca. alle 6 m gem. Werkplanung

Sichtmauerwerk vollfugig im Kreuzverband gemauert mit Klinker-Vollstein (Formbackziegel). Wasserstrich Stein, aus rotem Ton gebrannt, teilweise mit schwarzer und kupferfarbener Flammung versehen. Glatte Oberfläche ohne Narbung. Verwendung von Wasser als Trennmittel beim Formen der Ziegelsteine.

Der Schnitt von Paßsteinen ist in den Einheitspreis mit einzukalkulieren.

Abrechnung Sichtmauerwerk nach Abwicklung der Bearbeitungsflächen.

Die Mengenangabe bezieht sich auf die straßenseitige Ansichtfläche.

Die Bestellung des Klinkers, der Granitplatten sowie des Fugenmaterials ist erst nach erfolgreicher Bemusterung mit Freigabe durch den AG möglich. Die Bemusterung wird gesondert vergütet.

Der Einbau kann erst nach freigegebener Werkplanung erfolgen. Die Werkplanung wird gesondert vergütet.

Ausführung gem. Detailplan D10115GSMAUA500_DT005

Handelsname/Produkt '.....

.....................................' vom Bieter einzutragen
Menge: 21,500 m2
Leistungsbereichkatalog: 012
DIN276-1_08: 331
DIN276_18: 543

**6.1.80 Mauerabdeckung Granit, B 40cm, D 5cm, Mauersockel**
STLB-Bau 2025-04 014
Mauerabdeckung aus Naturwerkstein, außen, Breite 40 cm, Dicke 50 mm, mit 2-seitigem Gefälle, Wassernase allseitig, Draufsicht gebürstet, verankern, verfugen mit mineralischem Fugenmörtel, grau, Fugenbreite 3 mm, Gesteinsart Granit.
Menge: 30,500 m
Leistungsbereichkatalog: 014
DIN276-1_08: 332
DIN276_18: 543

**6.1.90 wie vor, jedoch als Musterfläche, B 70cm, L 2 m**
*** wie Position 6.1.70
als Musterfläche/-konstruktion, Mauerwerksdicke 36,5 cm, Höhe 70cm, Breite ca. 2 m, inkl. Mauerkopf aus Granitplatten, D 5 cm
Menge: 1,400 m2
Leistungsbereichkatalog: 012
DIN276-1_08: 331
DIN276_18: 543

**6.1.100 Mauerwerk Pfeiler freistehend, L/B 51,5/36,5cm, H 2,25m**
Mauerwerk EN 1996 der Pfeiler für freistehende Wand, obere Wandfläche waagerecht, allseitig als Sichtmauerwerk, Fugenglattstrich, Mauerziegel DIN EN 771-1 in Verbindung mit DIN 20000-401 oder nach Zulassung, VMz, Festigkeitsklasse 28, Rohdichteklasse 2, Mauerwerksdicke 36,5 cm, Länge Pfeiler 51,5 cm, Mauermörtel M 20 DIN 18580 oder DIN 20000-412 in Verbindung mit DIN EN 998-2, NF (240/115/71), Arbeitshöhe bis 3,5 m, Höhe 225 cm. allsseitige Ansichtsfläche.

Maße Klinkerstein: NF 240x115x71 mm
Farbe: hochwertiger Klinker in drei Tönen, keine Changierung der Steine in sich, Farbton: Rot, schwarz, kupfer
Oberfläche/Struktur: glatt, ungefast, Wasserschnitt
Dehnungsfugen: ca. alle 6 m gem. Werkplanung

Sichtmauerwerk vollfugig im Kreuzverband gemauert mit Klinker-Vollstein (Formbackziegel). Wasserstrich Stein, aus rotem Ton gebrannt, teilweise mit schwarzer und kupferfarbener Flammung versehen. Glatte Oberfläche ohne Narbung. Verwendung von Wasser als Trennmittel beim Formen der Ziegelsteine.

Der Schnitt von Paßsteinen ist in den Einheitspreis mit einzukalkulieren.

Abrechnung pro Pfeiler als Stückpreis.

Die Bestellung des Klinkers, der Granitplatten sowie des Fugenmaterials ist erst nach erfolgreicher Bemusterung mit Freigabe durch den AG möglich. Die Bemusterung wird gesondert vergütet.

Der Einbau kann erst nach freigegebener Werkplanung erfolgen. Die Werkplanung wird gesondert vergütet.

Ausführung gem. Detailplan D10115GSMAUA500_DT005
Menge: 4,000 St
Leistungsbereichkatalog: 012
DIN276-1_08: 333
DIN276_18: 543

**6.1.110 Pfeilerabdeckung Granit, B 40cm, D 12cm, Pfeiler**
STLB-Bau 2025-04 014
Pfeilerabdeckung aus Naturwerkstein, außen, Einzellänge 40 cm, Breite 40 cm, Dicke 120 mm, mit 2-seitigem Gefälle, Wassernase allseitig, Draufsicht gebürstet, verankern, verfugen mit mineralischem Fugenmörtel, grau, Fugenbreite 3 mm, Gesteinsart Granit, Arbeitshöhe der zu bearbeitenden oder zu bekleidenden Fläche bis 3,5 m über der Standfläche des hierfür erforderlichen Gerüstes.
Menge: 4,000 St
Leistungsbereichkatalog: 014
DIN276-1_08: 333
DIN276_18: 543

**6.1.120 Mauerwerk freistehend, B 36,5, H 2,25cm, Klinker, Entreé**
*** wie Position 6.1.70
Höhe 2,25 m. inkl. Mauerkopf aus Granitplatten, D 12cm
Menge: 8,000 m2
Leistungsbereichkatalog: 012
DIN276-1_08: 331
DIN276_18: 543

**6.1.130 Mauerabdeckung Granit, B 40cm, D 12cm, Entreé**
STLB-Bau 2025-04 014
Mauerabdeckung aus Naturwerkstein, außen, Breite 40 cm, Dicke 120 mm, mit 2-seitigem Gefälle, Wassernase allseitig, Draufsicht gebürstet, verankern, verfugen mit mineralischem Fugenmörtel, grau, Fugenbreite 3 mm, Gesteinsart Granit, Arbeitshöhe der zu bearbeitenden oder zu bekleidenden Fläche bis 3,5 m über der Standfläche des hierfür erforderlichen Gerüstes.
Menge: 3,500 m
Leistungsbereichkatalog: 014
DIN276-1_08: 332
DIN276_18: 543

**6.1.140 Sitzblock Granit, Entreé**
Sitzblock aus Naturwerkstein, einschl. Einbauteile, Befestigungsmittel und Fugendichtung, außen liegend, Oberfläche gebürstet, zwei Ansichtsflächen, rückwärtige Seiten gesägt, Gesteinsart Granit,
Maße in cm
L/B/H = 100/51/40 cm, Sitzblock in Mauer verankert, inkl. Verfugung, Fundament wird gesondert vergütet

Ausführung gem. Detailplan D10115GSMAUA500_DT005
Menge: 1,000 St
Leistungsbereichkatalog: 014
DIN276-1_08: 539
DIN276_18: 543

**6.1.150 Zaun Stahl, H 1,5 m, auf Mauersockel Klinker**
Zaunanlage, Höhe 1,5 m, Streben Vollstäbe 20/20 mm, drei waagerechte beidseitige Gurte aus Flachstahl 20/8 mm liefern und fachgerecht montieren.

Breite der Zaunfelder für eine gleichmäßige Aufteilung zwischen den gemauerten Pfeilern mitteln (ca. 2 m).

Inkl. Pfosten 60/60/1900 mm zum einbetonieren mittels Kernlochbohrung, Tiefe 400 mm in gemauerten Klinkersockel. Abschluss Pfosten auf OK Mauer mittels Abdeckplatte 80/80 mm.

Horizontale Befestigung über Langlochlaschen 18/30 mm mit angeschweißter Dübelschraube M8 in gemauerte Pfeiler.

Metallbehandlung: feuerverzinkt nach DIN ISO 1461 und pulverbeschichtet in DB 703.

Zaunhöhe: 1,50 m
Zaunfeldlänge: variierend (Abstand gemittelt), ca. 2 m
Überstand oben: 100 mm
Überstand unten: 50 mm
Doppelter Obergurt/Flachstahl: 20x8 mm (beidseitig),
Abstand Obergurte: 100 mm
Untergurt/Flachstahl: 20x8 mm
Abstand Untergurt/Boden: 100 mm
Lichtes Maß zw. Ober- und Untergurt : 1,20 m
Streben Vollstäbe 20/20 mm
Abstand Streben: 110 mm
Länge Pfosten: 1,90 m
Anzahl Pfosten: 12 Stück

inkl. Fundament (Kernbohrung)

Der Einbau kann erst nach freigegebener Werkplanung erfolgen. Die Werkplanung wird gesondert vergütet.

Ausführung gem. Detailplan D10115GSMAUA500_DT005

angebotenes Fabrikat: '............

..............................' vom Bieter einzutragen
Menge: 31,000 m
Leistungsbereichkatalog: 003
DIN276-1_08: 531
DIN276_18: 541

**6.1.160 Tor, 2-flügelig, H 2,15m, Grünfläche Scharnhorststr**
Drehflügeltor für Zaunanlage der Vorposition, handbetätigt, 2-flügelig, asymmetrisch, Breite Gehflügel 120 cm, Breite Standflügel 180 cm, Torrahmenhöhe 2,15 m für lichte Breite zw. den Pfosten (Klinkerpfeiler aus Vorpostion): 3.100 mm, Scharniere: verstellbar, Rahmen : 60/60/2 mm, Öffnungsrichtung: DIN rechts links einwärts, inkl. Profilzylinderschloss, Druckergarnitur aus elox. Alu, Mittel- und Seitenfeststeller, Metallbehandlung feuerverzinkt nach DIN ISO 1461 und pulverbeschichtet in DB 703, liefern und fachgerecht an Klinkerpfeiler aus Vorposition montieren.

Der Einbau kann erst nach freigegebener Werkplanung erfolgen. Die Werkplanung wird gesondert vergütet.

Ausführung gem. Detailplan D10115GSMAUA500_DT005

Verortung: Einfriedung Scharnhorststraße, Zugang öffentliche Grünfläche

angebotenes Fabrikat '........

............................' vom Bieter einzutragen
Menge: 1,000 St
Leistungsbereichkatalog: 003
DIN276-1_08: 531
DIN276_18: 541

**6.1.170 Zaun Stahl, H 1,8 m, nördliche Grenze**
Zaunanlage, Höhe 1,8 m, Breite Zaunfelder 2 m, Streben Vollstab 20/20 mm, drei waagerechte beidseitige Gurte aus Flachstahl 20/8 mm liefern und fachgerecht montieren.

Eine horizontale Befestigung über Langlochlaschen 18/30 mm mit angeschweißter Dübelschraube M8 in gemauerten Pfeiler Bestand.

Metallbehandlung: feuerverzinkt nach DIN ISO 1461 und pulverbeschichtet in DB 703.

Zaunhöhe: 1,80 m
Zaunfeldlänge: 2 m
Überstand oben: 100 mm
Überstand unten: 50 mm
Doppelter Obergurt/Flachstahl: 20x8 mm (beidseitig),
Abstand Obergurte: 100 mm
Untergurt/Flachstahl: 20x8 mm
Abstand Untergurt/Boden: 100 mm
Lichtes Maß zw. Ober- und Untergurt : 1,50 m
Streben Vollstab 20/20 mm
Abstand Streben: 110 mm
Länge Pfosten: 2,40 m
Anzahl Pfosten: 27 Stück
Anzahl Endpfosten: 1 Stück
Anzahl Eckpfosten: 1 Stück

Inkl. Pfosten 60/60/1900 mm zum einbetonieren. Einbindetiefe Pfosten 600 mm, Fundament wird gesondert vergütet.

Der Einbau kann erst nach freigegebener Werkplanung erfolgen. Die Werkplanung wird gesondert vergütet.

Ausführung gem. Detailplan D10115GSMAUA500_DT005

angebotenes Fabrikat: '.............

.......................' vom Bieter einzutragen
Menge: 57,000 m
Leistungsbereichkatalog: 003
DIN276-1_08: 531
DIN276_18: 541

**6.1.180 Rissvorbehandlung Klinkermauer Bestand**
Kleinere Risse bis 10 mm Breite von Hand mit dem Kratzeisen freilegen, die Rissflanken säubern und die Risse mit Druckwasser auswaschen und mit Druckluft ausblasen.
Menge: 1,000 m
DIN276_18: 543

**6.1.190 Verpressung Fugen/Risse Klinkermauer Bestand**
STLB-Bau 2025-04 018
Statischen Riss an Wänden aus Mauerziegel V-förmig bis zum Putzgrund aufweiten, schließen und an Oberfläche aus strukturiertem Putz angleichen, mit mineralischem Feinmörtel aus Werktrockenmörtel, sulfatbeständig, Kalk-Putzmörtel, Druckfestigkeitsklasse CS II (1,5 bis 5 N/mm2), Rissbreite über 2 bis 3 mm, Wanddicke über 25 bis 50 cm.
Menge: 2,000 m
Leistungsbereichkatalog: 018
DIN276-1_08: 331
DIN276_18: 543

**6.1.200 Stahlkante als Randeinfassung, H 45 cm, Erinnerungshain**
Randeinfassung aus Stahl, H 45 cm zur Einfassung tiefergelegtem Pflanzbereich liefern und fachgerecht inkl. notwendiger Befestigungen nach Herstellerangabe montieren. Oberseite abgekantet, Radius 20mm, Sichtkante innen, mit rückseitigen, dreieckigen Blechen und angeschweißten Fußplatten zur Befestigung nach statischer Erfordernis. Feste Verbindung der Längen an der Rückseite, bündiger Fugenschluss.

Höhe gesamt: 45 cm
Höhe über GOK: 40 cm
Stärke: 12 mm

Metallbehandlung: feuerverzinkt nach DIN ISO 1461 und pulverbeschichtet in DB 703.

inkl. vier Eckbildungen, Sichtkante und Fundament

Der Einbau kann erst nach freigegebener Werkplanung erfolgen. Die Werkplanung wird gesondert vergütet.

Ausführung gem. Detailplan D10115GSMAUA500_DT001
Menge: 65,000 m
DIN276_18: 543

### Abschnitt 7 Technische Anlagen

#### Titel 7.1 Abwasseranlagen

**7.1.10 Pflasterrinne Großstein, 3-zeilig, inkl. Unterkonstruktion liefern**
Pflasterstreifen als freistehende Rinne als Läuferreihe in Wassergebundener Wegedecke, Bk 0,3, aus Steinpflaster FGSV ZTV Pflaster-StB und Ergänzung M RR, gebundene Bauweise, Ausführung der Pflasterstreifen nach Anzahl der Zeilen, 3-zeilig als Rinne ausgemuldet und 3-4 cm tiefer gesetzt aus Natursteinpflaster Gesteinsvarietät 1, gesägt, geflammt, Nennflächenmaß: 13-15/15-22 cm, Fundament aus Beton mit einer Zusammensetzung C 16/20 DIN EN 206 und DIN 1045-2, Dicke 20 cm, zementgebundenen Pflasterfugenmörtel einkehren und einschlämmen, Fugenbreite 5 +/- 2 mm liefern und einbauen.

inkl. Fundament und Sauberkeitsschicht, Dicke 12 cm

Ausführung gem. Detailplan: D10115GSMAUA500_DT001
Menge: 4,500 m
DIN276_18: 551

**7.1.20 Sickerpackung an Pflasterrinne 50/50/50cm**
STLB-Bau 2025-04 003
Sickerpackung unter Entleerung, aus Kiessand, Körnung 0/32, Maße 50/50/50 cm.
Menge: 1,000 St
Leistungsbereichkatalog: 003
DIN276-1_08: 542
DIN276_18: 551

#### Titel 7.2 Bewässerung

**7.2.10 Boden Graben Rohrltg lösen lagern geböschte Wände Sohlen-B 0,7-0,8m T bis 1,25m SE**
STLB-Bau 2025-04 002
Boden der Gräben für Rohrleitungen, profilgerecht lösen, seitlich lagern, Abfall ist nicht gefährlich, Werte gemäß Ersatzbaustoffverordnung 2023 sind eingehalten, Charakterisierung Bodenmaterial Klasse BM-0 Sand nach EBV 2023, Anlage 1, Tabelle 3, mit geböschten Wänden, Breite der Sohle über 0,7 bis 0,8 m, Aushubtiefe bis 1,25 m,
Homogenbereich 1, mit einer Bodengruppe, Bodengruppe 1 SE DIN 18196 (enggestufter Sand), Tiefe oberer Horizont des Homogenbereiches von 0 m, Tiefe unterer Horizont des Homogenbereiches bis 2 m,
Baumaßnahme der Geotechnischen Kategorie 1 DIN 4020, Mengenermittlung nach Aufmaß an der Entnahmestelle.
Menge: 98,100 m3
Leistungsbereichkatalog: 002
DIN276-1_08: 542
DIN276_18: 552

**7.2.20 Liefern Boden SI**
STLB-Bau 2025-04 002
Liefern von Stoffen frei Baustelle, Mengenermittlung nach Lieferschein, Boden, mit einer Bodengruppe, Bodengruppe 1 SI DIN 18196 (intermittierend gestuftes Sand-Kies-Gemisch).
Menge: 15,696 t
Leistungsbereichkatalog: 002
DIN276-1_08: 321
DIN276_18: 552

**7.2.30 Sand Leitungszone Rohr einbauen verdichten D 20-25cm**
STLB-Bau 2025-04 002
Sand, natürliche Gesteinskörnung TL Gestein, liefern, für Leitungszone von Rohrleitungen, bestehend aus Bettung, Seitenverfüllung und Abdeckung, DIN EN 1610, profilgerecht einbauen und verdichten, in Graben, Schichtdicke über 20 bis 25 cm.
Menge: 8,720 m3
Leistungsbereichkatalog: 002
DIN276-1_08: 549
DIN276_18: 552

**7.2.40 Bodenhindernis Mauerwerk/Beton abbrechen laden laden transp. LKW AN**
STLB-Bau 2025-04 002
Hindernis im Boden aus Mauerwerk und Beton, abbrechen und direkt laden, auf LKW des AN laden, transportieren zur zugelassenen Lagerfläche des AN, Entsorgung wird gesondert vergütet, Abfall ist nicht gefährlich.
Menge: 1,000 m3
Leistungsbereichkatalog: 002
DIN276-1_08: 212
DIN276_18: 552

**7.2.50 Trasse einmessen einzeichnen in Lagepläne auf Datenträger**
STLB-Bau 2025-04 051
Trasse einmessen, einzeichnen in vorh. Lagepläne auf Datenträger, Schnittstelle DXF, Betriebssystem MS Windows 11, Datenträger.
Menge: 103,600 m
Leistungsbereichkatalog: 051
DIN276-1_08: 546
DIN276_18: 552

**7.2.60 Rohr markieren Wasserltg Trassenwarnband**
STLB-Bau 2025-04 043
Rohrleitung markieren, für Wasserleitung, mit Trassenwarnband, gelb, einschl. Lieferung, 40 cm über Rohrscheitel.
Menge: 103,600 m
Leistungsbereichkatalog: 043
DIN276-1_08: 542
DIN276_18: 552

**7.2.70 Druckrohr PE100 TW DN/OD50 SDR11 Graben abgeböscht T bis 1,25m**
STLB-Bau 2025-04 043
Druckrohr aus PE 100 DIN 8074 und DIN 8075 ohne Schutzmantel, für Trinkwasser, DN/OD 50, SDR 11, mit glatten Enden, Verlegung DIN EN 805, in vorh. Graben, abgeböscht, Bettung wird gesondert vergütet, Verlegetiefe bis 1,25 m.
Menge: 43,600 m
Leistungsbereichkatalog: 043
DIN276-1_08: 542
DIN276_18: 552

**7.2.80 T-Stück PE Heizwendel DN/OD50 SDR11**
STLB-Bau 2025-10 043
T-Stück aus PE für Druckrohrleitung aus PE, zum Heizwendelschweißen, mit integrierter Heizwendel, Rohrenden gemeinsam schweißen, für Trinkwasser DIN EN 12201, DVGW GW 335-B2, DN/OD 50, SDR 11.
Menge: 1,000 St
Leistungsbereichkatalog: 043
DIN276_18: 552

**7.2.90 Muffe PE Heizwendel DN/OD50 SDR11**
STLB-Bau 2025-10 043
Muffe mit Anschlag aus PE für Druckrohrleitung aus PE, zum Heizwendelschweißen, mit integrierter Heizwendel, Rohrenden gemeinsam schweißen, für Trinkwasser DIN EN 12201, DVGW GW 335-B2, DN/OD 50, SDR 11.
Menge: 5,000 St
Leistungsbereichkatalog: 043
DIN276_18: 552

**7.2.100 Winkel 90Grad PE Heizwendel DN/OD50 SDR11**
STLB-Bau 2025-10 043
Winkel aus PE, 90 Grad, für Druckrohrleitung aus PE, zum Heizwendelschweißen, mit integrierter Heizwendel, Rohrenden gemeinsam schweißen, für Trinkwasser DIN EN 12201, DVGW GW 335-B2, DN/OD 50, SDR 11.
Menge: 2,000 St
Leistungsbereichkatalog: 043
DIN276_18: 552

**7.2.110 Absperrschieber Spindelgewinde innen EN-GJS-400-15 Handbetätigung PN10 DN50**
STLB-Bau 2025-04 043
Absperrschieber DIN EN 1171, weich dichtend, mit innenliegendem Spindelgewinde, aus Gusseisen EN-GJS-400-15, geeignet für Handbetätigung, Nenndruck 1 MPa (10 bar), DN 50, für Trinkwasser, erdverlegt, Verlegetiefe bis 1,25 m.
Menge: 1,000 St
Leistungsbereichkatalog: 043
DIN276-1_08: 542
DIN276_18: 552

**7.2.120 Einbaugarnitur Schieber DN50**
STLB-Bau 2025-10 043
Einbaugarnitur für Erdeinbau, für Schieber ohne Zeigerwerk, DN 50, Hülsrohr aus Kunststoff mit Hülsrohrdeckel, überflutungssicher abgedeckt, Schlüsselstange aus Stahl, Vierkantschoner aus Gusseisen EN-GJL, Rohrdeckung 1,25 m.
Menge: 1,000 St
Leistungsbereichkatalog: 043
DIN276_18: 552

**7.2.130 Einbaugarnitur höhenverstellbar Schieber DN50**
STLB-Bau 2025-10 043
Einbaugarnitur für Erdeinbau, höhenverstellbar, für Schieber ohne Zeigerwerk, DN 50, Hülsrohr aus Kunststoff mit Hülsrohrdeckel, überflutungssicher abgedeckt, Schlüsselstange aus Stahl, Vierkantschoner aus Gusseisen EN-GJL, Rohrdeckung 1,25 m.
Menge: 1,000 St
Leistungsbereichkatalog: 043
DIN276_18: 552

**7.2.140 Gartenhydrant Messing DN25**
STLB-Bau 2025-04 003
Gartenhydrant aus Messing, mit selbsttätiger Entleerung, mit oberer Absperrung einschl. Betätigungsschlüssel, DN 25, mit Bajonettanschluss, Rohrdeckung 100 cm.
Menge: 2,000 St
Leistungsbereichkatalog: 003
DIN276-1_08: 542
DIN276_18: 552

**Ausführungsbeschreibung 5 Ausführungsbeschreibung zur grabenlosen Bauweise**
*Ausführungsbeschreibung zur grabenlosen Bauweise*
Vorbemerkung zur grabenlosen Bauweise

Der Baubereich an den Bestandsbäumen und der Einfriedungsmauer soll im HDD-Verfahren gemäß dem Arbeitsblatt DVGW GW 304 / DWA A-125 Punkt 6.1.3.3 erfolgen. Der Baubereich weist eine Gesamtlänge von ca. 100 m auf. Es wird eine Bewässerungsleitung DN40 / de50 PE-RC eingebracht.
Die technischen Bedingungen, die im Rahmen der Bauausführung einzuhalten und zu beachten sind, ergeben sich aus den gegenwärtig geltenden gesetzlichen Bestimmungen, Vorschriften und technischen Regelwerken. Im Besonderen sei dabei auf die nachfolgend aufgeführten Regelungen verwiesen:
- anerkannte Regeln der Baukunst und Technik
- sämtliche einschlägig bekannte, den Tiefbau betreffenden, DIN / EN / ISO-Normen
- Arbeitsblatt DVGW GW 304 / DWA A-125 Rohrvortrieb und verwandte Verfahren
- Technische Richtlinien des DCA: Informationen und Empfehlungen für Planung, Bau und Dokumentation von HDD-Projekten
- Arbeitsblatt DVGW GW 321 Steuerbare horizontale Spülbohrverfahren für Gas- und Wasserrohrleitungen - Anforderungen, Gütesicherung und Prüfung
- DIN 18324: VOB Vergabe und Vertragsordnung für Bauleistungen - Teil C: Allgemeine Technischen Vertragsbedingungen für Bauleistungen (ATV) - Horizontalspülbohrarbeiten
- Bestimmungen des Umweltschutzes
- Sicherheitsbestimmungen der Berufsgenossenschaft (BG Bau)

Das Unternehmen, welches mit der Ausführung beauftragt wird (Auftragnehmer, AN), ist dazu verpflichtet, die Durchführung der Bauarbeiten bei den einschlägigen Dienststellen rechtzeitig anzumelden.

**7.2.150 Technische Bearbeitung**
*** Pauschalposition
*** gemäß Ausführungsbeschreibung 5
Die technische Bearbeitung umfasst:

- Abstimmungen mit den zu beteiligenden Behörden, Dienststellen und Anliegern.
- Beschaffung aller erforderlichen Genehmigungen, die während der Bauzeit zusätzlich erforderlich werden. Gebührenerstattung auf Nachweis.
- Unterstützung bei der Beweissicherung. Liefern und Fertigen aller Revisions- bzw. Bestandsunterlagen in digitaler Form:
- Erstellung eines Qualitätssicherungs- und Havarieplans für die HDD-Arbeiten
- Zur Abnahme sind für alle Bau- und Ausrüstungsteile die erforderlichen Unterlagen zu übergeben, wie z.B.: Prüfprotokolle
Menge: 1,000 psch
DIN276_18: 552

**7.2.160 Projektspezifisches Bohrspülungsprogramm**
*** Pauschalposition
*** gemäß Ausführungsbeschreibung 5
Entwicklung eines projektspezifischen Bohrspülungsprogramms unter Berücksichtigung der verfügbaren Informationen und Daten aus den geotechnischen Berichten sowie der Konditionierungstests für die durchzuführenden HDD-Bohrung.

Das Programm muss mindestens die folgenden Inhalte /
Themen berücksichtigen:
- Grundprodukt (Bentonit), ausgewählt vom Auftragnehmer und dem jeweiligen Lieferanten
- Vom Auftragnehmer gewählte Fluidadditive (z. B. Polymere), falls vorhanden
- Grundrezeptur der Flüssigkeitsmischung in Abhängigkeit von den sich möglicherweise ändernden Bodenverhältnissen
- Begründung für die Wahl der flüssigen Produkte durch den Auftragnehmer für die jeweiligen Bodentypen
- mögliche vorbeugende Maßnahmen zur Verbesserung von z. B. Rheologie, Filtration usw.
- Identifizierung der geplanten Aufbereitungs- und Zirkulationsanlagen
- Berechnung des Volumens/der Menge des geförderten Bodens im Vergleich zur eingebrachten Bohrspülung.

Das Konzept ist dem Auftraggeber spätestens eine (1) Woche vor Beginn der Arbeiten im Rahmen des Vertrages zur Prüfung und Genehmigung vorzulegen
Menge: 1,000 psch
DIN276_18: 552

**7.2.170 Boden Suchgraben lösen lagern Sohlen-B 0,6-0,7m T bis 1,25m SE**
*** gemäß Ausführungsbeschreibung 5
Boden für Suchgraben ab Geländeoberfläche zur Freilegung von Kabeln und Leitungen profilgerecht lösen, seitlich lagern, Abfall ist nicht gefährlich, Werte gemäß Ersatzbaustoffverordnung 2023 sind eingehalten, Charakterisierung Bodenmaterial Klasse BM-0 Sand nach EBV 2023, Anlage 1, Tabelle 3, Sohlenbreite über 0,6 bis 0,7 m, Aushubtiefe bis 1,25 m,
Homogenbereich 1, mit einer Bodengruppe, Bodengruppe 1 SE DIN 18196 (enggestufter Sand), Tiefe oberer Horizont des Homogenbereiches von 0 m, Tiefe unterer Horizont des Homogenbereiches bis 2 m,
Baumaßnahme der Geotechnischen Kategorie 1 DIN 4020,
Mengenermittlung nach Aufmaß an der Entnahmestelle.
Menge: 9,000 m3
DIN276_18: 552

**7.2.180 Liefern, Vorstrecken und Vormontage des einzuziehenden Rohrstrangs**
*** gemäß Ausführungsbeschreibung 5
Liefern, Vorstrecken und Vormontage des einzuziehenden Rohrstrangs aus DN40 / de50 PE-RC einschließlich aller Nebenleistungen. Die Herstellung aller notwendigen Rohrleitungsverbindungen erfolgt zwingend gemäß den technischen Angaben des Herstellers.

Eingeschlossene Leistungen:
Vorstrecken und Vormontage des PE-Rohres inkl. Herstellen der Schweißungen.

Lagerung der Rohrleitung auf Rollenböcken.
Menge: 60,000 m
DIN276_18: 552

**7.2.190 Boden Startbaugrube lösen lagern verfüllen verdichten geböschte Wände L 2-3m T bis 2m SE**
*** gemäß Ausführungsbeschreibung 5
STLB-Bau 2025-04 002
Boden für Startbaugrube, ab Geländeoberfläche, profilgerecht lösen, seitlich lagern, verfüllen, verdichten, verdrängten Boden außerhalb der Baugrube lagern, Abfall ist nicht gefährlich, nicht schadstoffbelastet, Werte gemäß Ersatzbaustoffverordnung 2023 sind eingehalten, Charakterisierung Bodenmaterial Klasse BM-0 Sand nach EBV 2023, Anlage 1, Tabelle 3,
mit geböschten Wänden,
Gesamtlänge über 2 bis 3 m,
Aushubtiefe bis 2 m,
Homogenbereich 1, mit einer Bodengruppe, Bodengruppe 1 SE DIN 18196 (enggestufter Sand), Tiefe oberer Horizont des Homogenbereiches von 0 m, Tiefe unterer Horizont des Homogenbereiches bis 2 m,
Baumaßnahme der Geotechnischen Kategorie 1 DIN 4020, Mengenermittlung nach Aufmaß an der Entnahmestelle.
Menge: 12,000 m3
Leistungsbereichkatalog: 002
DIN276-1_08: 311
DIN276_18: 552

**7.2.200 Boden Zielbaugrube lösen lagern verfüllen verdichten geböschte Wände L 2-3m T bis 2m SE**
*** gemäß Ausführungsbeschreibung 5
STLB-Bau 2025-04 002
Boden für Zielbaugrube, ab Geländeoberfläche, profilgerecht lösen, seitlich lagern, verfüllen, verdichten, verdrängten Boden außerhalb der Baugrube lagern, Abfall ist nicht gefährlich, nicht schadstoffbelastet, Werte gemäß Ersatzbaustoffverordnung 2023 sind eingehalten, Charakterisierung Bodenmaterial Klasse BM-0 Sand nach EBV 2023, Anlage 1, Tabelle 3,
mit geböschten Wänden,
Gesamtlänge über 2 bis 3 m,
Aushubtiefe bis 2 m,
Homogenbereich 1, mit einer Bodengruppe, Bodengruppe 1 SE DIN 18196 (enggestufter Sand), Tiefe oberer Horizont des Homogenbereiches von 0 m, Tiefe unterer Horizont des Homogenbereiches bis 2 m,
Baumaßnahme der Geotechnischen Kategorie 1 DIN 4020, Mengenermittlung nach Aufmaß an der Entnahmestelle.
Menge: 12,000 m3
Leistungsbereichkatalog: 002
DIN276-1_08: 311
DIN276_18: 552

**7.2.210 Baustelle einrichten räumen**
STLB-Bau 2025-10 085
Baustelle für Rohrvortrieb und verwandte Verfahren DWA-A 125, Horizontalspülbohrverfahren (HDD-Verfahren), einrichten und räumen, dazu gehören sämtliche An- bzw. Abtransporte der baulichen Anlagen, Geräte, Maschinen und Hilfseinrichtungen zur Durchführung des Rohrvortriebes, mittels Verfahren, der einsatzbereiten Sicherheits- und Rettungsgeräte als Mindestausrüstung nach den gültigen Unfallverhütungsvorschriften und Sicherheitsregeln, auf Freifläche,
Größe der Fläche in m2 '3.500'
.
Menge: 1,000 St
Leistungsbereichkatalog: 085
DIN276_18: 552

**7.2.220 Bohranlage für die Horizontalspülbohrung aufbauen und vorhalten**
*** gemäß Ausführungsbeschreibung 5
Aufbauen und Vorhalten der Bohranlage über die gesamte Bauzeit für die Herstellung der Horizontalspülbohrung.

Eingeschlossene Leistungen: Auf- und Abbauen (inkl. Herrichten der erforderlichen Aufstellfläche sowie Einrichten und Justieren) sowie Vorhalten der Bohranlage.

Das Umsetzen der Bohranlage infolge einer Fehlbohrung wird separat vergütet. Der Einsatz eines Ortungssystems zur Erfassung der Bohrkopfposition ist einzukalkulieren.
Menge: 1,000 St
DIN276_18: 552

**7.2.230 Bohranlage umsetzen**
*** gemäß Ausführungsbeschreibung 5
Umsetzen der Bohranlage zum Herstellen von Horizontalspülbohrungen infolge einer Fehlbohrung.

Eingeschlossene Leistungen: Ab- und Aufbauen (inkl. Herrichten der erforderli-chen Aufstellfläche sowie Einrichten und Justieren) sowie Vorhalten der Bohranlage, weiterer Maschinen und Hilfseinrichtungen; ggf. Entfernen und Entsorgen der Bohrflüssigkeit aus der Fehlbohrung; Verfüllen und erneutes Herstellen der Bentonitsammelgruben; ggf. Abbauen und erneutes Herstellen von Zuwegungen; ggf. Wiederherstellen der Oberflächen für die Anfahrwege und Baugruben.
Menge: 1,000 St
DIN276_18: 552

**7.2.240 Bentonitsammelgrube Startgrube**
*** gemäß Ausführungsbeschreibung 5
Offene Baugrube als Bentonitsammelgrube der Startgrube für die Horizontalbohrung herstellen und beseitigen.

Es sind einzurechnen:
Verbau gemäß DIN 4124 nach statischen Erfordernissen einbringen, wenn erforderlich.
Menge: 1,000 St
DIN276_18: 552

**7.2.250 Bentonitsammelgrube Zielgrube**
*** gemäß Ausführungsbeschreibung 5
Offene Baugrube als Bentonitsammelgrube der Zielgrube für die Horizontalbohrung herstellen und beseitigen.
Menge: 1,000 St
DIN276_18: 552

**7.2.260 Rohrvortrieb HDD Pilotbohrung steuerbar unbemannt Boden SE**
*** gemäß Ausführungsbeschreibung 5
STLB-Bau 2025-04 085
Der Langtext wird nicht übergeben, da für diese Leistungsbeschreibung keine Lizenz installiert ist.
Menge: 60,000 m
Leistungsbereichkatalog: 085
DIN276-1_08: 519
DIN276_18: 552

**7.2.270 Aufgabe der Pilotbohrung**
*** gemäß Ausführungsbeschreibung 5
Aufgabe der Bohrung nach Abstimmung mit AG aufgrund einer baugrundbedingten Fehlbohrung.

Eingeschlossene Leistungen:
Zurückziehen des Pilotbohrstranges; Verfüllen des aufgegebenen Bohrlochs mit geeignetem Material (Druckfestigkeit von mind. 1 N/mm² nach 28 Tagen).

Ein Nachweis über das Verfüllen sowie die erzielte Endfestigkeit des Verfüllmaterials ist zu erbringen

Das mit dem Aufgeben der Pilotbohrung ggf. verbundene Umsetzen der Bohranlage ist gesondert unter der Pos. Bohranlage umsetzen zu bepreisen.
Menge: 10,000 m
DIN276_18: 552

**7.2.280 Rohrvortrieb HDD Aufweitbohrung steuerbar unbemannt 1Bohrung Durchm1 150 mm Boden SE**
STLB-Bau 2025-10 085
Rohrvortrieb im Horizontalspülbohrverfahren (HDD) nach Technischen Richtlinien des DCA, DVGW GW 321/DVGW GW 304, als Aufweitbohrung, in steuerbaren Verfahren, unbemannt, in gerader Trasse, eine Aufweitbohrung,
Enddurchmesser Aufweitbohrung 1 '150' mm,
Homogenbereich 1, bestehend aus Boden mit einer Bodengruppe, Bodengruppe 1 SE DIN 18196 (enggestufter Sand), Tiefe oberer Horizont des Homogenbereiches von 0 m, Tiefe unterer Horizont des Homogenbereiches bis 2 m,
Baumaßnahme der Geotechnischen Kategorie 1 DIN 4020,
- Lagerungsdichte locker bis mitteldicht.
Menge: 60,000 m
Leistungsbereichkatalog: 085
DIN276_18: 552

**7.2.290 Aufgabe der Aufweitbohrung**
*** gemäß Ausführungsbeschreibung 5
Aufgabe der Bohrung nach Abstimmung mit AG aufgrund einer baugrundbedingten Fehlbohrung.

Eingeschlossene Leistungen:
Ausbau des Bohrstranges; Demontage der Aufweitwerkzeuge; Verfüllen des aufgegebenen Bohrlochs mit geeignetem Material (Druckfestigkeit von mind. 1
N/mm² nach 28 Tagen).

Ein Nachweis über das Verfüllen sowie die erzielte Endfestigkeit des Verfüllmaterials ist zu erbringen.

Das mit dem Aufgeben der Aufweitbohrung ggf. verbundene Umsetzen der Bohranlage ist gesondert unter der Pos. Bohranlage umsetzen zu bepreisen.
Menge: 10,000 m
DIN276_18: 552

**7.2.300 Einziehen Rohrleitung**
*** gemäß Ausführungsbeschreibung 5
Einzug des vormontierten Rohrstrangs, inkl. Liefern und Bereitstellen von geeigneten Zugköpfen und Innenzugköpfen, Ankopplungen des einzuziehenden Rohrstranges an die Einziehgarnitur und Einziehen des Rohrstranges/Rohrbündels.
Die eingesetzte Bohrspülung ist während des Einziehens in der Eintritts- und Zielgrube kontrolliert aufzufangen und abzupumpen
Menge: 60,000 m
DIN276_18: 552

**7.2.310 Bohrspülung liefern und anmischen**
*** Pauschalposition
*** gemäß Ausführungsbeschreibung 5
Liefern, Anmischen und ggf. Wiederaufbereiten von Bohrspülung

Es ist das 3-fache Bohrlochvolumen einzurechnen.

Versorgung der Baustelle mit Wasser (es ist das 10-fache Bohrlochvolumen einzurechnen)

Materialdatenblätter sind der Bauleitung des AG vorzulegen.

Hersteller Bentonit: '............

..............................' vom Bieter einzutragen

Typ Bentonit: '...........

.............................' vom Bieter einzutragen
Menge: 1,000 psch
DIN276_18: 552

**7.2.320 Verdämmern des Ringraumes**
*** gemäß Ausführungsbeschreibung 5
Verdämmern des Ringraumes zwischen Rohr bzw. Rohrbündel und Bohrlochwand auf der gesamten Bohrlänge.

Als Verfüllmaterial dürfen lediglich Stoffe verwendet werden, welche hydraulisch erhärten, alkalisch reagieren und die Mantelrohre in chemischer und statischer Hinsicht nicht angreifen. Die Anwendung von Abbindeverzögerern und Quellstoffen ist nicht zulässig.

Es ist ein entsprechender Nachweis mit Prüfzeichen zu führen.

Die beim Verdämmen verdrängte Bohrspülung ist kontrolliert aufzufangen und abzupumpen.

Dämmermaterial: '............

.................................' vom Bieter einzutragen
Menge: 60,000 m
DIN276_18: 552

### Abschnitt 8 Einbauten in Außenanlagen und Freiflächen

#### Titel 8.1 Allgemeine Einbauten

**8.1.10 Ortbeton Einzelfundament unbewehrt C20/25 bis 0,25m3**
STLB-Bau 2025-04 013
Ortbeton Einzelfundament, obere Betonfläche waagerecht, aus unbewehrtem Beton, Normalbeton C 20/25 DIN EN 206, DIN 1045-2, natürliche Gesteinskörnung, Einzelvolumen bis 0,25 m3.
Menge: 2,500 m3
Leistungsbereichkatalog: 013
DIN276-1_08: 322
DIN276_18: 561

**8.1.20 Sitzbank mit Rückenlehne u. Armlehne, L 4,5m, liefern und einbauen**
Sitzbank mit Rückenlehne und einer Armlehne bestehend aus zwei 4500 mm langen Holzbalken mit einem trapezförmigen Querschnitt (ca. 200 x 400 mm), aus Brettschichtholz mit verleimten und geformten Lamellen aus Lärchenholz mit 100% PEFC Zertifizierung, dreifacher Schutzanstrich (Sättiggungsmittel, Versiegelung und Finish auf Acryl-Basis) mit einer abgezogenen, freigelegten und imprägnierten trockenen Oberfläche liefern und gem. Herstellerangaben montieren. Die beiden Holzbalken werden 90 cm versetzt mit rostgeschützten Stahlbolzen an zwei 2,70 m voneinander entfernten Stahlblechstützen befestigt. Armlehne aus gleichem Material wird einseitig an Stütze befestigt.

Metallbehandlung: feuerverzinkt nach DIN ISO 1461 und Lackierung in DB 703.

inkl. Befestigung  je Stütze mittels vier Befestigungsdübeln und Schrauben aus A2-Edelstahl, in separat beschriebenen Betonpunktfundament nach Herstellerangaben.
Einbettung 13 cm unter Pflasterbelag

Gesamtlänge: 5400 mm,
Länge Versatz Holzbalken: 900 mm
Gesamttiefe: 826 mm
Höhe Sitzkante: 599 mm
Sitzhöhe: 460 mm
Höhe Rückenlehne: 790,50 mm
Armlehne: ca. 500/170 mm

Ausführung gem. Detailplan D10115GSMAUA500_DT006

Hersteller/Typ:
Santa & Cole/ Typ Trapecio
oder gleichwertig

Hersteller/Typ: '.............

......................' vom Bieter einzutragen

Vor Bestellung ist ein Datenblatt über das vorgesehene Produkt zur Freigabe vorzulegen.
Menge: 2,000 St
DIN276_18: 561

**8.1.30 Hockerbank, L 4,5m, liefern und einbauen**
Sitzbank als Hockerbank bestehend aus einem 4500 mm langen Holzbalken mit einem trapezförmigen Querschnitt (ca. 200 x 400 mm), aus Brettschichtholz mit verleimten und geformten Lamellen aus Lärchenholz mit 100% PEFC Zertifizierung, dreifacher Schutzanstrich (Sättiggungsmittel, Versiegelung und Finish auf Acryl-Basis) mit einer abgezogenen, freigelegten und imprägnierten trockenen Oberfläche liefern und gem. Herstellerangaben montieren. Der Holzbalken wird mit rostgeschützten Stahlbolzen an zwei 2,70 m voneinander entfernten Stahlblechstützen befestigt.

Metallbehandlung: feuerverzinkt nach DIN ISO 1461 und Lackierung in DB 703.

inkl. Befestigung je Stütze mittels vier Befestigungsdübeln und Schrauben aus A2-Edelstahl, in separat beschriebenen Betonpunktfundament nach Herstellerangaben.
Einbettung 13 cm unter Pflasterbelag

Gesamtlänge: 5400 mm,
Länge Versatz Holzbalken: 450 und 1350 mm
Gesamttiefe: ca. 400 mm
Höhe Sitzkante: 599 mm
Sitzhöhe: 460 mm

Ausführung gem. Detailplan D10115GSMAUA500_DT006

Hersteller/Typ:
Santa & Cole/ Typ Trapecio
oder gleichwertig

Hersteller/Typ: '..........

......................' vom Bieter einzutragen

Vor Bestellung ist ein Datenblatt über das vorgesehene Produkt zur Freigabe vorzulegen.
Menge: 2,000 St
DIN276_18: 561

**8.1.40 Abfallbehälter 60l liefern und einbauen**
Abfallbehälter mit Abdeckung
und Müllbeutelhaltering, Inhalt 60 Liter, Höhe über Niveau 850 mm, d=400 mm, Mantelblech 2 mm, Vollblech aus feuerverzinktem Stahlblech, Müllbeutelhaltering klappbar, mit Dreikantverriegelung 8 mm, zum ortsfesten Einbau mit Bodeneinstandsrohr d= 76 mm, Länge 500 mm mit Bodenplatte spritzlackiert in eisenglimmer anthrazit

liefern und auf separat beschriebenen Fundament einbauen.

Hersteller/Typ:
Ernst Freyer & Sohn Metalltechnik GmbH / Typ Parklandschaft
oder gleichwertig

Hersteller/Typ: '..........

.....................' vom Bieter einzutragen

Vor Bestellung ist ein Datenblatt über das vorgesehene Produkt zur Freigabe vorzulegen.
Menge: 2,000 St
DIN276_18: 561

**8.1.50 Fahrradanlehnbügel Flachstahl 80/10mm, B 0,8m, H 1,2m**
STLB-Bau 2025-04 003
Fahrradanlehnbügel, aus Flachstahl, Breite 80 mm, Dicke 10 mm, aus verzinktem Stahl, pulverbeschichtet,
Farbton 'DB 703'

Höhe '1200' mm,
Länge '800' mm, mit Querholm, einbauen in Fundament, Fundament wird gesondert vergütet, Ausführung gemäß Einzelbeschreibung.
Menge: 3,000 St
Leistungsbereichkatalog: 003
DIN276-1_08: 551
DIN276_18: 561

**8.1.60 Stahltafel Eingang liefern und einbauen**
Metalltafel Stahl, H 1,05 m, B 0,75 m, oxidierter Cortenstahl gem. DIN EN 10025-5 pulverbeschichtet mit Korrosionsschutzverfahren zur Versiegelung und zum Erhalt der Qualität bei Witterungseinflüsse, z.B. Zalkyon-Verfahren oder gleichwertig, Blech Lasergeschnitten, Kanten abgerundet, Schweißnähte sorgfältig gereinigt und geschliffen (entgratet), liefern und an Klinkermauer der Vorposition fachgerecht montieren.

Gesamthöhe: 1.050 mm
Gesamtbreite: 650 mm
Dicke: ca. 6 mm
Fläche für Paneel: 2 Stück je ca. 650x300 mm

inkl. Montage mit rückseitig aufgeschweißten Edelstahl Dübelschrauben M6x60mm zur Befestigung in gemauerte Pfeiler.

inkl. Vorbereitung der Montage mit Bohrungen, 4x Distanzbolzen aus Edelstahl mit Innengewinde M6 für Paneel der nachfolgenden Position.

inkl. Erstellung einer Werkzeichnung zur Produktionsfreigabe.

Hersteller/Typ: '.............

......................' vom Bieter einzutragen
Menge: 1,000 St
DIN276_18: 561

**8.1.70 Paneel Alu Verbundplatte Eingang nach Vorgabe AG, 85/30 cm**
Paneel Verbundplatte aus Aluminium mit Aufdruck nach Vorgabe AG, Breite 65, Höhe 30 cm zum aufschrauben auf Metallplatte der Vorpositon.

inkl. Montage mit 4x Distanzbolzen aus Edelstahl mit Innengewinde M6. Distanz zwischen Paneel und Gedenktafel 20 mm. Alle Kanten entgratet.

Gesamthöhe: 300 mm
Gesamtbreite: 650 mm
Dicke: ca. 6 mm

Vor Bestellung ist ein Datenblatt über das vorgesehene Produkt zur Freigabe vorzulegen.
Menge: 2,000 St
DIN276_18: 561

**8.1.80 Gedenktafel Stahl Korrisionsschutz, H 1,31m, B 0,90m**
Gedenktafel Stahl, H 1,31 m, B 0,9 m, oxidierter Cortenstahl gem. DIN EN 10025-5 pulverbeschichtet mit Korrosionsschutzverfahren zur Versiegelung und zum Erhalt der Qualität bei Witterungseinflüsse, z.B. Zalkyon-Verfahren oder gleichwertig, Doppelwandkonstruktion, Blech Lasergeschnitten, Kanten abgerundet, Schweißnähte sorgfältig gereinigt und geschliffen (entgratet), oberer Teil, ca. 35 cm zum Aufbringen des Paneel der nachfolgenden Position um 30 Grad nach hinten geneigt, mit angeschweißter Grundplatte und Ankerstiften zur Befestigung auf Fundament.

Gesamthöhe: 1.310 mm
Gesamtbreite: 900 mm
Gesamttiefe: 230 mm
Dicke: ca. 50 mm
Höhe gerades Element: ca. 1.000 mm
Fläche für Paneel: ca. 900x350 mm

inkl. Montage mit 6 Ankerstiften mind. 20 cm in separat beschriebenen Betonfundament nach Herstellerangaben.

inkl. Vorbereitung der Montage mit Bohrungen, 4x Distanzbolzen aus Edelstahl mit Innengewinde M6 für Paneel der nachfolgenden Position.

inkl. Erstellung einer Werkzeichnung zur Produktionsfreigabe.

Hersteller/Typ: '...........

.........................' vom Bieter einzutragen

Vor Bestellung ist ein Datenblatt über das vorgesehene Produkt zur Freigabe vorzulegen.
Menge: 2,000 St
DIN276_18: 561

**8.1.90 Paneel Alu Verbundplatte Gedenktafel nach Vorgabe AG, 85/30 cm**
Paneel Verbundplatte aus Aluminium mit Aufdruck nach Vorgabe AG, Breite 85, Höhe 30 cm zum aufschrauben auf Gedenktafel der Vorpositon.

inkl. Montage mit 4x Distanzbolzen aus Edelstahl mit Innengewinde M6. Distanz zwischen Paneel und Gedenktafel 20 mm. Alle Kanten entgratet.

Gesamthöhe: 300 mm
Gesamtbreite: 850 mm
Dicke: ca. 6 mm

Vor Bestellung ist ein Datenblatt über das vorgesehene Produkt zur Freigabe vorzulegen.
Menge: 2,000 St
DIN276_18: 561

**8.1.100 Beschilderung "Geschützte Grünanlage" nach Vorgabe AG**
STLB-Bau 2025-04 080
Sonstiges Zeichen nach StVO und der RAL-Gütegemeinschaft Verkehrszeichen und Verkehrseinrichtungen e.V., Schild aus Aluminium, Dicke mind. 2 mm, spezifischer Rückstrahlwert RA1 DIN EN 12899-1, Rohrpfosten/-rahmen wird gesondert vergütet, Durchmesser 76,1 mm, mit Rohrschelle aus verzinktem Stahl.
Menge: 2,000 St
Leistungsbereichkatalog: 080
DIN276-1_08: 551
DIN276_18: 561

**8.1.110 Rohrpfosten Stahl D 76,1mm WD 2,9mm L 3m**
STLB-Bau 2025-04 080
Rohrpfosten zur Befestigung von Verkehrszeichen/Hinweisschild ZTV VZ, aus verzinktem Stahl, Durchmesser 76,1 mm, Wanddicke 2,9 mm, Länge 3 m, mit Befestigung mit Bandschelle, aus nichtrostendem Stahl.
Menge: 2,000 St
Leistungsbereichkatalog: 080
DIN276-1_08: 551
DIN276_18: 561

**8.1.120 Einzelgabione 200/50/50cm als Insektenhotel**
Einzelgabione als Insektenhotel, aus Drahtgittermatten (Drahtgitterkorb), Drahtdicke 4,5 mm, aus verzinktem Stahl, Maschenweite Allseitig 100/100 mm
Länge: 200 cm
Breite: 50 cm
Höhe: 50 cm

Füllung mit verschiedenen Materialien gem. Vorgabe AG. Annahme für die Kalkulation: Anteilig je Schotter Körnung 32/56, angebohrte Holzstückchen, Backsteine mit Löchern.
Menge: 5,000 St
Leistungsbereichkatalog: 080
DIN276-1_08: 533
DIN276_18: 561

**8.1.130 Kies 16/22, Sand D 10 cm, Artenschutzfläche**
Schüttung aus Mischung Kies, Körnung 16/22 und Sand, Schichtdicke 10 cm, als Bänder, Breite der Schüttung 120 cm.

inkl. Lieferung und Einbringen auf Baugrund/Planum
Menge: 13,000 m
Leistungsbereichkatalog: 080
DIN276-1_08: 522
DIN276_18: 561

**8.1.140 Stamm Durchm. 30-50cm**
STLB-Bau 2025-04 003
Stamm als Habitatelement, Stammdurchmesser zwischen 30 bis 50 cm, Stammlänge über 1 bis 2 m.
Menge: 4,000 St
Leistungsbereichkatalog: 003
DIN276-1_08: 573
DIN276_18: 561

**8.1.150 Nisthilfe Brutvögel Holz, liefern u. anbringen**
STLB-Bau 2025-04 003
Nisthilfe für Vögel aus Holz,
Länge '200' mm,
Breite '200' mm,
Höhe '300' mm, Öffnung rund, Durchmesser 32 bis 34 mm, Montage am Baum, Ausführungshöhe über 2 bis 4 m.
Menge: 4,000 St
Leistungsbereichkatalog: 003
DIN276-1_08: 539
DIN276_18: 562

**8.1.160 Nisthilfe Fledermäuse Holz liefern u. anbringen**
STLB-Bau 2025-04 003
Nisthilfe für Fledermäuse aus Holz,
Länge '150' mm,
Breite '250' mm,
Höhe '400' mm, Öffnung eckig,
Breite '200' mm,
Höhe '20' mm, Montage am Baum, Ausführungshöhe über 2 bis 4 m.
Menge: 4,000 St
Leistungsbereichkatalog: 003
DIN276-1_08: 539
DIN276_18: 562

**8.1.170 Steinhaufen H 80cm Durchm. bis 20cm**
STLB-Bau 2025-04 003
Steinhaufen als Habitat-Element, auf Haufen von 80 cm Höhe schütten, Durchmesser der Steine bis 20 cm.
Menge: 1,000 St
Leistungsbereichkatalog: 003
DIN276-1_08: 573
DIN276_18: 561

### Abschnitt 9 Vegetationsflächen

*Hinweis: Ausführungsbeschreibung Pflanzenlieferung und Pflanzarbeiten*
Pflanzenlieferung und Pflanzarbeiten

Nachfolgend aufgeführte Pflanzen gem. FLL- Richtlinien liefern, abladen und pflanzen, Pflanzgruben und Substrate sind im Titel Geländebearbeitung enthalten, bei Ballenware sind die Ballen (OK Ballen) 3cm über OK Gelände zu setzen.

Der Termin für die Pflanzenlieferung ist der Bauüberwachung mitzuteilen, die Qualität der Ware wird nach dem Abladen überprüft und von der Bauüberwachung abgenommen.

Forderungen:
1. Die zu liefernden Bäume müssen aus einem einheitlichen Satz stammen und in einem Quartier stehen. Ware im Einschlag wird nicht akzeptiert.

2. Sämtliche vorgegebenen Pflanzenqualitäten und -größen sind unbedingt einzuhalten. Für das Pflanzenmaterial ist ein Liefernachweis zu erbringen.

3. Wird durch einen vom Auftragnehmer zu vertretenden Umstand ein zwischenzeitliches Einschlagen der Pflanzen erforderlich, so wird dieses nicht gesondert vergütet.

4. Es darf nur einwandfreies, gesundes und wüchsiges Pflanzenmaterial erster Qualität aus anerkannten Markenbaumschulen verwendet werden, das den Gütebestimmungen des BdB entspricht. Alle Bäume müssen eine gleichmäßige Beastung auf allen vier Seiten sowie einen durchgehenden Leittrieb aufweisen. Pflanzen mit lockerer oder lückenhafter Verzweigung werden nicht akzeptiert.

5. Die letzten Verpflanzintervalle sind von der liefernden Baumschule nachzuweisen. Auf Verlangen des AG ist zu diesem Zweck eine Jahresringanalyse seitens des AN und auf Kosten des AN durchzuführen. Die letzte Verpflanzung darf nicht länger als drei Jahre vom Zeitpunkt der Lieferung zurückliegen.

6. Von der liefernden Baumschule muss garantiert werden, dass alle Gehölze frei von Verticillium-Befall sind.

7. Die Pflanzen müssen an die Standortbedingungen im Raum Berlin/Brandenburg angepasst sein. Es wird nur für diesen Klimaraum (WHZ 7a) oder eine Klimazone härter geeignete Ware akzeptiert.

8. Herkunftsgebiet und Standort der Pflanzen soll zum überwiegenden regional erfolgen. Für Gehölze gilt: Vorkommensgebiet 2 Mittel- und Ostdeutsches Tief-und Hügelland gemäß Leitfaden zur Verwendung gebietseigener Gehölze. Für Saatgut und Stauden gilt folgender Produktionsraum: Nordostdeutsches Tiefland.

8. Alle Bäume sind unter Berücksichtigung ihrer Sichtseiten zu arrangieren, die Standorte sind vorher auszupflocken. Alle nicht ordnungsgemäß gepflanzten oder nicht sinngerecht arrangierten Pflanzen sind nach Anordnung der Bauüberwachung wieder aufzunehmen und neu einzusetzen.

9. Der Unternehmer verpflichtet sich zur Durchführung der Pflanzarbeiten eine ausreichende Anzahl an gärtnerischen Fachkräften zur Verfügung zu halten.

10. Auf Wunsch des AG kann vor Bestellung eine Sichtung der Gehölze stattfinden um die Gehölze durch den Landschaftsarchitekten und durch den Bauherrn, im Beisein des AN in der Baumschule zu sichten, auszubinden und zu verplomben.

11. Die endgültige Auftragsvergabe findet nach Prüfung der ausgeschriebenen Ware auf Eignung statt, Bei Baumschulware, die nicht den ausgeschriebenen Anforderungen entspricht, wird kein Auftrag erteilt.

Baumschule Gehölze '....................................................' vom Bieter einzutragen

Baumschule Stauden und Bodendecker '....................................................' vom Bieter einzutragen

#### Titel 9.1 Vegetationstechnische Bodenbearbeitung

**9.1.10 Feinplanum Pflanzfläche**
STLB-Bau 2025-04 003
Feinplanum für Pflanzfläche, zulässige Abweichung von der Ebenheit 2 cm DIN 18916, Anschlüsse an Kanten, Wege- und Platzbeläge 2 cm tiefer, Steine von mehr als 2 cm Durchmesser und schwer verrottbare Pflanzenteile ablesen, anfallende Stoffe zur Abfuhr auf Haufen setzen, Bodengruppe 2a DIN 18915 (nicht bindig, sandig), eine Bodengruppe, Bodengruppe 1 SU DIN 18196 (Sand-Schluff-Gemisch), Anteil der nichtgeneigten Fläche 70 %, Neigung der Restfläche 1:2 bis 1:1,5.
Menge: 1995,000 m2
Leistungsbereichkatalog: 003
DIN276_18: 571

**9.1.20 Böschungskrone -fuß ausrunden D bis 25cm R 3m innerhalb Baustelle planieren**
STLB-Bau 2025-04 003
Böschungskrone und -fuß ausrunden, Ab- oder Auftrag bis 25 cm, Radius 3 m, überschüssigen Boden innerhalb der Baustelle planieren, Neigung der Böschung über 1:4 bis 1:2, Bodengruppe 2a DIN 18915 (nicht bindig, sandig).
Menge: 52,500 m2
Leistungsbereichkatalog: 003
DIN276-1_08: 573
DIN276_18: 571

**9.1.30 Oberboden, 5 cm Rasenfugenpflaster u. Rasengitter**
Oberboden mit guter Krümelstruktur, für Rasenansaat in Rasenfugenpflaster, liefern und profilgerecht andecken.
Auftragsdicke: 5 cm
Bodenklasse 1 DIN 18300,
Bodengruppe 2 DIN 18915-1,
Prüfwerte gem. Bundesbodenschutzverordnung sind einzuhalten.
Boden frei von Wurzelunkräutern und sonstigen
Fremdstoffanteilen, pflanzenphysiologisch unbedenklich.

Zertifikate sind der BÜ vor dem Einbau vorzulegen.
Menge: 4,700 m3
DIN276_18: 571

**9.1.40 Oberboden, 15 cm Rasen- und Saatflächen**
Oberboden mit guter Krümelstruktur, für Rasenansaat liefern und profilgerecht andecken.
Auftragsdicke: 15 cm
Bodenklasse 1 DIN 18300,
Bodengruppe 2 DIN 18915-1,
Prüfwerte gem. Bundesbodenschutzverordnung sind einzuhalten.
Boden frei von Wurzelunkräutern und sonstigen
Fremdstoffanteilen, pflanzenphysiologisch unbedenklich.

Zertifikate sind der BÜ vor dem Einbau vorzulegen.
Menge: 69,000 m3
DIN276_18: 571

**9.1.50 Oberboden, 15 cm Magerrasen**
Oberboden mit guter Krümelstruktur, für Rasenansaat liefern und profilgerecht andecken.
Auftragsdicke: 15 cm
Bodenklasse 1 DIN 18300,
Bodengruppe 2 DIN 18915-1,
Prüfwerte gem. Bundesbodenschutzverordnung sind einzuhalten.
Boden frei von Wurzelunkräutern und sonstigen
Fremdstoffanteilen, pflanzenphysiologisch unbedenklich.

Zertifikate sind der BÜ vor dem Einbau vorzulegen.
Menge: 10,500 m3
DIN276_18: 571

**9.1.60 Oberboden, 30 cm, Pflanzflächen Bodendeckern, Stauden, Gräser**
Oberboden mit guter Krümelstruktur, für Stauden- und Bodendeckerpflanzung, liefern und profilgerecht andecken.
Auftragsdicke: 30 cm
Bodenklasse 1 DIN 18300,
Bodengruppe 2 DIN 18915-1,
Prüfwerte gem. Bundesbodenschutzverordnung sind einzuhalten.
Boden frei von Wurzelunkräutern und sonstigen
Fremdstoffanteilen, pflanzenphysiologisch unbedenklich.

Zertifikate sind der BÜ vor dem Einbau vorzulegen.
Menge: 157,500 m3
DIN276_18: 571

**9.1.70 Oberboden, 30 cm, Strauchflächen**
Oberboden mit guter Krümelstruktur, für Stauden- und Bodendeckerpflanzung, liefern und profilgerecht andecken.
Auftragsdicke: 30 cm
Bodenklasse 1 DIN 18300,
Bodengruppe 2 DIN 18915-1,
Prüfwerte gem. Bundesbodenschutzverordnung sind einzuhalten.
Boden frei von Wurzelunkräutern und sonstigen
Fremdstoffanteilen, pflanzenphysiologisch unbedenklich.

Zertifikate sind der BÜ vor dem Einbau vorzulegen.
Menge: 267,000 m3
DIN276_18: 571

**9.1.80 Böschungssicherung Gewebe Kokos zum anwachsen**
STLB-Bau 2025-04 003
Böschungssicherung als Erosionsschutz, aus Gewebe aus Kokos, Überlappungsbreite mind. 20 cm, Befestigung mit Nadelholzpflöcken, Länge 25 cm, Menge 1 Stück/m2, Neigung der Böschung über 1:4 bis 1:2.
Menge: 175,000 m2
Leistungsbereichkatalog: 003
DIN276-1_08: 573
DIN276_18: 571

**9.1.90 Mulchabdeckung Edelsplitt 5/11, D 8-10 cm, Erinnerungshain**
Mulchabdeckung zum Schutz von Vegetationsflächen, Abdecken mit Mulchstoff, Edelsplitt, Körnung 5/11, Dicke über 8 bis 10 cm. Farbe: helleres Braun/Erdfarben. Die Bestellung ist erst nach erfolgreicher Bemusterung mit Freigabe durch den AG möglich.
Menge: 230,000 m2
Leistungsbereichkatalog: 003
DIN276-1_08: 572
DIN276_18: 571

**9.1.100 Mulchabdeck. Mulchstoff Rindenmulch D 5-7cm, Staudensaum**
STLB-Bau 2025-04 003
Mulchabdeckung zur Verbesserung von Vegetationsflächen, Abdecken mit Mulchstoff, Rindenmulch, gütegesichert, Körnung 10/40, Dicke über 5 bis 7 cm.
Menge: 215,000 m2
Leistungsbereichkatalog: 003
DIN276-1_08: 572
DIN276_18: 571

**9.1.110 Mulchabdeck. Mulchstoff Holzhäcksel D 3-5cm, Gehölzfläche**
STLB-Bau 2025-04 003
Mulchabdeckung zur Verbesserung von Vegetationsflächen, Abdecken mit Mulchstoff, Holzhäcksel, Dicke über 3 bis 5 cm.
Menge: 770,000 m2
Leistungsbereichkatalog: 003
DIN276-1_08: 572
DIN276_18: 571

**Ausführungsbeschreibung 6 Ausführungsbeschreibung Baum- und Pflanzsubstrate**
*Ausführungsbeschreibung Baum- und Pflanzsubstrate*
Baum- und pflanzsubstrat für Pflanzgruben liefern und einbauen, Anforderung an das Substrat für den zweischichtigen
Aufbau wie nachfolgend aufgeführt, Abmessungen der
Pflanzgruben in den einzelnen Positionen vermerkt, die
zu liefernden Substrat sind mit dem anstehenden Boden
zu 50% auf der Baustelle zu mischen und setzungsfrei
einzubauen.

1) Baumsubstrat, Körnung 0/32,
Vegetationstragschicht gemäß FLL Empfehlungen für
Baumpflanzungen Teil 2 Pflanzgrubensubstrate, nicht überbaubar, bestehend aus inertem, kornabgestuftem, strukturstabilem Material mit beständigem Humusanteil, recycelt, wiederrecycelbar, umweltverträglich,
beständig gegen physikalische und chemische
Einwirkungen, ohne pflanzenschädliche Bestandteile,
Wasserdurchlässigkeit > 2 mm/min, max.
Wasserspeicherkapazität mind. 35 Vol.%,
Luftporenvolumen > 13 Vol.% jeweils im verdichteten
Zustand, mit Kapillarwirkung, pH-Wert 7,5  9,0 (nicht
unter 6,5 absinkend), Gewicht in gesetztem,
lagerdichtem, wassergesättigtem  Zustand ca. 1.400
kg/m3, das Material liefern und als
Vegetationstragschicht einbauen, Abrechnung im
verdichteten Zustand, Verdichtungsfaktor ca. 25 %

2) Pflanzsubstrat Körnung 0/15-0/20 mm, gem. FLL Teil 1
optimiertes Substrat, bestehend aus inertem,
kornabgestuftem, strukturstabilem Material, 100 %
recycelt, wiederrecycelbar, umweltverträglich,
beständig gegen physikalische + chemische Einwirkungen,
ohne pflanzenschädliche Bestandteile, mit definierten
Anteilen von gütegesicherten (RAL) Rindenhumus und
Grüngutkompost, ausreichend nährstoffversorgt mit
Langzeitdünger und Spurenelemente,
Wasserdurchlässigkeit > 2 mm/min, max.
Wasserspeicherkapazität > 45 Vol.%,
Luftporenvolumen > 20 Vol.% jeweils im verdichteten
Zustand,
pH-Wert 7,0-8,5 (nicht unter 6,5 absinkend),
Gewicht in gesetztem, lagerdichtem, wassergesättigten
Zustand ca. 1.300 Kg/m3, Abrechnung im verdichteten
Zustand, Verdichtungsfaktor mind. 15%.

**9.1.120 Baumgrube Substrat, 250/250cm D 100cm**
*** gemäß Ausführungsbeschreibung 6
STLB-Bau 2025-04 003
Pflanzgrube verfüllen, Vegetationstragschicht/Substrat gemäß FLL-Empfehlungen für Baumpflanzungen - Teil 2: Standortvorbereitungen für Neupflanzungen; Pflanzgruben und Wurzelraumerweiterung, Bauweisen und Substrate, Pflanzgrubenbauweise 1 (nicht überbaubar), Pflanzgrube 250/250 cm, Schichtdicke 100 cm.
Menge: 23,000 St
Leistungsbereichkatalog: 003
DIN276-1_08: 574
DIN276_18: 573

#### Titel 9.2 Pflanzflächen

**9.2.10 Betula pendula H 3xv mDb StU. 20-25cm liefern einpflanzen**
STLB-Bau 2025-04 004
Gebietseigenes Gehölz Betula pendula (Hänge-Birke) aus dem Vorkommensgebiet 2 Mittel- und Ostdeutsches Tief-und Hügelland gemäß Leitfaden zur Verwendung gebietseigener Gehölze, H 3xv mDb, StU. 20 bis 25 cm, liefern und einpflanzen.
Menge: 13,000 St
Leistungsbereichkatalog: 004
DIN276-1_08: 574
DIN276_18: 573

**9.2.20 Acer campestre Sol 3xv mB h 200-250cm StU. 16-18cm liefern einpflanzen**
STLB-Bau 2025-04 004
Gebietseigenes Gehölz Acer campestre (Feldahorn) aus dem Vorkommensgebiet 2 Mittel- und Ostdeutsches Tief-und Hügelland gemäß Leitfaden zur Verwendung gebietseigener Gehölze, Sol 3xv mB, br 100 bis 150 cm, h 200 bis 250 cm, StU. 16 bis 18 cm, liefern und einpflanzen.
Menge: 2,000 St
Leistungsbereichkatalog: 004
DIN276-1_08: 574
DIN276_18: 573

**9.2.30 Carpinus betulus Sol 3xv mDb h 200-250cm StU. 16-18cm liefern einpflanzen**
STLB-Bau 2025-04 004
Gebietseigenes Gehölz Carpinus betulus (Hainbuche, Weißbuche) aus dem Vorkommensgebiet 2 Mittel- und Ostdeutsches Tief-und Hügelland gemäß Leitfaden zur Verwendung gebietseigener Gehölze, Sol 3xv mDb, h 200 bis 250 cm, br 100 bis 150 cm, StU. 16 bis 18 cm, liefern und einpflanzen.
Menge: 3,000 St
Leistungsbereichkatalog: 004
DIN276-1_08: 574
DIN276_18: 573

**9.2.40 Sorbus domestica H 3xv mDb StU. 16-18cm h 200-250cm liefern einpflanzen**
STLB-Bau 2025-04 004
Sorbus domestica (Speierling) H 3xv mDb, StU. 16 bis 18 cm, h 200 bis 250 cm, liefern und einpflanzen.
Menge: 3,000 St
Leistungsbereichkatalog: 004
DIN276-1_08: 574
DIN276_18: 573

**9.2.50 Fraxinus ornus Sol 4xv mDb br 150-200cm h 300-350cm liefern einpflanzen**
STLB-Bau 2025-04 004
Fraxinus ornus (Blumen-Esche) Sol 4xv mDb, br 150 bis 200 cm, h 300 bis 350 cm, liefern und einpflanzen.
Menge: 2,000 St
Leistungsbereichkatalog: 004
DIN276-1_08: 574
DIN276_18: 573

**9.2.60 Corylus avellana Sol 3xv mB h 150-200cm liefern einpflanzen**
STLB-Bau 2025-04 004
Gebietseigenes Gehölz Corylus avellana (Gewöhnliche Hasel) aus dem Vorkommensgebiet 2 Mittel- und Ostdeutsches Tief-und Hügelland gemäß Leitfaden zur Verwendung gebietseigener Gehölze, Sol 3xv mB, h 150 bis 200 cm, liefern und einpflanzen.
Menge: 7,000 St
Leistungsbereichkatalog: 004
DIN276-1_08: 574
DIN276_18: 573

**9.2.70 Cornus sanguinea Sol 3xv mB h 150-200cm liefern einpflanzen**
STLB-Bau 2025-04 004
Gebietseigenes Gehölz Cornus sanguinea (Blutroter Hartriegel) aus dem Vorkommensgebiet 2 Mittel- und Ostdeutsches Tief-und Hügelland gemäß Leitfaden zur Verwendung gebietseigener Gehölze, Sol 3xv mB, h 150 bis 200 cm, liefern und einpflanzen.
Menge: 9,000 St
Leistungsbereichkatalog: 004
DIN276-1_08: 574
DIN276_18: 573

**9.2.80 Prunus spinosa Sol 3xv mB h 125-150cm liefern einpflanzen**
STLB-Bau 2025-04 004
Gebietseigenes Gehölz Prunus spinosa (Gewöhnliche Schlehe) aus dem Vorkommensgebiet 2 Mittel- und Ostdeutsches Tief-und Hügelland gemäß Leitfaden zur Verwendung gebietseigener Gehölze, Sol 3xv mB, h 125 bis 150 cm, liefern und einpflanzen.
Menge: 13,000 St
Leistungsbereichkatalog: 004
DIN276-1_08: 574
DIN276_18: 573

**9.2.90 Cornus mas Sol 3xv mDb br 150-200cm liefern einpflanzen**
STLB-Bau 2025-04 004
Cornus mas (Kornelkirsche) Sol 3xv mDb, br 150 bis 200 cm, liefern und einpflanzen.
Menge: 6,000 St
Leistungsbereichkatalog: 004
DIN276-1_08: 574
DIN276_18: 573

**9.2.100 Sambucus nigra Sol 3xv mDb h 150-200cm liefern einpflanzen**
STLB-Bau 2025-04 004
Gebietseigenes Gehölz Sambucus nigra (Schwarzer Holunder) aus dem Vorkommensgebiet 2 Mittel- und Ostdeutsches Tief-und Hügelland gemäß Leitfaden zur Verwendung gebietseigener Gehölze, Sol 3xv mDb, h 150 bis 200 cm, liefern und einpflanzen.
Menge: 6,000 St
Leistungsbereichkatalog: 004
DIN276-1_08: 574
DIN276_18: 573

**9.2.110 Sambucus racemosa Sol 3xv mDb h 150-200cm liefern einpflanzen**
STLB-Bau 2025-04 004
Sambucus racemosa (Trauben-Holunder) Sol 3xv mDb h 150 bis 200 cm, liefern und einpflanzen.
Menge: 5,000 St
Leistungsbereichkatalog: 004
DIN276-1_08: 574
DIN276_18: 573

**9.2.120 Lonicera xylosteum Sol 3xv mB h 125-150cm liefern einpflanzen**
STLB-Bau 2025-04 004
Lonicera xylosteum (Rote Heckenkirsche) Sol 3xv mB, h 125 bis 150 cm, liefern und einpflanzen.
Menge: 12,000 St
Leistungsbereichkatalog: 004
DIN276-1_08: 574
DIN276_18: 573

**9.2.130 Amelanchier lamarckii Sol 3xv mDb h 175-200cm liefern einpflanzen**
STLB-Bau 2025-04 004
Amelanchier lamarckii (Kupfer-Felsenbirne) Sol 3xv mDb, h 175 bis 200 cm, liefern und einpflanzen.
Menge: 3,000 St
Leistungsbereichkatalog: 004
DIN276-1_08: 574
DIN276_18: 573

**9.2.140 Rubus idaeus P 0,5 h 20-30cm liefern einpflanzen**
STLB-Bau 2025-04 004
Rubus idaeus (Himbeere) P 0,5, h 20 bis 30 cm, liefern und einpflanzen.
Menge: 6,000 St
Leistungsbereichkatalog: 004
DIN276-1_08: 574
DIN276_18: 573

**9.2.150 Rosa pimpinellifolia Str 2xv C h 60-100cm liefern einpflanzen**
STLB-Bau 2025-04 004
Rosa pimpinellifolia (Bibernell-Rose) Str 2xv C, h 60 bis 100 cm, liefern und einpflanzen.
Menge: 15,000 St
Leistungsbereichkatalog: 004
DIN276-1_08: 574
DIN276_18: 573

**9.2.160 Ribes aureum Str 2xv C 3 h 60-100cm liefern einpflanzen**
STLB-Bau 2025-04 004
Ribes aureum (Gold-Johannisbeere) Str 2xv C 3, h 60 bis 100 cm, liefern und einpflanzen.
Menge: 12,000 St
Leistungsbereichkatalog: 004
DIN276-1_08: 574
DIN276_18: 573

**9.2.170 Ribes divaricatum Str 2xv C 3 h 60-100cm liefern einpflanzen**
STLB-Bau 2025-04 004
Ribes divaricatum (Oregon-Stachelbeere) Str 2xv C 3, h 60 bis 100 cm, liefern und einpflanzen.
Menge: 6,000 St
Leistungsbereichkatalog: 004
DIN276-1_08: 574
DIN276_18: 573

**9.2.180 Spiraea japonica Anthony Waterer Str 3xv C 4 h 40-60cm liefern einpflanzen**
STLB-Bau 2025-04 004
Spiraea japonica "Anthony Waterer" (Japanischer Spierstrauch "Anthony Waterer") Str 3xv C 4, h 40 bis 60 cm, liefern und einpflanzen.
Menge: 3,000 St
Leistungsbereichkatalog: 004
DIN276-1_08: 574
DIN276_18: 573

**9.2.190 Symphoricarpos albus var. laevigatus Str 2xv C 3 h 40-60cm liefern einpflanzen**
STLB-Bau 2025-04 004
Symphoricarpos albus var. laevigatus (Dickichtbildende Schneebeere) Str 2xv C 3, h 40 bis 60 cm, liefern und einpflanzen.
Menge: 11,000 St
Leistungsbereichkatalog: 004
DIN276-1_08: 574
DIN276_18: 573

**9.2.200 Potentilla fruticosa Str 2xv C h 40-70cm liefern einpflanzen**
STLB-Bau 2025-04 004
Potentilla fruticosa (Gewöhnlicher Fingerstrauch) Str 2xv C, h 40 bis 70 cm, liefern und einpflanzen.
Menge: 19,000 St
Leistungsbereichkatalog: 004
DIN276-1_08: 574
DIN276_18: 573

**9.2.210 Ligustrum vulgare Str 2xv C 3 h 60-100cm liefern einpflanzen**
STLB-Bau 2025-04 004
Ligustrum vulgare (Gewöhnlicher Liguster) Str 2xv C 3, h 60 bis 100 cm, liefern und einpflanzen.
Menge: 6,000 St
Leistungsbereichkatalog: 004
DIN276-1_08: 574
DIN276_18: 573

**9.2.220 Viburnum lantana Str 3xv mB h 80-100cm liefern einpflanzen**
STLB-Bau 2025-04 004
Viburnum lantana (Wolliger Schneeball) Str 3xv mB, h 80 bis 100 cm, liefern und einpflanzen.
Menge: 5,000 St
Leistungsbereichkatalog: 004
DIN276-1_08: 574
DIN276_18: 573

**9.2.230 Sesleria caerulea P 0,75 liefern einpflanzen**
Sesleria albicans (Blaugras) P 0,75, liefern und einpflanzen.

Verortung: Erinnerungshain
Menge: 1150,000 St
Leistungsbereichkatalog: 004
DIN276-1_08: 574
DIN276_18: 573

**9.2.240 Carex sylvatica P 0,5 liefern einpflanzen**
STLB-Bau 2025-04 004
Carex sylvatica (Wald-Segge) P 0,5, liefern und einpflanzen.
Menge: 400,000 St
Leistungsbereichkatalog: 004
DIN276-1_08: 574
DIN276_18: 573

**9.2.250 Fragaria vesca P 0,5 liefern einpflanzen**
STLB-Bau 2025-04 004
Fragaria vesca (Monatserdbeere) P 0,5, liefern und einpflanzen.
Menge: 400,000 St
Leistungsbereichkatalog: 004
DIN276-1_08: 574
DIN276_18: 573

**9.2.260 Vinca minor Alba P 0,5 liefern einpflanzen**
STLB-Bau 2025-04 004
Vinca minor "Alba" (Weißblühendes Immergrün) P 0,5, liefern und einpflanzen.
Menge: 400,000 St
Leistungsbereichkatalog: 004
DIN276-1_08: 574
DIN276_18: 573

**9.2.270 Silene vulg.maritima Weißkehlchen P 0,5 liefern einpflanzen**
STLB-Bau 2025-04 004
Silene vulg.maritima "Weißkehlchen" (Garten-Leimkraut) P 0,5, liefern und einpflanzen.
Menge: 400,000 St
Leistungsbereichkatalog: 004
DIN276-1_08: 574
DIN276_18: 573

**9.2.280 Stellaria holostea (Große Sternmiere) P 0,5, liefern und einpflanzen**
Stellaria holostea (Große Sternmiere) P 0,5, liefern und einpflanzen.
Menge: 500,000 St
Leistungsbereichkatalog: 004
DIN276-1_08: 574
DIN276_18: 573

**9.2.290 Lunaria rediviva (Silberblatt) P 0,5, liefern und einpflanzen**
Lunaria rediviva (Silberblatt) P 0,5, liefern und einpflanzen.
Menge: 400,000 St
Leistungsbereichkatalog: 004
DIN276-1_08: 574
DIN276_18: 573

**9.2.300 Vabascum nigra (Königskerze) P 0,5 liefern einpflanzen**
Vabascum nigra (Königskerze) P 0,5, liefern und einpflanzen.
Menge: 20,000 St
Leistungsbereichkatalog: 004
DIN276-1_08: 574
DIN276_18: 573

**9.2.310 Hypericum perforatum P 0,5 liefern einpflanzen**
STLB-Bau 2025-04 004
Hypericum perforatum (Gewöhnliches Johanniskraut) P 0,5, liefern und einpflanzen.
Menge: 39,000 St
Leistungsbereichkatalog: 004
DIN276-1_08: 574
DIN276_18: 573

**9.2.320 Agastache foeniculum P 0,5 liefern einpflanzen**
STLB-Bau 2025-04 004
Agastache foeniculum (Duftnessel), P 0,5, liefern und einpflanzen.
Menge: 26,000 St
Leistungsbereichkatalog: 004
DIN276-1_08: 574
DIN276_18: 573

**9.2.330 Veronica officinalis P 0,5 liefern einpflanzen**
Veronica chamaedrys (Gamender-Ehrenpreis) P 0,5, liefern und einpflanzen.
Menge: 250,000 St
Leistungsbereichkatalog: 004
DIN276-1_08: 574
DIN276_18: 573

**9.2.340 Campanula rotundifloria P 0,5 liefern einpflanzen**
Campanula rotundifloria (Rundblättrige-Glockenblume) P 0,5, liefern und einpflanzen.
Menge: 250,000 St
Leistungsbereichkatalog: 004
DIN276-1_08: 574
DIN276_18: 573

**9.2.350 Achillea millefolium Cerise Queen P 0,5 liefern einpflanzen**
Achillea millefolium (Schafgarbe) P 0,5, liefern und einpflanzen.
Menge: 200,000 St
Leistungsbereichkatalog: 004
DIN276-1_08: 574
DIN276_18: 573

**9.2.360 Salvia pratensis P 0,5 liefern einpflanzen**
Salvia pratensis (Wiesen-Salbei) P 0,5, liefern und einpflanzen.
Menge: 175,000 St
Leistungsbereichkatalog: 004
DIN276-1_08: 574
DIN276_18: 573

**9.2.370 Nepeta cataria P 0,5 liefern einpflanzen**
STLB-Bau 2025-04 004
Nepeta cataria (Echte Katzenminze) P 0,5, liefern und einpflanzen.
Menge: 175,000 St
Leistungsbereichkatalog: 004
DIN276-1_08: 574
DIN276_18: 573

**9.2.380 Echium vulgare (Natternkopf) P 0,5 liefern einpflanzen**
Echium vulgare (Natternkopf) P 0,5, liefern und einpflanzen.
Menge: 175,000 St
Leistungsbereichkatalog: 004
DIN276-1_08: 574
DIN276_18: 573

**9.2.390 Melissa officinalis P 0,5 liefern einpflanzen**
STLB-Bau 2025-04 004
Melissa officinalis (Zitronenmelisse) P 0,5, liefern und einpflanzen.
Menge: 175,000 St
Leistungsbereichkatalog: 004
DIN276-1_08: 574
DIN276_18: 573

**9.2.400 Lotus corniculatus P 0,5 liefern einpflanzen**
Lotus corniculatus (Hornklee) P 0,5, liefern und einpflanzen.
Menge: 300,000 St
Leistungsbereichkatalog: 004
DIN276-1_08: 574
DIN276_18: 573

**9.2.410 Daucus carota (Wilde Möhre) P 0,5 liefern einpflanzen**
Daucus carota (Wilde Möhre) P 0,5, liefern und einpflanzen.
Menge: 100,000 St
Leistungsbereichkatalog: 004
DIN276-1_08: 574
DIN276_18: 573

**9.2.420 Centaurea jacea (Wiesen-Flockenblume) P 0,5 liefern einpflanzen**
Centaurea jacea (Wiesen-Flockenblume) P 0,5, liefern und einpflanzen.
Menge: 200,000 St
Leistungsbereichkatalog: 004
DIN276-1_08: 574
DIN276_18: 573

**9.2.430 Galanthus nivalis Zwiebel/Knolle liefern einpflanzen**
STLB-Bau 2025-04 004
Galanthus nivalis (Schneeglöckchen) Zwiebel/Knolle, liefern und einpflanzen.
Menge: 3025,000 St
Leistungsbereichkatalog: 004
DIN276-1_08: 574
DIN276_18: 573

**9.2.440 Primula veris P 0,5 liefern einpflanzen**
STLB-Bau 2025-04 004
Primula veris (Echte Apotheker-Schlüsselblume) P 0,5, liefern und einpflanzen.
Menge: 1125,000 St
Leistungsbereichkatalog: 004
DIN276-1_08: 574
DIN276_18: 573

**9.2.450 Primula elatior P 0,5 liefern einpflanzen**
STLB-Bau 2025-04 004
Primula elatior (Wiesen-Himmels-Schlüsselblume) P 0,5, liefern und einpflanzen.
Menge: 1125,000 St
Leistungsbereichkatalog: 004
DIN276-1_08: 574
DIN276_18: 573

**9.2.460 Scilla bifolia Zwiebel/Knolle liefern einpflanzen**
STLB-Bau 2025-04 004
Scilla bifolia (Blausternchen) Zwiebel/Knolle, liefern und einpflanzen.
Menge: 1875,000 St
Leistungsbereichkatalog: 004
DIN276-1_08: 574
DIN276_18: 573

**9.2.470 Pflanzenverankerung Pfahl-Dreibock Rahmen Halbrundhölzer L 300cm Kokosstrick 25g/m Rindenschutz Gummimanschette**
Pflanzenverankerung mit Pfahl-Dreibock mit Rahmen aus Kantholz 80x80 mm, Pfahl, weißgeschält, Pfahllänge 300 cm, Zopfdicke 8/10 cm, Bindegurt aus Kokosstrick, dick (25 g/m), Rindenschutz mit Gummimanschette.
Menge: 23,000 St
Leistungsbereichkatalog: 003
DIN276_18: 573

**9.2.480 Schutz Rinden-Sonnenbrand Schutzm. weiß H bis 4m Durchm. bis 20cm**
STLB-Bau 2024-10 003
Schutz gegen Rindenbrand/Sonnenbrand, mit Schutzmittel, Wirksamkeitsdauer mind. ein Jahr, Farbton weiß, bis 4 m Höhe, Stammdurchmesser bis 20 cm.
Menge: 23,000 St
Leistungsbereichkatalog: 003
DIN276_18: 573

**Ausführungsbeschreibung 7 Ausführungsbeschreibung Fertigstellungspflege nach DIN**
*Ausführungsbeschreibung Fertigstellungspflege nach DIN 18916*
Die Fertigstellungspflege erfolgt nach DIN 18916 für
Bäume, Gehölze und Stauden sowie den Richtlinien der FLL und erstreckt sich über den Zeitraum von der
Pflanzung/Ansaat bis zur Abnahme, für den Zeitraum einer Vegetationsperiode.

Die erforderlichen Teilleistungen sind ohne besondere
Anweisung rechtzeitig durchzuführen. Die Ausführung
jeder einzelnen Teilleistung ist vorher beim Bauherrn
anzuzeigen und direkt nach ihrem Abschluss beim AG
abzeichnen zu lassen.

In die Einheitspreise der Fertigstellungspositionen
sind alle ebenen und geneigten Flächen einzukalkulieren.

Bei der Bewässerung ist darauf zu achten, dass die
vorgegebenen Mengen in Teilgaben gegeben werden müssen.

Bei Pflanzung/Ansaat im Herbst erfolgt Abnahme der
Fertigstellungspflege frühestens in der dritten
Juni-Woche des Folgejahres.
Bei Pflanzung/Ansaat im Frühjahr erfolgt die Abnahme frühestens im Oktober des gleichen Jahres.

Wichtig für die Kalkulation
Die Pflegedurchgänge sind dem AG vorab anzuzeigen und
unverzüglich durch Stundenzettel zu bestätigen, nachträglich angezeigte Pflegeleistungen werden nicht anerkannt.

Die Stundenzettel / Rapporte müssen jeweils Angaben zu den gepflegten/bewässerten Einheiten, ggf. mit Angabe des Teilbereichs enthalten.

Wasser bei manueller Bewässerung wird über Zapfstellen auf dem Grundstück durch den AG gestellt.

Abrechnung der Flächen in den nachfolgend beschriebenen Positionen in der Projektion.

**9.2.490 Fertigstellungspflege Bäume**
*** gemäß Ausführungsbeschreibung 7
Fertigstellungspflege für Bäume/Großsträucher
Bäume gemäß DIN 18916 Fertigstellung pflegen.
Diese hat zum Ziel, einen Zustand zu erreichen, der bei
anschließenden Pflegemaßnahmen nach DIN 18916 die
gesicherte Weiterentwicklung ermöglicht. Sie umfasst
alle Leistungen, die jeweils zur Erzielung eines
abnahmefähigen Zustandes erforderlich sind.
Zeitraum: 1 Vegetationsperiode bis zur Endabnahme
Alle Arbeitsgänge sind jeweils mind. 3 Werktage vorher
schriftlich beim AG anzuzeigen und bestätigen zu
lassen.

Die Baumscheiben sind zu lockern, falls erforderlich
von Wildaufwuchs und Unrat zu säubern, trockene
Triebe/ Äste abzuschneiden, Verankerungen nachzurichten
bzw. nachzuspannen Bearbeitungstiefe 5 cm
Abfall und Steine ab 5 cm Durchmesser entfernen
Das anfallende Material zur eigenen Verwendung abfahren
und fachgerecht entsorgen.

Anzahl der Pflegegänge: 10 Stück
Dauer: 1 Jahr
Bäume: 23 Stück
Berechnung: 23 x 10 = 230 St./ Jahr

Abrechnung nach bearbeiteten Bäumen (23 St.) und Anzahl
der Pflegegänge (10 P)
Menge: 230,000 St
DIN276_18: 573

**9.2.500 Wässern Bäume 150l l/St**
*** gemäß Ausführungsbeschreibung 7
STLB-Bau 2025-04 003
Wässern der Pflanzung, Großgehölz, Wasser kann den vorh. Zapfstellen unentgeltlich entnommen werden, Wassermenge je Arbeitsgang mind. 150 l/St, 10 Arbeitsgänge, Abrechnung nach bewässerten Einheiten, der Preis der Einzelleistung errechnet sich aus dem Einheitspreis geteilt durch die Anzahl der Arbeitsgänge.
Menge: 230,000 St
Leistungsbereichkatalog: 003
DIN276-1_08: 579
DIN276_18: 573

**9.2.510 Fertigstellungspflege Pflanzflächen**
*** gemäß Ausführungsbeschreibung 7
Pflanzflächen gemäß DIN 18916 Fertigstellung pflegen
beinhaltet das Lockern und Säubern der Flächen,
entfernen von unerwünschtem Aufwuchs, sowie Papier und
Abfall aller Art, die Fläche ist von Steinen > 5 cm zu
säubern, die Pflanzen sind auf Krankheiten, Schädlinge
und Wildverbiss zu kontrollieren, ggf. sind
Gegenmaßnahmen nach Absprache
mit der BÜ/AG einzuleiten.

Unkrautkontrolle
Regelmäßige Jätgänge sind durchzuführen, kein Hacken -
da dieses die Entwicklung der Pflanzen stört und das
Auflaufen neuer Unkräuter fördert.
Wurzel-/ Dauerunkräuter sind auszugraben, in reifen
Pflanzungen ist das Artengleichgewicht zu halten, in
Abstimmung mit BÜ/AG sind ggf. Arten zu reduzieren
(auszugraben).

Düngen
Nur bei erkennbaren Mängeln ist in Abstimmung mit
BÜ/AG zu düngen; mit organisch/ mineralischem
Langzeitdünger.

Für Beschädigungen und Pflanzenverluste, die durch die
unsachgemäße Bearbeitung verursacht werden,
verpflichtet sich der Unternehmer zur Ersatzlieferung.

Anfallendes Material ist abzufahren und ordnungsgemäß
zu entsorgen.

Bearbeitungstiefe unter Beachtung der jeweiligen
Pflanzung: ca. 5 cm.

Anzahl der Pflegegänge: 5 Stück
Dauer: 1 Jahr
Fläche: 1.415 m2
Berechnung: 5 x 1.415 = 7.075 m2/ Jahr

Bei der Kalkulation sind 5 Pflegegänge zugrundezulegen.
Ein durchgeführter Pflegegang wird mit 1/5 der Menge
dieser Position abgegolten.
Menge: 7075,000 m2
DIN276_18: 573

**9.2.520 Wässern Pflanzfläche 15l l/m2**
*** gemäß Ausführungsbeschreibung 7
STLB-Bau 2025-04 003
Wässern der Pflanzung, Bodendecker, Stauden, Gräser, Wasser kann den vorh. Zapfstellen unentgeltlich entnommen werden, Wassermenge je Arbeitsgang mind. 15 l/m2, 5 Arbeitsgänge, der Preis der Einzelleistung errechnet sich aus dem Einheitspreis geteilt durch die Anzahl der Arbeitsgänge.
Menge: 7075,000 m2
Leistungsbereichkatalog: 003
DIN276-1_08: 579
DIN276_18: 573

**Ausführungsbeschreibung 8 Ausführungsbeschreibung Entwicklungspflege nach DIN 189**
*Ausführungsbeschreibung Entwicklungspflege nach DIN 18919*
Die Entwicklungspflege erfolgt nach DIN 18919 für alle Gehölze und Vegetationsflächen, sowie den Richtlinien der FLL und erstreckt sich über den Zeitraum von 5 Jahren, im Anschluss an die Abnahme der Fertigstellungspflege. Die erforderlichen Teilleistungen sind ohne besondere Anweisung rechtzeitig durchzuführen. Die Ausführung jeder einzelnen Teilleistung ist vorher beim Bauherrn anzuzeigen und direkt nach ihrem Abschluss beim AG abzeichnen zu lassen. In die Einheitspreise der Fertigstellungspositionen sind alle ebenen und geneigten Flächen einzukalkulieren. Bei der Bewässerung ist darauf zu achten, dass die vorgegebenen Mengen in Teilgaben gegeben werden müssen.

**9.2.530 Entwicklungspflege Bäume, 5 Jahre**
*** gemäß Ausführungsbeschreibung 8
Entwicklungspflege für Bäume/Großsträucher gemäß DIN 18919, diese hat zum Ziel, einen Zustand zu erreichen, der bei anschliessenden Pflegemaßnahmen, die gesicherte Weiterentwicklung ermöglicht, sie umfasst alle Leistungen, die jeweils zur Erzielung eines abnahmefähigen Zustandes erforderlich sind.

Die Baumscheiben sind zu lockern, falls erforderlich von Wildaufwuchs und Unrat zu säubern, trockene Triebe/ Äste abzuschneiden, Verankerungen nachzurichten bzw. nachzuspannen Bearbeitungstiefe 5 cm Abfall und Steine ab 5 cm Durchmesser entfernen Das anfallende Material zur eigenen Verwendung abfahren und fachgerecht entsorgen.

Anzahl der Pflegegänge: 3 Stück pro Jahr
Dauer: 5 Jahre
Anzahl Bäume: 23 Stk
Berechnung: 3 x 23 Stk = 69 Stk / Jahr
5 Jahre: 69 Stk x 5 = 345 Stk für 5 Jahre
Bei der Kalkulation sind 15 Pflegegänge
zugrundezulegen.
Ein durchgeführter Pflegegang wird mit 1/15 der Menge
dieser Position abgegolten.

Beginn: Im Anschluss an die Fertigstellungspflege

Alle Arbeitsgänge sind jeweils vorher schriftlich beim AG anzuzeigen und bestätigen zu lassen
Menge: 345,000 St
DIN276_18: 573

**9.2.540 Wässern Entwicklungspflege Bäume 150l l/St**
*** gemäß Ausführungsbeschreibung 8
Wässern der Pflanzung, Großgehölz, Wasser kann den vorh. Zapfstellen unentgeltlich entnommen werden, Wassermenge je Arbeitsgang mind. 150 l/St, 5 Arbeitsgänge pro Jahr, Dauer Entwicklungspflege 5 Jahre, Abrechnung nach bewässerten Einheiten, der Preis der Einzelleistung errechnet sich aus dem Einheitspreis geteilt durch die Anzahl der Arbeitsgänge.
Menge: 575,000 St
Leistungsbereichkatalog: 003
DIN276-1_08: 579
DIN276_18: 573

**9.2.550 Entwicklungspflege für Pflanzfläche/Bodendecker**
*** gemäß Ausführungsbeschreibung 8
Entwicklungspflege für Pflanzfläche/Bodendecker gemäß
DIN 18919
Anzahl der Pflegegänge: 3 Stück pro Jahr
Dauer: 5 Jahre
Pflanzfläche: 1.415 m2
Berechnung: 3 x 1.415 qm = 4.245 m2 / Jahr
5 Jahre: 4.245 qm x 5 = 21.225 m2 für 5 Jahre
Bei der Kalkulation sind 15 Pflegegänge
zugrundezulegen.
Ein durchgeführter Pflegegang wird mit 1/15 der Menge
dieser Position abgegolten.
Menge: 21225,000 m2
DIN276_18: 573

#### Titel 9.3 Rasen- und Saatflächen

**9.3.10 Rasen ansäen Landschaftsrasen RSM7.1.2**
STLB-Bau 2025-04 003
Rasen ansäen, Landschaftsrasen, RSM Rasen 7.1.2 Landschaftsrasen - Standard mit Kräutern, Saatgutmenge 20 g/m2, Nachweis der Beschaffenheit durch Vorlage des Mischungsnummernbescheides.
Menge: 460,000 m2
Leistungsbereichkatalog: 003
DIN276-1_08: 575
DIN276_18: 574

**9.3.20 Rasen ansäen Parkplatzrasen Rasengitter u. Grüne Fuge**
STLB-Bau 2025-04 003
Rasen ansäen, Parkplatzrasen, RSM Rasen 5.1 Parkplatzrasen Variante 2 - warme trockene Lagen, Saatgutmenge 25 g/m2, Nachweis der Beschaffenheit durch Vorlage des Mischungsnummernbescheides.
Menge: 94,000 m2
Leistungsbereichkatalog: 003
DIN276-1_08: 575
DIN276_18: 574

**9.3.30 Magerrasenansaat**
Magerrasenansaat, Aussaat Magerrasen-Mischung mit u.a.:
Agrostis capillaris, Anthoxanthum odoratum, Festuca, Lotus corniculatus, Luzula campestris, Plantago media, Prunelle vulgaris, Veronica chamaedrys

Verortung: offener Bereich, Gehölzfläche 2
Menge: 70,000 m2
DIN276_18: 574

**Ausführungsbeschreibung 9 Ausführungsbeschreibung Fertigstellungspflege Rasen nac**
*Ausführungsbeschreibung Fertigstellungspflege Rasen nach DIN 18917*
Fertigstellungspflege für Rasen in Rasenfugenpflaster nach DIN 18917 unter Berücksichtigung der FLL Richtlinie für Planung, Bau und Instandhaltung von gegrünbaren Flächenbefestigungen.

Schnitt bei Wuchshöhe 6-10 cm
Schnitthöhe 4-6 cm, Nicht mehr als 50% der Aufwuchshöhe entfernen.
Mähgut aufnehmen und verwerten
In den 4 Wochen nach der Verlegung in Intervallen in Eigenregie jeweils durchdringend wässern.
Wasser wird durch den AG gestellt.
Durchführung der Wässerung ab 5. Woche nach der Verlegung wird gesondert vergütet.

Die Pflege beginnt an dem Tag, an dem alle bei der
Abnahme der Leistungen von der Bauüberwachung festgestellten und vom AN schriftlich anerkannten Mängel und
Restarbeiten beseitigt sind (Beginn der Gewährleistungsfrist). Sie endet mit der Abnahme der Ra-
senflächen bei Erreichen des abnahmefähigen Zustandes. In der Pflege enthalten sind evtl. Schädlingsbekämpfung (nur nach Rücksprache mit der Bauüberwachung) und Säubern der durch die Pflege verschmutzten Wegeflächen.
Alle Arbeitsgänge sind jeweils mind. 3 Werktage vorher schriftlich beim AG anzuzeigen und bestätigen zu lassen.Jeden Pflegegang hat sich der AN innerhalb von drei Tagen von der Baulüberwachung bestätigen zu lassen; nur dann kann eine vollständige Vergütung der Pflege erfolgen. Fehlstellen im Rasen sind unverzüglich mit dem zur Aussaat verwendeten Saatgut nachzusäen
Nach dem ersten Schnitt ist eine Düngergabe von 5 g/m² Rein-N zu geben.

Wichtig für die Kalkulation
Die Pflegedurchgänge sind dem AG vorab anzuzeigen und
unverzüglich durch Stundenzettel zu bestätigen, nachträglich angezeigte Pflegeleistungen werden nicht anerkannt.

Die Stundenzettel / Rapporte müssen jeweils Angaben zu den gepflegten/bewässerten Einheiten, ggf. mit Angabe des Teilbereichs enthalten.

Wasser bei manueller Bewässerung wird über Zapfstellen auf dem Grundstück durch den AG gestellt.

Abrechnung der Flächen in den nachfolgend beschriebenen Positionen in der Projektion.

**9.3.40 Fertigstellungspflege für Rasen**
*** gemäß Ausführungsbeschreibung 9
Fertigstellungspflege für Rasen
gem. DIN 18917 Fertigstellung pflegen, die Flächen
mähen, inkl. Abfuhr des Schnittgutes zur eigenen
Verwendung, Auflockerung und Nachsaat von Fehlstellen.

Anzahl der Pflegegänge: 6 Stück
Dauer: 1 Jahr
Fläche: 460 m2 (Verteilt auf Einzelflächen)
Berechnung: 6 x 460 = 2.760 m2/ Jahr

Entstehen durch den Einsatz von Freischneidern Schäden, sind diese auf Kosten des AN zu ersetzen.

Abgerechnet wird pro Pflegegang.
Menge: 2760,000 m2
DIN276_18: 574

**9.3.50 Wässern Rasen 15l/m2**
*** gemäß Ausführungsbeschreibung 9
Wässern des Rasens
Wasser wird über Zapfstellen auf dem Gelände
vom AG gestellt.

Mindestwassermenge je Arbeitsgang 15 l/m2

Anzahl der Bewässerungsgänge: 10 Stück
Dauer: 1 Jahr
Rasen: 460 qm
Berechnung: 10 x 460 = 4.600 qm/ Jahr

Bei der Kalkulation sind 10 Pflegegänge
zugrundezulegen.
Ein tatsächlich durchgeführter Bewässerungsgang wird
mit 1/10 der Menge dieser Position abgegolten.
Menge: 4600,000 m2
DIN276_18: 574

**9.3.60 Fertigstellungspflege für Rasenfugenpflaster**
*** gemäß Ausführungsbeschreibung 9
Fertigstellungspflege für Rasenfugenpflaster
gem. DIN 18917 Fertigstellung pflegen, die Flächen
mähen, inkl. Abfuhr des Schnittgutes zur eigenen
Verwendung, Auflockerung und Nachsaat von Fehlstellen.

Anzahl der Pflegegänge: 6 Stück
Dauer: 1 Jahr
Fläche: 94 m2 (Verteilt auf Einzelflächen)
Berechnung: 6 x 94 = 564 m2/ Jahr

Entstehen durch den Einsatz von Freischneidern Schäden, sind diese auf Kosten des AN zu ersetzen.

Abgerechnet wird pro Pflegegang.
Menge: 564,000 m2
DIN276_18: 574

**9.3.70 Wässern Rasenfugenpflaster 15l/m2**
*** gemäß Ausführungsbeschreibung 9
Wässern des Rasenfugenpflasters
Wasser wird über Zapfstellen auf dem Gelände
vom AG gestellt.

Mindestwassermenge je Arbeitsgang 15 l/m2

Anzahl der Bewässerungsgänge: 10 Stück
Dauer: 1 Jahr
Rasen: 94 qm
Berechnung: 10 x 940 = 940 qm/ Jahr

Bei der Kalkulation sind 10 Pflegegänge
zugrundezulegen.
Ein tatsächlich durchgeführter Bewässerungsgang wird
mit 1/10 der Menge dieser Position abgegolten.
Menge: 940,000 m2
DIN276_18: 574

**9.3.80 Fertigstellungspflege für Magerrasen**
*** gemäß Ausführungsbeschreibung 9
Fertigstellungspflege für Magerrasen
gem. DIN 18917 Fertigstellung pflegen, die Flächen
mähen, inkl. Abfuhr des Schnittgutes zur eigenen
Verwendung, Auflockerung und Nachsaat von Fehlstellen.

Anzahl der Pflegegänge: 4 Stück
Dauer: 1 Jahr
Fläche: 70 m2 (Verteilt auf Einzelflächen)
Berechnung: 4 x 70 = 280 m2/ Jahr

Entstehen durch den Einsatz von Freischneidern Schäden, sind diese auf Kosten des AN zu ersetzen.

Abgerechnet wird pro Pflegegang.
Menge: 280,000 m2
DIN276_18: 574

**9.3.90 Wässern Rasenfugenpflaster 15l/m2**
*** gemäß Ausführungsbeschreibung 9
Wässern des Magerrasens in Gehölzfläche
Wasser wird über Zapfstellen auf dem Gelände
vom AG gestellt.

Mindestwassermenge je Arbeitsgang 15 l/m2

Anzahl der Bewässerungsgänge: 10 Stück
Dauer: 1 Jahr
Rasen: 70 qm
Berechnung: 10 x 70 = 700 qm/ Jahr

Bei der Kalkulation sind 10 Pflegegänge
zugrundezulegen.
Ein tatsächlich durchgeführter Bewässerungsgang wird
mit 1/10 der Menge dieser Position abgegolten.
Menge: 700,000 m2
DIN276_18: 574

### Abschnitt 10 Stundenlohnarbeiten

#### Titel 10.1 Stundenlohnarbeiten

**10.1.10 Baustellenleiter/-in sämtliche Kosten/Zuschläge**
STLB-Bau 2023-10 091
Stundenlohnarbeiten durch Baustellenleiter/-in
der Verrechnungssatz für die jeweilige Arbeitskraft umfasst sämtliche Aufwendungen wie Lohn- und Gehaltskosten, Lohn- und Gehaltsnebenkosten, Zuschläge, lohngebundene und lohnabhängige Kosten, sonstige Sozialkosten, Gemeinkosten, Wagnis und Gewinn.
Menge: 3,000 h
Leistungsbereichkatalog: 091
DIN276_18: 599

**10.1.20 Fachvorarbeiter/-in sämtliche Kosten/Zuschläge**
STLB-Bau 2023-10 091
Stundenlohnarbeiten durch Fachvorarbeiter/-in
der Verrechnungssatz für die jeweilige Arbeitskraft umfasst sämtliche Aufwendungen wie Lohn- und Gehaltskosten, Lohn- und Gehaltsnebenkosten, Zuschläge, lohngebundene und lohnabhängige Kosten, sonstige Sozialkosten, Gemeinkosten, Wagnis und Gewinn.
Menge: 5,000 h
Leistungsbereichkatalog: 091
DIN276_18: 599

**10.1.30 Facharbeiter/-in sämtliche Kosten/Zuschläge**
STLB-Bau 2023-10 091
Stundenlohnarbeiten durch Facharbeiter/-in
der Verrechnungssatz für die jeweilige Arbeitskraft umfasst sämtliche Aufwendungen wie Lohn- und Gehaltskosten, Lohn- und Gehaltsnebenkosten, Zuschläge, lohngebundene und lohnabhängige Kosten, sonstige Sozialkosten, Gemeinkosten, Wagnis und Gewinn.
Menge: 10,000 h
Leistungsbereichkatalog: 091
DIN276_18: 599

**10.1.40 Bauhelfer/-in sämtliche Kosten/Zuschläge**
STLB-Bau 2023-10 091
Stundenlohnarbeiten durch Bauhelfer/-in
der Verrechnungssatz für die jeweilige Arbeitskraft umfasst sämtliche Aufwendungen wie Lohn- und Gehaltskosten, Lohn- und Gehaltsnebenkosten, Zuschläge, lohngebundene und lohnabhängige Kosten, sonstige Sozialkosten, Gemeinkosten, Wagnis und Gewinn.
Menge: 10,000 h
Leistungsbereichkatalog: 091
DIN276_18: 599

**10.1.50 Fachvorarbeiter-in Zuschläge Sonn-Feiertag**
STLB-Bau 2025-04 091
Stundenlohnarbeiten durch Fachvorarbeiter/-in
der Verrechnungssatz für die jeweilige Arbeitskraft umfasst nur die Zuschläge für Sonn- und Feiertagsarbeit.
Menge: 2,000 h
Leistungsbereichkatalog: 091
DIN276-1_08: 399
DIN276_18: 599

**10.1.60 Facharbeiter-in Zuschläge Sonn-Feiertag**
STLB-Bau 2025-04 091
Stundenlohnarbeiten durch Facharbeiter/-in
der Verrechnungssatz für die jeweilige Arbeitskraft umfasst nur die Zuschläge für Sonn- und Feiertagsarbeit.
Menge: 5,000 h
Leistungsbereichkatalog: 091
DIN276-1_08: 399
DIN276_18: 599

**10.1.70 Bauhelfer-in Zuschläge Sonn-Feiertag**
STLB-Bau 2025-04 091
Stundenlohnarbeiten durch Bauhelfer/-in
der Verrechnungssatz für die jeweilige Arbeitskraft umfasst nur die Zuschläge für Sonn- und Feiertagsarbeit.
Menge: 5,000 h
Leistungsbereichkatalog: 091
DIN276-1_08: 399
DIN276_18: 599

**10.1.80 Minibagger Fahrer-in Grabenräumlöffel bis 2t**
STLB-Bau 2025-04 091
Minibagger, mit Fahrer/-in, einsetzen,
der Verrechnungssatz für die jeweilige Arbeitskraft umfasst sämtliche Aufwendungen wie Lohn- und Gehaltskosten, Lohn- und Gehaltsnebenkosten, Zuschläge, lohngebundene und lohnabhängige Kosten, sonstige Sozialkosten, Gemeinkosten, Wagnis und Gewinn,
der Verrechnungssatz für das Gerät umfasst sämtliche Aufwendungen für den Betrieb, Gemeinkosten, Wagnis und Gewinn, Fahrwerk mit Ketten, mit Grabenräumlöffel, Masse im Betriebszustand bis 2 t.
Menge: 5,000 h
Leistungsbereichkatalog: 091
DIN276-1_08: 399
DIN276_18: 599

**10.1.90 Hydraulikbagger Fahrer-in Grabenräumlöffel 5-10t**
STLB-Bau 2025-04 091
Hydraulikbagger, mit Fahrer/-in, einsetzen,
der Verrechnungssatz für die jeweilige Arbeitskraft umfasst sämtliche Aufwendungen wie Lohn- und Gehaltskosten, Lohn- und Gehaltsnebenkosten, Zuschläge, lohngebundene und lohnabhängige Kosten, sonstige Sozialkosten, Gemeinkosten, Wagnis und Gewinn,
der Verrechnungssatz für das Gerät umfasst sämtliche Aufwendungen für den Betrieb, Gemeinkosten, Wagnis und Gewinn, Fahrwerk mit Ketten, mit Grabenräumlöffel, Masse im Betriebszustand 5 bis 10 t.
Menge: 5,000 h
Leistungsbereichkatalog: 091
DIN276-1_08: 399
DIN276_18: 599

**10.1.100 Radlader Fahrer-in 18-37kW**
STLB-Bau 2025-04 091
Radlader, mit Fahrer/-in, einsetzen,
der Verrechnungssatz für die jeweilige Arbeitskraft umfasst sämtliche Aufwendungen wie Lohn- und Gehaltskosten, Lohn- und Gehaltsnebenkosten, Zuschläge, lohngebundene und lohnabhängige Kosten, sonstige Sozialkosten, Gemeinkosten, Wagnis und Gewinn,
der Verrechnungssatz für das Gerät umfasst sämtliche Aufwendungen für den Betrieb, Gemeinkosten, Wagnis und Gewinn, Motorleistung 18 bis 37 kW.
Menge: 5,000 h
Leistungsbereichkatalog: 091
DIN276-1_08: 399
DIN276_18: 599
